# MKN
Angebotsaufforderung (GAEB DA XML 3.3, DA83)
Projekt: 1004
Währung: EUR
Abgabeort: Vergabeportal ; ;
Ausführungsbeginn: 16.11.2026
Ausführungsende: 01.04.2027
Erstellt mit: GXML Toolbox V3.3 R20220330, ORCA AVA 26.0.7 26.00.07, 21.09.2026

## 02 Verkehrsflächen und Freianlagen Parkplatzsanierung

### Titel 00 Vorbemerkungen

*Hinweis: Allgemeine Technische Vertragsbedingungen (ATV) und DIN-Normen*
1. Allgemeine Technische Vertragsbedingungen (ATV) und DIN-Normen

Die Allgemeinen Technischen Vertragsbedingungen (ATV) für
Bauleistungen (VOB Teil C, neueste Fassung), die
einschlägigen DIN-Normen - Vorschriften, aktueller
Fassung sowie die technischen Vertragsbedingungen sind
Bestandteil des Angebotes.

*Hinweis: Besondere Vertragsbestimmungen (BVB)*
2. Besondere Vertragsbestimmungen (BVB)
Die BVB des München Klinikum gelten in ihrer jeweils neuesten Fassung.

2.1 Maßtoleranzen
Zulässige Abmaße für Längen und Oberflächen von Bauteilen
und Bauwerken nach Arbeitsgemeinschaft Industriebau e.V.
(AGI) Arbeitsblatt M2, sofern nicht in der Leistungsbeschreibung
etwas anderes festgelegt ist. Ansonsten gelten die
einschlägigen AGI-Blätter in der jeweiligen Zuständigkeit wie in
den Positionen beschrieben.

2.2 Nachunternehmer
Der AN hat die Nachunternehmer dem AG schriftlich bekanntzugeben.

2.3 Bautagebuch
Der AN hat ein Baustellentagebuch im Durchschreibeverfahren
zu führen.
Darin ist ein Tagesbericht zu erstatten über die getroffenen
Baumaßnahmen, Fortgang, Verzögerungen, besondere
Vorkommnisse, Abnahme und Abschluss von Arbeiten,
die Zahl der am Bau beschäftigten Angestellten und Arbeiter,
Wetter u.ä. . Das Original der Tagesberichte ist arbeitstäglich der örtlichen Bauleitung zu übergeben.

2.6 Übernahme von Vorleistungen
Der AN hat sich in angemessener Frist, spätestens zehn
Werktage vor Beginn seiner Arbeiten, von der Richtigkeit der
Vorleistungen zu überzeugen. Bedenken hat er schriftlich
geltend zu machen.

2.7 Bauschuttbeseitigung:
Der AN hat die ordnungsgemäße Beseitigung von Abfällen und
Bauschutt, welche aus seinem Besitz stammen, entsprechend
den Auflagen der Baugenehmigung sowie der Satzung der
zuständigen Gemeinde oder Zweckverbandes zu besorgen.
Dazu gehört die Trennung nach Bauschutt, Problemmüll und
Restmüll. Falls der AN dieser Pflicht trotz Aufforderung
nicht nachkommt, wird die Bauleitung die Beseitigung auf seine
Kosten durchführen lassen. Als Aufforderung gelten auch
entsprechende Vermerke im Protokoll der Bauleitung.
Nicht einwandfrei einem Verursacher zuordnungsbare
Verunreinigungen werden von der Bauleitung auf Kosten der
Beteiligten beseitigt. Die Kosten werden entsprechend den
Auftragswerten verteilt und von den Teil- und Schlussrechnungen
abgesetzt.

Eine fachgerechte und sorgfältige Entsorgung des gesamten Bauabfalls
ist von hoher Bedeutung und Wichtigkeit und wird vom AG während der gesamten Bauzeit erwartet.
Die Zusätzlichen Technischen Vertragsbedingungen der München Klinik
GmbH, Stabsstelle Ökologie für Abbruchmaterial / Entsorgung/ Abfall
sind zu beachten.
Bei allen Entsorgungen nicht gefährlicher Abfälle muss folgende Bauabfallerzeugernummer verwendet werden:
München Klinik Neuperlach: I162 E 5035

2.8 Betreten des Geländes
Der AN sorgt dafür, dass seine Arbeitskräfte sich nur im
Baustellenbereich aufhalten, nicht das Klinikgebäude betreten und
nach Beendigung der Arbeiten  das Kliniksgelände
verlassen.
Die Einfahrt in das Klinikgelände mit privaten PKW`s ist nicht
gestattet.
Nach jeweiliger Beendigung der Arbeiten, auch bei
Unterbrechungen, ist der Arbeitsbereich dem AG so sauber zu
übergeben, wie er vor Ausführung der Arbeiten angetroffen
wurde. Es wird hier ausdrücklich darauf hingewiesen, dass der
Betrieb der Klinik nicht behindert oder unterbrochen
werden darf.

2.9 Unfallverhütung - SiGe-Plan
Bei der Ausführung aller Arbeiten sind die einschlägigen
Unfallverhütungsvorschriften zu beachten.
Der Auftragnehmer hat zur Verhütung von Arbeitsunfällen
Einrichtungen, Anordnungen und Maßnahmen zu treffen, die
den Bestimmungen der Unfallverhütungsvorschriften und im
übrigen den allgemein anerkannten sicherheitstechnischen
Regeln entsprechen, auch wenn in den einzelnen
Positionen nicht extra darauf hingewiesen wird.
Die Arbeitskräfte müssen von fachlich geeigneten Vorgesetzten
und aufsichtsführenden Personen, die weisungsbefugt sind,
geleitet und beaufsichtigt werden. Diese müssen die
arbeitssichere Durchführung der Arbeiten gewährleisten.
Fehlende Einrichtungen bzw. Mängel an Gerüsten,
Betriebseinrichtungen, an Arbeitsplätzen und Verkehrswegen
sowie an Schutzvorrichtungen sind von Seiten des
Auftragnehmers, soweit diese nicht durch ihn selbst errichtet
bzw. instandgehalten werden müssen, sind unverzüglich der
Bauleitung des Bauherrn zu melden.
Die Vorschriften der "Verordnung über Sicherheit und
Gesundheitsschutz auf Baustellen (Bau-stellenverordnung -
BaustellV)" der Bundesrepulik Deutschland vom 10.Juni 1998
sind strikt einzuhalten, den Weisungen des über diese
Verordnung wachenden Sicherheitsingenieurs auf der Baustelle
ist unbedingt Folge zu leisten.

Weitrere Vertragsbedingungen:
BVB
Die Allgemeine Baustellen- und Hausordnung der München Klinik gGmbH ist
verbindlich und zu beachten.

*Hinweis: ZTV und technische Erläuterungen (TE)*
4. Zusätzliche Technische Vertragsbedingungen (ZTV)
und Technische Erläuterungen (TE)

4.1 Zusätzliche Technische Vertragsbedingungen (ZTV)

Folgende zusätzliche Technische Vertragsbedingungen (ZTV),
jeweils in der neuesten gültigen Fassung sind Bestandteil des Angebotes:

1 ZTV E-StB, Erdarbeiten
2 ZTV-StraMü
3 ZTV EW-StB
4 ZTV La-StB 05
5 ZTV T StB, Tragschichten
6 ZTV P StB, Pflasterdecken und Pflasterbeläge
7 ZTV-Baumpflege
8 ZTV Pflanzarbeiten
9 ZTV Großbaumverpflanzung
10 ZTV SA, Sicherungsarbeiten
11 ZTV SoB StB
12 ZTV Wegebau
13 RAS LP4
14 RSTO
15 TL Gestein
16 TL SOB
17 TL Pflaster
18 TL Geok E-StB, Geokunststoffe
19 TL Beton-StB
20 TL G SoB-StB
21 TP Eben
22 ZTV-Vegtra-Mü
23 FGSV-Merkblatt für Flächenbefestigungen mit Großformaten
24 FGSV-Merkblatt für Flächenbefestigungen mit Pflasterdecken und Plattenbelägen,  Teil1 ungebundene Bauweise
25 FGSV M Gab - Merkblatt über Stütz- und Lärmschutzkonstruktionen aus  Betonelementen, Blockschichtungen oder Gabionen
26 FGSV - TL Gab-StB

Folgende Richtlinien, Empfehlungen und Hinweise sind Bestandteil des
Angebotes:

27 FLL-Bewässerungsrichtlinien
28 FLL-Dachbegrünungsrichtlinien
29 FLL-Fassadenbegrünungsrichtlinien
30 FLL-Richtlinien für Planung, Bau und Instandhaltung von
 begrünbaren Flächenbefestigungen
31 FLL-Technische Lieferbedingungen für Baumschulpflanzen
32 FLL-Technische Lieferbedingungen-Fertigrasen
33 FLL-Gütebestimmungen für Stauden
34 FLL-Technische Prüfbestimmungen zur Untersuchung von
 Böden und Substraten auf Verticillium dahliae
35 FLL-Qualitätsanforderungen und
 Anwendungsempfehlungen für organische
 Mulchstoffe und Komposte im Landschaftsbau
36 FLL-Regel-Saatgut-Mischungen (RSM)
37 FLL-Empfehlungen für Baumpflanzungen
 Teil 1: Planung, Pflanzarbeiten, Pflege
38 FLL-Empfehlungen für Baumpflanzungen
 Teil 2: Standortvorbereitungen für Neupflanzungen,
 Pflanzgruben und Wurzelraumerweiterung, Bauweisen
 und Substrate
39 FLL-Empfehlungen für Begrünungen mit gebietseigenem
 Saatgut
40 FLL-Empfehlungen für Planung, Bau und Instandhaltung von
 Bauwerken und Bauteilen aus Hölzern, Holz- und Verbundwerkstoffen im Garten- und Landschaftsbau
41 FLL-Empfehlungen für die Planung, Vergabe und Durchführung
 von Leistungen für das Management von Freianlagen
42 FLL-Bildqualitätskatalog Freianlagen- BK FREI
43 FLL-Empfehlungen für die Planung und Bau von
 Verkehrsflächen auf Bauwerken
44 FLL-Hinweise zur Pflege und Wartung von begrünten Dächern
45 FLL-Empfehlungen für Planung, Bau und Instandhaltung der Übergangsbereiche  von Freiflächen zu Gebäuden
46 FLL-Empfehlungen zu Wasserrückhaltung und Versickerung
47 FLL-Empfehlungen für Planung, Bau und Instandhaltung von Gabionen
48 FLL-Empfehlungen für Planung, Bau und Instandhaltung von Trockenmauern
 aus Naturstein
49 FLL - Fachbericht Artenschutz - Artenvielfalt im Lebensraum Baum
 Erhalten, Schützen, Pflegen
50 FLL-Fachbericht zu Planung, Bau und Instandhaltung von Wassergebundenen  Wegedecken
51 FLL- Nebenleistungen, Besondere Leistungen und gewerbliche Verkehrssitte bei
 Landschaftsbau-Fachnormen DIN 18915 bis DIN 18920
52 Richtlinie für die Planung und Ausführung von Dächern mit Abdichtungen -  Flachdachrichtlinie
53 Hinweise und Richtlinien der Verbände für Bauwerksbegrünung
54 Richtlinie Fassadensockelputz/Außenanlage
55 Technische Informationen der Systemanbeiter
56 Empfehlungen der Arbeitsgemeinschaft der Leiter der Berufsfeuerwehren und
 des Deutschen Feuerwehrverbandes - Brandschutz großflächig begrünter  Fassaden
57 DNV - Richtlinie Pflaster- und Plattendecken
58 DNV - BTI Bodenbeläge außen
59 DNV - BTI Mörtel für Außenarbeiten

4.2 Technische Erläuterungen (TE)

Die nachfolgenden technischen Erläuterungen und
technischen Vorbemerkungen (für das Objekt geltende
Forderungen) sind Bedingung des Angebotes.

4.2.1 Der Auftragnehmer hat für den Schutz der
Zuführungen von Kabeln, Leitungen, Kanälen und
Einrichtungen während der Außenanlagenarbeiten zu
sorgen. Er haftet für sämtliche durch die Unterlassung
eventuell entstehenden Schaden. Er hat sich vor Beginn
der Arbeiten über Lage und Betriebszustand zu
informieren.

4.2.2 Endgültige Abrechnung der Flächen und Massen
nach Aufmaß.

Alle im Leistungsverzeichnis angegebenen Massen gelten
jeweils für die f e s t e M a s s e vor Auflockerung oder
ansonsten nach Einbau (Abrechnungs- bzw. Kalkulationsgrundlage!).
Kleinere Mengen können im Einvernehmen mit der
Bauleitung auch nach Waagenaufmaß unter Berücksichtigung
eines Auflockerungsfaktors von 0,2 ermittelt oder nach
Lieferscheinen abgerechnet werden (bei Abzug der
Auflockerung = Menge gemäß Lieferschein x Faktor 0,8).

4.2.3 Das zur Abrechnung erforderliche Aufmaß bei
Erdarbeiten oder nachträglich nicht mehr
festzustellenden Massen ist vor Beginn der Arbeiten
durchzuführen. Mit den Arbeiten darf erst begonnen
werden, wenn das von der Bauleitung anerkannte Aufmaß
vorliegt. Nicht aufgemessene Flächen werden nicht
vergütet. Der Auftragnehmer hat sich verantwortlich
rechtzeitig um die Aufmessung zu bemühen, so dass im
Arbeitsablauf keine Verzögerungen eintreten.

4.2.4 Die Anfuhr und das Verfahren des gesamten
Materials innerhalb der Baustelle ist Sache des
Unternehmers und mit dem EP abgegolten. Für die Abfuhr
der unbrauchbaren Materialien nach den Vorschriften der
jeweils gültigen Abfallwirtschaftssatzung und der evtl.
dafür zu zahlenden Gebühren ist ebenfalls der AN
zuständig. Die Kosten hierfür sind in die
entsprechenden Positionen miteinzukalkulieren.

4.2.5 Der Auftragnehmer ist für die sichere Erhaltung
der ihm übergebenen Festpunkte, Absteckungen oder
Grenzsteine verantwortlich. Bei Verlust sind diese auf
Kosten des Auftragnehmers kurzfristig wieder
herzustellen.

4.2.6 Sämtliche für die Ausführung notwendigen
Vermessungsarbeiten, Nivellements usw. sind Leistung
des Auftragnehmers. Eine eigene Vergütung hierfür
erfolgt nicht.

4.2.7 Der Auftragnehmer hat den Auftraggeber und seine
Erfüllungsgehilfen von allen Ansprüchen freizustellen,
die von dritter Seite im Zusammenhang mit der
Durchführung seiner Leistungen gegen diese evtl.
erhoben werden.

4.2.8 Der Auftraggeber hat das Recht, die
vertragsgemäße Durchführung der Arbeiten zu überwachen.

4.2.9 In dem vorliegenden Leistungsverzeichnis sind
auch Leistungen erfasst, die als Vor- und
Anschlussleistungen von den Arbeiten anderer
Auftragnehmer abhängig sind. Eine Kontinuität der
Arbeiten darf daher bei den entsprechenden Positionen
nicht vorausgesetzt werden.

4.2.10 Vor Beginn der Abbruchmaßnahmen bzw.
Substratarbeiten ist in Absprache mit der Bauleitung ein
Bestandsaufmaß zu erstellen.

4.2.11 Stundenlohnarbeiten

4.2.11.1 Der Baustellenleiter führt eine laufende
Liste über die geleisteten Tagelohnarbeiten.

4.2.11.2
Ingenieur-/Techniker-/Polier-/Meister- oder Vorarbeiterstunden werden nur
nach vorheriger besonderer und schriftlicher Anweisung durch den AG und die Bauleitung
des AG anerkannt.

4.2.11.3
Zuschläge für Überstunden, Nacht-, Sonntags- und Feiertagsstunden
werden ebenfalls nur nach vorheriger schriftlicher Beauftragung durch
den AG und die Bauleitung des AG anerkannt .

4.2.12 Baumschutzmaßnahmen

4.2.12.1 Die einschlägigen Bestimmungen des
jeweiligen Landes-Naturschutzgesetzes, die entsprechenden
Naturschutzrichtlinien, die DIN 18 320 sowie die
folgenden Baumschutzvorschriften sind allen auf der
Baustelle Beschäftigten zur Kenntnis zu bringen.

4.2.12.2 Das Entfernen von Bäumen und Sträuchern, das
Kappen von Ästen und Wurzeln von mehr als 5 cm
Durchmesser und die Inanspruchnahme der Wurzelfläche
von Bäumen für Zwecke der Baustelleneinrichtung und der
laufenden Arbeiten ist nur nach Zustimmung der
Bauleitung zulässig. Die Verankerung von Masten oder
Geräten, das Annageln oder Anschrauben von Schildern
oder anderen Gegenständen an Bäumen, das Arbeiten mit
ätzenden Stoffen und Schweißgeräten, das Entfachen von
Feuer im Bereich der Wurzelfläche sind nicht
gestattet. Ausnahmefälle können von der Bauleitung
unter bestimmten Auflagen genehmigt werden.

4.2.12.3 Um Sachbeschädigungen im Bereich der
Wurzelfläche (Bodenfläche zwischen Stamm und
Kronentraufe zuzüglich 1,5 m nach außen gemessen) zu
vermeiden, ist in diesem Bereich das Befahren mit
Fahrzeugen und schweren Maschinen, die Lagerung von
Bau- und Betriebsstoffen (außer Holz und leichtem
Arbeitsgerät) das Aufstellen von arbeitenden Maschinen,
Buden, Aborten und Kantinen, etc. nicht gestattet.
Ausnahmefälle können von der Bauleitung unter
bestimmten Auflagen genehmigt werden.

4.2.12.4 Werden Bäume beschädigt, gehen die Kosten für
das Entfernen des beschädigten Baumes sowie einer
Ersatzpflanzung in voller Höhe zu Lasten des
Verursachers.
4.2.13 Gewässerschutzmaßnahmen

4.2.13.1 Auf die umliegenden Gewässer ist zwingend
Rücksicht zu nehmen. Eine Einleitung von Stoffen ist
untersagt. Dies gilt auch beim Einsatz von Streusalzen
im Winter und bei Düngemitteln. Auf den Einsatz von
Streusalzen im Einzugsgebiet von Gewässern ist zu
verzichten.

4.3 Technische Vorbemerkungen (TV)

4.3.1 Gewährleistungsfristen

Einbehalt für Mängelansprüche:

siehe Formblatt "Besondere Vertragsbedingungen"

Mängelanspruchsfristen

Vegetationstechnische Arbeiten: 2 Jahre

4.3.2 Angaben zur Ausführung und Abwicklung

4.3.2.1. Baustellenkenntnis

Der Auftragnehmer versichert mit Abgabe des Angebotes,
dass er sich über die Lage, die Beschaffenheit und die
Ausführung der Baustelle, bzw. des Bauvorhabens, der
Zufahrten und der Lagerplätze ausreichend vor Ort
unterrichtet hat.

4.3.2.2. Leistungsbeschreibung

Wenn der AN für sein Angebot eine selbstgefertigte
Abschrift oder Kurzfassung benutzt hat, ist allein der
Wortlaut des vom AG verfassten Leistungsverzeichnisses
verbindlich.

4.3.2.3 Ausführungspläne

Die fertigen Ausführungs- und Detailpläne werden 5 Arbeitstage
vor Ausführungsbeginn überreicht. Vorher können zur
Materialbestellung und zur Organisation der Baustelle
Vorabzüge im zuständigen LA-Büro angefordert werden.
Änderungen zu den Ausführungs- und Detailplänen werden
von der Bauleitung schriftlich auf der Baustelle
festgehalten und vom Baustellenleiter gegengezeichnet.

4.3.2.4 Entsorgung

Sämtliche anfallenden Abfall- und Verwertungsstoffe (Bauschutt,
Schnittgut, Wurzelstöcke, etc.) sind gemäß der aktuellen
Abfallwirtschaftssatzung der Landeshauptstadt München
bzw. der zuständigen Stadt/Gemeinde zu entsorgen.
Eine fachgerechte und sorgfältige Entsorgung des gesamten Bauabfalls
ist von hoher Bedeutung und Wichtigkeit und wird vom AG während der gesamten Bauzeit erwartet.
Die Zusätzlichen Technischen Vertragsbedingungen der München Klinik
GmbH, Stabsstelle Ökologie für Abbruchmaterial / Entsorgung/ Abfall
sind zu beachten.
Bei allen Entsorgungen nicht gefährlicher Abfälle muss folgende Bauabfallerzeugernummer verwendet werden: Bei allen Entsorgungen nicht gefährlicher Abfälle muss folgende Bauabfallerzeugernummer verwendet werden:
München Klinik Neuperlach: I162 E 5035

Für jede Position, in der Abfallmaterial anfällt, ist
der Nachweis´(Wiegescheine) der ordnungsgemäßen Entsorgung getrennt
nach Positionen zu erbringen, Mengen, für die kein
Nachweis erbracht wird, werden nicht vergütet.
Für die Probennahme ist die LAGA zu beachten.
Für die Entsorgung bzw. Analytik der Grubenverfüllung
gilt der Verfüll-Leitfaden.
4.3.2.5 Frosthärte

Der AN hat eine Woche nach Material- bzw.
Musterentscheidung unaufgefordert auf eigene
Verantwortung zu prüfen, ob die von seinen Lieferfirmen
bezogenen und einzubauenden Baustoffe am Einbauort
absolut frostfest sind oder ob diese Frosthärte an
bestimmte Bedingungen gebunden ist (z. B.
Tausalzbeständigkeit). Gibt es in dieser Beziehung
Einschränkungen für die verwendeten Materialien ist die
Bauleitung unverzüglich noch in der 1. Woche nach
Material- bzw. Musterentscheidung darüber zu
informieren. Spätere Bedenken werden nicht anerkannt.

4.3.2.6 Bedenken

Stellt der Bieter in den Verdingungsunterlagen
Unklarheiten fest, welche nach seiner Auffassung die
Preisermittlung beeinflussen, so hat er diese
rechtzeitig vor Angebotsabgabe der ausschreibenden
Stelle schriftlich mitzuteilen, damit eine schriftliche
Beantwortung an alle Bieter möglich ist. Bestehende
Bedenken gegen die geplante Art der Ausführung sowie
die Ausführungsfristen, so hat der Bieter bereits mit
Abgabe seines Angebotes in einem gesonderten
Anschreiben auf diese hinzuweisen.

4.3.2.7 Bautagebuch

Ein Bautagebuch nach EFB-Bautgb VHB 411.H ist vom
Auftragnehmer zu führen und mind. einmal wöchentlich
von der zuständigen Objektüberwachung gegenzeichnen
zu lassen.

4.3.2.8 Aufmaß vor Ort
Ist bei einzelnen Positionen das Aufmaß vor Ort im
Positionstext enthalten, so wird das entsprechende
Aufmaß nach Absprache zusammen mit der Bauleitung
durchgeführt. Für die Richtigkeit des Aufmaßes und die
Passgenauigkeit der nach Aufmaß gefertigten Werkstücke
haftet ausschließlich der AN.
Vor Beginn der Abbruchmaßnahmen bzw. Erdarbeiten ist
in Absprache mit der Bauleitung ein Bestandsaufmaß zu
erstellen.

4.3.2.9 Bemusterung

Sämtliche einzubauenden Materialien
sind nach Auftragsvergabe zur Prüfung des tatsächlichen
Einbaus zu bemustern und der Bauleitung bzw. dem
AG vorzulegen. Die Kosten hierfür sind in den
entsprechenden Einheitspreise der Kalkulation mit
einzurechnen - sofern nicht eine gesonderte Position im LV
enthalten ist.

4.3.2.10 Rechnungsstellung

Die Erstellung sämtlicher Abrechnungsunterlagen
und Aufmaße ist in die Einheitspreise einzukalkulieren.

Abschlagsrechnungen  digital an die örtliche Bauleitung
Schlussrechnung digital an die örtliche Bauleitung
Adressiert an den AG und vorab zur örtlichen Bauleitung.

Mit der Schlussrechnung sind alle notwendigen
Rechnungsunterlagen (z.B. Mengenberechnungen, Abrechnungszeichnungen,
Handskizzen, Aufmaßpläne) digital einzureichen.

Alle Rechnungen sind nach steigendem Aufmaß gem. VOB/B
§ 14-16 zu erstellen.

4.3.3 Angaben zur Ausführung und Abwicklung der Pflegemaßnahmen

4.3.3.1 Pflegemaßnahmen

Die Termine für die F-Pflege sind über den gesamten
Pflegezeitraum vorab mit der Bauleitung festzulegen und
werden in einem Pflegeplan festgehalten. Ausgenommen
von dieser Regelung ist das Wässern, das nach Bedarf
erfolgt.

Die Pflegearbeiten sind frist- und fachgerecht auszuführen,
Verschiebungen aufgrund der Witterung sind ggf.
anzumelden.

Terminlich nicht fixierte Pflegearbeiten sind mind. 1
Tag vor der Ausführung anzukündigen.
Spätestens 1 Tag nach der Ausführung sind die Pflegenachweise - Pflegebericht, Fotodokumetation, ggf. Aufmaß -  der Bauleitung zur Unterzeichnung
vorzulegen, bzw. falls bereits auf der Baustelle
unterzeichnet, in unterzeichneter Form der Bauleitung
vorzulegen. Dies ist in die EP`s der betroffenen Pflege-Positionen entsprechend einzukalkulieren und wird nicht gesondert vergütet.
Es werden nur vom AG oder der Bauleitung unterzeichnete
Pflegeberichte anerkannt.

Nicht angewachsene Pflanzen sind sofort zu entfernen
und umgehend zu ersetzen, ist dies nicht mögich, sind
sie in der nächsten Pflanzperiode zu ersetzen.
Es wird ausdrücklich darauf hingewiesen, dass eine
termin- und fachgerechte Pflegeleistung von fachlich
qualifiziertem Personal zu erbringen ist.
Falls die Pflegearbeiten nicht bzw. nicht ausreichend
erbracht werden, behält sich der AG vor, auf Kosten des
AN eine Fachfirma mit der Pflege zu beauftragen.

Mit Beginn der Vegetationsperiode müssen folgende
mögliche Erscheinungen an der Begrünung beseitigt
werden:
Auswirkungen von Frosthebungen, Windverfrachtungen von
Saatgut, Sprossenteilen und Substrat, Ausfälle und
Schäden an Rollrasensoden, Auswirkungen von
Trockenschäden.
Dies ist in die Preise einzukalkulieren und wird nicht
besonders vergütet.
Sollten Bereiche (größer als 0,5m2 = 0,7m*0,7m) nicht
bewachsen bzw. an bestimmten Stellen der Rollrasenflächen
Erosion (Wind-/Wasser) aufgetreten sein, muss  nachgefüllt werden und geeignetes Saatgut ausgebracht bzw. nachgesät werden. U.U. muss die Nachsaat bei entsprechenden Witterungsverhältnissen ausgeführt werden. Die besten Zeitpunkte dafür sind die Monate April/Mai und September/Oktober bei Temperaturen zwischen +5°C und 20°C je nach Pflanzenart/-sorte.
Sollte Fugenmaterial aus Platten von Belägen oder
Wartungswegen ausgewaschen sein, muss Fugenmaterial
fachgerecht nachgefüllt und einbaut werden.

4.3.3.2 Zielvegetation und Pflanzenmaterial

Das verwendete Pflanzmaterial muss einwandfrei sein.
Die maximale Lagerzeiten für Pflanzen und
Ansaaten sind lt. den Herstellerangaben zu
beachten. Die Zwischenlagerung hat bei kühlen und
trockenen Verhältnissen zu erfolgen.
Die Pflanzen haben stresskonditioniert und nicht
überdüngt zu sein sowie aus fach- und artgerechter Freilandkultur zu stammen. Die
In den verschiedenen einzelnen Belichtungsbereichen
sind die Ansaaten den örtlichen Belichtungsverhältnissen anzupassen.
Sollten Pflanzen und Saatgut ausgebracht werden, die nicht den
o.g. Vorgaben und Richtlinien/FLL-Richtlinien entsprechen und der Begrünungserfolg daher nicht sichergestellt werden können, so behält sich der AG das Recht vor, auf Kosten
des AN eine Fachfirma zu beauftragen.
Alle Pflanzungen - Stauden, Gräser, Gehölze, etc. - sind als Mischpflanzung konzipiert. Daher sind alle Pflanzen mit Arten-, Sortenbezeichung zu versehen und in der ausgeschriebenen Stückzahl zu liefern
Die Pflanzung bzw. Ansaat hat zwingend von fachlich qualifiziertem Personal - gelernte Gärtner - ausgeführt zu werden.
Falls die Pflanzarbeiten nicht bzw. nicht ausreichend fachgerecht erbracht werden, behält sich der AG vor, auf Kosten des AN eine Fachfirma mit der Pflege zu beauftragen.

4.3.3.3 Nährstoffversorgung der Vegetation

Es hat neben einer Startdüngung eine Folgedüngung im
Rahmen der Fertigstellungs- und Entwicklungspflege zu
erfolgen.
Die Düngung ist jährlich im Frühjahr zwischen März und
Mai mit einem sog. umhüllten Langzeitdünger NPK mit 8g
reinem Stickstoff gleichmäßig auf der Begrünungsfläche
auszuführen. Die ersten 5 Jahre der Begrünungsmaßnahme
ist die Düngung jährlich durchzuführen (nur unterbaute Bereiche).

4.3.3.4 Statik unterbauter Bereiche

Die gemäß Statik vorgeschriebene maximale Auflast
ist objektbezogen einzuhalten. Diese ist nicht zu überschreiten.
Paletten mit Belägen, Vegetationsmatten, Vliesrollen,
etc. sind so abzustapeln, dass die Maximallasten und
Punktlasten gemäß Statik nicht überschritten werden.
Die jeweilige Nutzlast ist vom AN eigenverantwortlich bei der
zuständigen Objektüberwachung VOR Aufnahme der Arbeiten
anbzufragen.

Die Vegetationstragschicht, Pflanzen und das Saatgut
sind durch Erosionsschutzmaßnahmen lt. FLL gegen
Verwehen zu sichern. Dies ist in die entsprechenden EP einzukalkulieren
und wird nicht gesondert vergütet.

4.3.3.5 Brand-, Rand- und Sicherheitsstreifen auf unterbauten Bereichen

Die Abstandsflächen zu allen auf- und abgehenden
Bauteilen - Dachränder, Wandanschlüsse, Lichtkuppeln, Lichbänder, Sekuranten, Gullys und Notabläufe, RWAs, etc. - sind von jeglicher Vegetation freizuhalten.

4.3.3.6 Umgang mit angrenzen den Fassaden und Bauteilen

Ggf. angrenzende Fassaden - insbesondere die Glasfassaden
und Fensterfronten -
sind während des Einbaus aller Materialien vom AN
eigenverantwortlich vor Beschädigung und Verschmutzung
durch die Arbeiten zu schützen. Daraus entstehender
Mehraufwand ist in die entsprechenden Einheitspreise
einzukalkulieren und wird nicht gesondert vergütet.
Reinigungs- und Reparaturkosten aufgrund von
entstandenen Verschmutzungen und Beschädigungen durch
die Arbeiten Dachbegrünung gehen ausschließlich zu
Lasten des AN.

4.3.3.7 Gefällesituation

Die Gefälle im Bestand betragen i.d.R. ca. 2%.
Die Gefälle bei Neubauten und Modernisierungen sind
bei der zuständigen Objektüberwachung abzufragen bzw.
den Planunterlagen zu entnehmen.

4.3.3.8 Material Abdichtung unterbaute Bereiche

Die bauseits vorhandene Abdichtung, Dämmung und Unterkonstruktion
sind vom AN objektbezogen beim AG bzw. der zuständigen Objektüberwachung
eigenverantwortlich abzufragen.
Die materialbedingte max. Druckbelastung der Wärmedämmung ist insbes. bei der Materiallagerung zu beachten.

4.3.3.9 Materialtransport auf den unterbauten Bereichen

Der Transport der Baumaterialien auf und von den unterbauten Bereichen ist in die Einheitspreise der betreffenden Positionen mit einzukalkulieren.

4.3.3.10 Abnahme

Die Abnahme der hergestellten Begrünung erfolgt
nach DIN-Normen, FLL- bzw. V.f.B.-Richtlinie ca. 1 Jahr nach
dem Aufbringen der Vegetation bei unterbauten Bereichen
sowie eine Vegetationsperoide bei Pflanzen mit Bodenanschluss.
Dabei werden ggf. Materialproben genommen und auf Kosten des AG
analysiert. Entsprechende Positionen sind im Leistungsverzeichnis enthalten.

Ammen- und Fremdvegetation zählen nicht zur geforderten
Flächendeckung. Zum Nachweis des erreichten,
abnahmefähigen Zustandes bei unterbauten Flächen sind der zuständigen
Bauleitung ohne weitere Aufforderung aussagekräftige
Fotos vorzulegen, aus denen der in den FLL-Richtlinien
geforderte mind. Deckungsgrad hervorgeht.
Eine durch übermäßige Düngung und Wässerung
verweichlichte Vegetation ist nicht abnahmefähig.
Ein mit Fremdaufwuchs und aufgrund verwehter Vegetation
bewachsener Rand-, Sicherheits-, oder
Brandschutzstreifen ist nicht abnahmefähig.

Umgang mit Fremdaufwuchs:
Der Besatz mit Fremdvegetation von Pflanzenarten,
welche aggressive und verdrängende Ausläufer oder
Rhizome bilden oder auf sonstige Weise verdrängend
wirken ist unverzüglich zu entfernen.

4.3.3.11 Pflanzenschutz

Maßnahmen zum Pflanzenschutz dürfen nur nach
Rücksprache bzw. Freigabe durch einen dafür
ausgewiesenen Fachmann und in Abstimmung sowie nach
Freigabe der zuständigen Bauleitung sowie des AG erfolgen.
Eine Herbizidanwendung ist lt. den FLL-Richtlinien
auf unterbauten Flächen nicht zulässig.

4.3.4 Sicherheit auf der Baustelle

Die für den AN verbindlichen Unfallverhütungsvorschriften nach
den Richtlinien der Berufsgenossenschaften sowie die allgemein
anerkannten sicherheitstechnischen Regeln sind zu beachten.
Gemäß EU-Baustellenverordnung (Verordnung über
Sicherheit und Gesundheitsschutz auf Baustellen) hat
der Bauherr einen Sicherheitskoordinator (SiGeKo) bestellt.
Dieser hat Weisungsbefugnis in allen Belangen der
Bausicherheit.
Unfälle auf der Baustelle, bei denen Personen- und
Sachschäden entstehen, sind vom AN dem AG unverzüglich
mitzuteilen und spätestens innerhalb von 2 Werktagen
schriftlich zu bestätigen.
Der AN hat dafür Sorge zu tragen, dass seine Mitarbeiter entspechend
den aktuell gültigen gesetzlichen Sicherheitsvorschriften und Vorgaben
 unterrichtet und eingewiesen sind.
Über standortspezifische Anforderungen  hat sich der AN
eigenständig zu informieren.
Die Technischen Regeln für Arbeitsstätten (ASR) sind zu beachten und einzuhalten.
Die Unfallverhütungsvorschriften (UVV) des DGUV sind zu beachten und einzuhalten.
Verstöße gehen ausschließlich zu Lasten des AN.

Auf die generelle Baustellensicherungspflicht des AN
gem. VOB wird hiermit ausdrücklich hingewiesen.
Insbesondere sind offene Gräben, Baumgruben,
Fundamentgräben, etc. durch geeignete Maßnahmen (z. B.
Absperrbänder, etc.) so abzusichern, dass eine
Gefährdung auszuschließen ist. Gleiches gilt für
Baumaschinen, Werkzeuge, Baumaterialien sowie
Höhenabsteckungen, insbesondere Schnurgerüste. Während
der ganzen Bauzeit auch während Ausführungsunterbrechungen sind o. g. Sicherungsmaßnahmen vorzuhalten, zu prüfen und ggf. zu erneuern!

Der AG sowie der Landschaftsarchitekt halten sich von
allen etwaigen Haftungsansprüchen frei, die durch die
Vernachlässigung o.g. Nebenleistungen des AN entstehen.

Das Baugelände und die Baustelleneinrichtungsflächen
sind vom AN eigenverantwortlich zu sichern.

4.3.4.1 Absturzsicherungen - Geländer

Geländer zur Absturzsicherung sind durch eine Fachkundige Person zu prüfen. Die Prüfung
auf z.B. Beschädigungen, lose Stoßverbinder bzw. Verbindungen, etc. hat jährlich zu erfolgen.
Die Technischen Regeln für Arbeitsstätten (ASR) sind zu beachten und einzuhalten.
Die Unfallverhütungsvorschriften (UVV) des DGUV sind zu beachten und einzuhalten.
Verstöße gehen ausschließlich zu Lasten des AN.

Der AG sowie der Landschaftsarchitekt halten sich von allen etwaigen Haftungsansprüchen
frei, die durch die Vernachlässigung o.g. Nebenleistungen des AN entstehen.

4.4 Terminplan
Der Auftragnehmer wird innerhalb von vier Wochen nach Vertragsabschluss
einen vollständig verknüpften Detailterminplan mit den notwendigen Aktivitäten
und deren Abhängigkeiten in Dateiform und als Ausdruck erstellen und dem
Auftraggeber vorlegen (als pdf und im bearbeitbaren Originaldateiformat).
Dieser Detailterminplan muss die Vorgaben aus dem Vertrag übernehmen, alle
wesentlichen Tätigkeiten enthalten und so aufgestellt sein, dass
- alle Termine für die Erstellung der Planung, einschl. Gutachten und Nachweise
(Statik, .) und deren Vorlage beim AG (Planung der Planung),
- alle vom AN einzuräumenden Planprüf- und -freigabezeiten des AG gem.
Leistungsbeschreibung, Planprüffristen der genehmigenden Behörden bzw.
Prüfstatiker sowie sonstigen Beteiligten, Bemusterungen etc.,
- alle Zeitpunkte, zu denen behördliche Genehmigungen oder sonstige behördliche
Mitwirkungen vorliegen müssen,
- eine bauteil- und gewerkeweise Gliederung und Ablauftakte,
- alle Zeitpunkte, zu denen der Auftraggeber wesentliche Mitwirkungshandlungen
zu erbringen hat,
- die Vertragsfristen dargestellt sind und auf dessen Basis während der Bauzeit
stets der Fertigstellungsgrad ermittelt werden kann und ein Soll/Ist-Vergleich
möglich ist.
Der Detailterminplan hat außerdem den zur Einhaltung der Vertragsfristen erforderlichen
Ablauf (den "kritischen Weg") kenntlich zu machen.
1.2 Der AN ist verpflichtet, den detaillierten Bauablaufplan bei Verzögerungen
sowie nach Aufforderung durch den AG fortzuschreiben und mit dem AG kontinuierlich
abzustimmen. Zudem hat der AN im Abstand von 14 Tagen Abweichungen
zwischen dem Ist-Ablauf und dem Soll-Ablauf aufzuzeigen, unaufgefordert
diesen Soll-Ist-Abgleich vorzulegen und dem AG schriftlich
Vorschläge zu unterbreiten, in welcher Weise Verzögerungen/Leistungsdefizite
aufgeholt werden können. Die gegenseitigen Ansprüche und Rechte wegen der
Verzögerungen bleiben von der Fortschreibung unberührt.
1.3 Kommt der AN seiner Verpflichtung zur Fortschreibung des detaillierten
Bauablaufplans und/oder dem 14 tägigen Soll-Ist-Abgleich nicht fristgerecht
nach, so ist der AG nach fruchtlosem Ablauf einer angemessenen Frist berechtigt,
diese Leistungen selbst zu erbringen oder von einem Dritten erbringen zu
lassen. Die hierdurch entstehenden Kosten trägt der AN."

4.5.Dokumentation

Der Auftragnehmer schuldet eine einwandfreie und lückenlose Dokumentation
sämtlicher ausgeführter Leistungen als Revisionsunterlagen und zur Beurteilung
der Vertragsübereinstimmungen seiner Leistungen.
Sämtliche Unterlagen, wie
- Produktbeschreibungen,
- Nachweise,
- Prüf- und Zulassungsbescheide,
- Übereinstimmungserklärungen,
- Einbau- und Wartungsanleitungen,
- Werksbescheinigungen etc.
müssen dem Auftraggeber spätestens 28 Tage vor Durchführung der Abnahme
der Leistungen übergeben werden.
Alle Entsorgungsnachweise sind vollständig, jeweils mit der Rechnungsstellung
vorzulegen.
Die Dokumentation beinhaltet alle zu liefernden Bestandsunterlagen, Revisionsunterlagen,
die Bautagebuchberichte und alle sonstigen Unterlagen die im Rahmen
der eigenen Leistung dem Auftraggeber zu übergeben sind.
Die Dokumentationsordner sind vom AN mit einem Rückenschild, inkl. Projektnummer
und Projektbezeichnung mit einem Inhaltsverzeichnis und beschrifteten
Trennblättern zu versehen und 3-fach auszufertigen..
Die Dokumentation ist zusätzlich auf CD-ROM, beschriftet und eingeheftet in
Ordner, zu übergeben.
Mit der Dokumentation ist vom AN eine Übereinstimmungserklärung
abzugeben, dass das Dokumentierte dem Ausgeführten entspricht.
Die vollständige Übergabe der Dokumentationsunterlagen ist Voraussetzung für
die Durchführung der Abnahme."
Judit Derdak

*Hinweis: Baubeschreibung*
5. Baubeschreibung
5.1 Angaben zur Baustelle
5.1.1 Allgemeines und Gegenstand der Baumaßnahme
Gegenstand der Baumaßnahme ist die Erneuerung und teilweise Umgestaltung einer bestehenden Parkplatzfläche auf dem Gelände der München Klinik Neuperlach.
Die Maßnahme umfasst im Wesentlichen den teilweisen Rückbau und die Erneuerung vorhandener befestigter Flächen. Bestehende Asphaltflächen werden entsprechend den Ausführungsunterlagen teilweise erneuert bzw. durch Flächen aus Rasenfugenplatten ersetzt.
Die vorhandenen Einfassungen sind, soweit in den Ausführungsunterlagen nicht anders dargestellt, zu erhalten und in die neu herzustellenden Flächen zu integrieren. Bei Rückbauarbeiten im unmittelbaren Anschluss an zu erhaltende Einfassungen ist entsprechend vorsichtig vorzugehen.
Die vorhandene Oberflächenentwässerung soll grundsätzlich erhalten bleiben. Die bestehende Höhenabwicklung sowie die vorhandenen Gefälle- und Entwässerungsverhältnisse bilden die Grundlage für die Wiederherstellung bzw. Erneuerung der befestigten Flächen und sind, soweit in den Ausführungsunterlagen nicht anders dargestellt, beizubehalten.
Eigenmächtige Änderungen der Höhenlage, Gefälleausbildung oder Entwässerungsführung durch den Auftragnehmer sind nicht zulässig.
Vor Beginn der Arbeiten hat sich der Auftragnehmer mit den für seine Leistungen maßgebenden örtlichen Verhältnissen und Bestandshöhen vertraut zu machen. Werden für die Ausführung relevante Abweichungen zwischen den Ausführungsunterlagen und dem vorgefundenen Bestand festgestellt, ist die Bauleitung vor Ausführung der betroffenen Leistungen zu informieren.
Neben den Arbeiten an den befestigten Flächen sind Leitungs- und Leerrohrarbeiten für die Erneuerung bzw. Erweiterung der Parkplatzbeleuchtung sowie für zukünftige Elektroladestationen vorgesehen. Die hierfür erforderlichen Trassen verlaufen sowohl innerhalb der befestigten Parkplatzflächen als auch durch angrenzende Grün- und Pflanzflächen.
Weiterhin sind festgelegte Baumfällungen, Ersatzpflanzungen sowie die Wiederherstellung der durch die Baumaßnahme betroffenen Pflanzflächen Bestandteil der Gesamtmaßnahme.
5.1.2 Lage und Zugänglichkeit
Die Baustelle befindet sich auf dem Gelände der München Klinik Neuperlach, Oskar-Maria-Graf-Ring 51, 81737 München.
Die Baumaßnahme wird innerhalb eines in Betrieb befindlichen Klinikgeländes durchgeführt. An das Klinikgelände grenzt unter anderem Wohnbebauung an.
Die Baustelle ist von der Alfred-Döblin-Straße über eine interne Zufahrt des Klinikgeländes erreichbar. Die Zufahrt dient gleichzeitig als Feuerwehrzufahrt.
Der Auftragnehmer hat sich vor Beginn seiner Arbeiten mit den örtlichen Zufahrts- und Platzverhältnissen vertraut zu machen. Die örtlichen Gegebenheiten und die für die Baumaßnahme bestehenden Einschränkungen sind bei der Arbeitsvorbereitung und Bauausführung zu berücksichtigen.
Die Zufahrt auf das Klinikgelände sowie die Nutzung vorhandener Park-, Lager- und Baustelleneinrichtungsflächen sind mit dem Auftraggeber bzw. der Klinikleitung abzustimmen.
Soweit für die Durchführung der Arbeiten verkehrsrechtliche Anordnungen, Genehmigungen oder behördliche Abstimmungen erforderlich sind, sind diese vom Auftragnehmer rechtzeitig zu beantragen und einzuholen. Die hiermit verbundenen Aufwendungen und Gebühren sind vom Auftragnehmer in die Einheitspreise einzukalkulieren, soweit in den Vertragsunterlagen nicht ausdrücklich etwas Abweichendes geregelt ist.
Die Hauptzufahrt zu Haus B stellt mit einer vorhandenen Breite von ca. 4,80 m eine besondere Engstelle im Baustellenbereich dar. Bei einer halbseitigen Inanspruchnahme der Zufahrt für notwendige Sperrungen bleibt eine Restfahrbahnbreite von maximal ca. 2,40 m. Die angegebenen Maße sind anhand der Ausführungsplanung bzw. der örtlichen Verhältnisse vor Ausführung zu überprüfen.
5.1.3 Besondere Anforderungen an den Bauablauf
Während der gesamten Bauzeit findet in den unmittelbar angrenzenden Bereichen regulärer Krankenhausbetrieb statt.
Sämtliche Arbeiten, Baustellenverkehre, Materialanlieferungen und Baustellenzugänge sind daher mit besonderer Umsicht zu organisieren und auszuführen. Beeinträchtigungen des Klinikbetriebs sind auf das für die Durchführung der ausgeschriebenen Arbeiten erforderliche Maß zu beschränken.
Eine wesentliche Bedingung der Baumaßnahme besteht darin, dass die zu bearbeitende Parkplatzfläche gleichzeitig die einzige Zufahrtsmöglichkeit zur Nephrologie/Dialyse im Haus B der Klinik darstellt.
Die Zufahrt und Erreichbarkeit der Nephrologie/Dialyse in Haus B ist während der gesamten Bauzeit dauerhaft aufrechtzuerhalten. Die Nephrologie/Dialyse darf zu keinem Zeitpunkt unzugänglich sein. Eine vollständige Sperrung der Zufahrt ist nicht zulässig, auch nicht außerhalb der regulären Betriebszeiten oder am Wochenende.
Aufgrund der beengten Zufahrtsverhältnisse ist die Baumaßnahme zwingend in mindestens zwei Bauabschnitten auszuführen. Die Bauabschnitte sind so festzulegen und aufeinander abzustimmen, dass die Erreichbarkeit von Haus B sowie die erforderliche Zufahrt für Rettungs- und Einsatzfahrzeuge entsprechend dem abgestimmten Bauablauf gewährleistet bleibt.
Offene Leitungsgräben im Bereich der Zufahrt sind auf das technisch und zeitlich erforderliche Mindestmaß zu beschränken. Für den Bedarfs- bzw. Notfall ist die kurzfristige Überfahrbarkeit der Gräben durch geeignete überfahrbare Schwerlast-Stahlplatten sicherzustellen. Dies betrifft insbesondere die geplante Trasse der E-Mobilität mit 6 x DN 160 mm im Kurvenbereich.
Asphaltierungsarbeiten im Engpass sind so zu terminieren und auszuführen, dass die dauerhafte Erreichbarkeit der Nephrologie/Dialyse in Haus B gewährleistet bleibt. Soweit dies zur Aufrechterhaltung des Klinikbetriebs erforderlich ist, sind die Arbeiten nach vorheriger Abstimmung in verkehrsarmen Zeiten, nachts oder am Wochenende auszuführen. Auch in diesen Zeiträumen ist eine vollständige Unterbrechung der Zufahrt nicht zulässig.
Die Arbeiten im Bereich der Zufahrt zu Haus B sind zwingend in mindestens zwei aufeinander abgestimmten Bauabschnitten bzw. Etappen unter grundsätzlich halbseitiger Aufrechterhaltung der Zufahrt auszuführen. Die Bauabschnitte sind so festzulegen, dass während der gesamten Bauzeit eine durchgängige Erreichbarkeit der Nephrologie/Dialyse in Haus B gewährleistet bleibt. Als Grundprinzip ist zunächst eine Fahrbahnhälfte und anschließend die gegenüberliegende Fahrbahnhälfte zu bearbeiten, soweit die örtlichen Verhältnisse und der abgestimmte Bauablauf keine gleichwertige andere Abschnittsbildung erfordern.
Der Wechsel zwischen den Bauabschnitten sowie das hierfür erforderliche Umsetzen von Baustelleneinrichtung, Maschinen, Geräten, Materialien, Sicherungseinrichtungen und provisorischen Einrichtungen ist bei der Arbeitsvorbereitung und Durchführung zu berücksichtigen.
Vor Beginn der Arbeiten im Zufahrtsbereich hat der Auftragnehmer einen detaillierten Bauablauf- und Bauphasenplan vorzulegen. Aus diesem müssen mindestens die Abgrenzung und Reihenfolge der Bauabschnitte, die jeweilige Verkehrsführung, die Arbeitsbereiche, offene Leitungsgräben, erforderliche Provisorien, Maschinen- und Materialstandorte sowie die jederzeitige Erreichbarkeit der Nephrologie/Dialyse in Haus B hervorgehen. Der Bauablauf- und Bauphasenplan ist vor Ausführung mit dem Auftraggeber bzw. der Klinikleitung abzustimmen.
Offene Gräben im Zufahrtsbereich sind so zu organisieren und zu sichern, dass die erforderliche Zufahrt im Bedarfsfall kurzfristig hergestellt werden kann. Soweit erforderlich, sind hierfür geeignete überfahrbare Schwerlast-Stahlplatten zur sicheren Überbrückung vorzusehen. Dies gilt insbesondere für die geplante Trasse der E-Mobilität mit 6 x DN 160 mm im Kurven- bzw. Zufahrtsbereich. Die Befahrbarkeit für Rettungs- und Einsatzfahrzeuge ist jederzeit sicherzustellen.
Der vorgesehene Bauablauf, die Bauphasen, die jeweiligen Ausführungstermine und die Wechsel zwischen den Bauabschnitten sind rechtzeitig vor Beginn der betreffenden Arbeiten mit dem Auftraggeber bzw. der Klinikleitung abzustimmen.
Dies betrifft insbesondere Arbeiten, die Auswirkungen haben auf:
die Zufahrt zu Haus B,
die Feuerwehrzufahrt,
die Erreichbarkeit angrenzender Klinikbereiche,
die Verkehrsführung innerhalb des Klinikgeländes,
die Nutzung der verbleibenden Parkplatz- und Verkehrsflächen sowie
wesentliche Materialanlieferungen und Baustellentransporte.
Baustelleneinrichtung, Arbeitsbereiche, offene Leitungsgräben, Materiallagerungen und Maschinenstandorte sind unter Berücksichtigung des abgestimmten Bauablaufs und der erforderlichen Erreichbarkeit der Klinikbereiche anzuordnen.
Soweit zur Aufrechterhaltung der Zufahrt oder zur Durchführung einzelner Bauabschnitte besondere Sicherungs-, Verkehrsführungs- oder provisorische Maßnahmen erforderlich sind, sind diese durch den Auftragnehmer eigenverantwortlich zu planen, zu organisieren und durchzuführen. Die Maßnahmen sind so auszubilden und während der Bauzeit erforderlichenfalls anzupassen, dass die dauerhafte Erreichbarkeit der Nephrologie/Dialyse in Haus B sowie die erforderliche Befahrbarkeit für Rettungs- und Einsatzfahrzeuge jederzeit gewährleistet bleiben. Erforderliche Abstimmungen mit dem Auftraggeber bzw. der Klinikleitung sind rechtzeitig durch den Auftragnehmer vorzunehmen.
Flucht- und Rettungswege sowie erforderliche Feuerwehrzufahrten sind entsprechend den geltenden Anforderungen freizuhalten. Erforderliche Einschränkungen oder Änderungen sind vorab mit dem Auftraggeber bzw. den zuständigen Stellen abzustimmen.
5.1.4 Lager- und Arbeitsflächen
Sämtliche Lagerungen, Maschineneinsätze und Gerätestellungen haben auf dem Baufeld zu erfolgen.
Es dürfen keine Baumaterialien oder Geräte außerhalb der abgestimmten Baustellenbereiche gelagert werden.
Abschließbare Lagerräume können vom AG nicht zur Verfügung gestellt werden
und sind vom AN eigenverantwortlich zu beschaffen.
Lager- und Arbeitsplätze stehen nur begrenzt zur Verfügung.
Diese werden von der örtlichen Bauleitung zugewiesen, sofern sie im BE-Plan
nicht bereits ausgewiesen sind.
Die Festlegung ist verbindlich einzuhalten. Beabsichtigt der Auftragnehmer, von
den Festlegungen abzuweichen, hat er die Zustimmung der Bauleitung einzuholen. Der Auftragnehmer ergänzt den Baustelleneinrichtungsplan bei Abweichungen durch einen detaillierten, gewerkbezogenen Baustelleneinrichtungsplan.
Änderungen können nur im Einvernehmen mit der örtlichen Bauüberwachung
vereinbart werden.
Nach Abschluss der Leistungen des Auftragnehmers sind die Flächen, soweit
nichts anderes vereinbart wurde, unverzüglich zu räumen.
Lärmintensive und erschütterungsintensive Arbeiten bedürfen einer besonderen
Abstimmung und einer Genehmigung durch den AG, die der AN rechtzeitig vor
Beginn beantragen muss. Diese Arbeiten sind zudem in einen Terminplan einzuarbeiten und frühzeitig mit der Klinik- und Projektleitung, sowie mit der örtlichen Bauüberwachung abzustimmen.
Feuergefährliche Arbeiten im Baustellenbereich sind nur zulässig wenn diese
unvermeidbar sind.
Grundsätzlich sind alle feuergefährlichen Arbeiten wie Trennschleifen, Flexen
und Schweißen (falls erforderlich) im Freien auszuführen. Werden dennoch
Flex- und/oder Schweissarbeiten innerhalb oder in der Nähe der Klinikgebäudes
notwendig, ist vorab ein entsprechender Erlaubnisschein beim AG anzufordern.
Erforderliche Zeiten für die Brandwache (>2h) etc. werden nicht gesondert vergütet und sind in die Einheitspreise mit einzukalkulieren.
Für die Erteilung eines Erlaubnisscheins muss der AG einen geeigneten und geprüften Feuerlöscher vorweisen können!
Auf Pulver- Feuerlöscher ist zu verzichten.
Lärmintensive und erschütterungsintensive Arbeiten bedürfen einer besonderen
Abstimmung und einer Genehmigung durch den AG, die der AN rechtzeitig vor
Beginn beantragen muss. Diese Arbeiten sind zudem in einen Terminplan einzuarbeiten und frühzeitig mit der Klinik- und Projektleitung, sowie mit der örtlichen Bauüberwachung abzustimmen.
Jeder Auftragnehmer hat die Baustelle bzw. seinen Arbeitsbereich arbeitstäglich
von Schutt und Abfällen frei zu halten, zu reinigen und diesen Schutt bzw. diese
Abfälle getrennt nach Wertstoffen zu entsorgen bzw. der Verwertung zuzuführen.
Werden die Arbeitsplätze vom AN nicht arbeitstäglich sauber gehalten und /
oder unterlassen Auftragnehmer trotz Aufforderung durch die Bauleitung die
Schutt- bzw. Abfallberäumung, dann werden der Schutt bzw. die Abfälle auf
Kosten des jeweiligen AN bauseits durch den AG entsorgt bzw. der Verwertung
zugeführt. Die Kosten dafür trägt der AN.
Sicherheits- und Gesundheits-Koordination
Die Vorgaben des Sicherheits- und Gesundheitskoordinators sind strikt zu befolgen. Die Angaben im SiGe-Plan (s. Anlage) sind zu beachten und müssen bei
der Preiskalkulation mit einbezogen werden. Vor Beginn der Arbeiten hat der AN
eine Gefährdungsbeurteilung seiner Leistungen beim AG vorzulegen.
5.1.5 Wasser und Strom
Wasser und Stromanschlüsse werden zentral vom AG zur Verfügung gestellt
(Rücksprache mit dem Bauherrn notwendig). Die Verbrauchskosten übernimmt
der AG. Zwischenzähler zum Messen des Verbrauches und Baustromunterverteiler sind bei Bedarf vom AN zu liefern, aufzubauen, vorzuhalten zu warten und
nach Beendigung der Arbeiten abzubauen.
Die Zuleitung der Medien von dem Ort der Bereitstellung liegt für die Dauer der
vertraglichen Leistung in der Verantwortung des AN und ist von diesem zu stellen, vorzuhalten, zu warten, nach den gültigen Vorschriften zu prüfen und abzubauen.
Im Außenbereich wird ein Baustromverteiler zur Verfügung gestellt möglich für  Sanitär und Personalcontainer -Maschineneinsatz
mit Beheizung, Baubeleuchtung usw\..
Unterbrechung von vorhandenen Ver- und Entsorgungsleitungen:
Ist es im Zuge der Arbeiten notwendig, vorhandene Ver- und
Entsorgungsleitungen zu unterbrechen bzw. abzuschalten, ist dies der
Bauleitung und dem für die Ver- und Entsorgungsleitungen zuständigen
Technischen Betrieb / Nutzer rechtzeitig mindestens 10 Werktage zuvor
schriftlich mitzuteilen und die Erlaubnis vom Technischen Betrieb / Nutzer
einzuholen. Zeitpunkt, Dauer und Ausführung der Unterbrechung
sind nach den Vorgaben des Technischen Betriebs / Nutzers
auszuführen.
Falls dies aus betrieblichen Gründen der Klinik nicht möglich ist sind
die erforderlichen Sicherheitsmaßnahmen festzulegen.
Der SiGe-Koordinator ist durch den Baustellenleiter einzuschalten.
Unvorhergesehene Unterbrechungen (Beschädigungen) von Ver-
und Entsorgungsleitungen durch den AN sind der Bauleitung und
dem für die Ver- und Entsorgungsleitungen zuständigen Träger
unverzüglich mitzuteilen.
5.1.6 Verkehr
Behördliche Straßensperrungen muss der AN beantragen und bezahlen.
Dies ist in die dafür vorhesehene Position einzukalkulieren.
Feuerwehrumfahrt:
Grundsätzlich ist die bestehende Feuerwehrumfahrt ständig auf einer Breite von
>= 3,50 m freizuhalten.
Auf dem gesamten Gelände gilt die StVO.
Alle Flucht- und Rettungswege sind ständig freizuhalten.
Parken auf dem Baugrundstück:
Parken von Liefer- und Transportfahrzeugen ist nur auf den im Baustelleneinrichtungsplan dafür ausgewiesenen Stellplatzflächen erlaubt.  Es dürfen nur zugewiesene Stellplätze benutzt werden. Parken von privaten KFZ ist auf dem
Baugelände nicht gestattet.
5.2 Befestigte Flächen, Einfassungen und Entwässerung
5.2.1 Befestigte Flächen
Die vorhandenen Parkplatz- und Verkehrsflächen bestehen überwiegend aus Asphaltflächen.
Im Rahmen der Baumaßnahme werden Teilflächen der bestehenden Befestigung entsprechend den Ausführungsunterlagen zurückgebaut und erneuert. Die Wiederherstellung erfolgt je nach Flächenzuordnung in Asphaltbauweise oder mit Rasenfugenplatten.
Art, Aufbau und Umfang der jeweiligen Flächenbefestigungen ergeben sich aus den Ausführungsunterlagen und den Positionen des Leistungsverzeichnisses.
Übergänge zwischen bestehenden und neu herzustellenden Flächen sind fachgerecht und entsprechend den vorgesehenen Anschlusshöhen herzustellen.
5.2.2 Einfassungen
Vorhandene Einfassungen sind grundsätzlich zum Erhalt vorgesehen, soweit in den Ausführungsunterlagen kein Rückbau bzw. keine Erneuerung dargestellt ist.
Bei Arbeiten unmittelbar angrenzend an zu erhaltende Einfassungen ist der Rückbau der vorhandenen Flächen mit entsprechender Sorgfalt durchzuführen.
Soweit Ausbau, Zwischenlagerung, Wiedereinbau oder Ersatz vorhandener Einfassungen vorgesehen sind, ergeben sich die betreffenden Leistungen aus den jeweiligen Positionen des Leistungsverzeichnisses.
5.2.3 Höhen und Entwässerung
Die vorhandene Oberflächenentwässerung soll grundsätzlich erhalten bleiben. Ebenso sollen die bestehende Höhenabwicklung und die vorhandenen Gefälleverhältnisse soweit möglich beibehalten werden.
Die neuen Oberflächen sind an die vorhandenen, zum Erhalt vorgesehenen Entwässerungseinrichtungen und Anschlusshöhen anzupassen.
Vorhandene Entwässerungseinrichtungen sind während der Bauausführung vor Beschädigung und Verunreinigung zu schützen.
Werden im Zuge der Ausführung Abweichungen des Bestands gegenüber den Planunterlagen festgestellt, die Einfluss auf die vorgesehene Höhen- oder Entwässerungsplanung haben, ist die Bauleitung vor Ausführung der betroffenen Bereiche zu informieren.
5.3 Leitungs- und Leerrohrarbeiten
5.3.1 Allgemeines
Im Bereich der Parkplatzfläche und der angrenzenden Grün- und Pflanzflächen sind neue Leitungen und Leerrohre für die Parkplatzbeleuchtung sowie für zukünftige Elektroladestationen vorgesehen.
Die Landschaftsbauarbeiten umfassen die in den jeweiligen Positionen des Leistungsverzeichnisses beschriebenen Erd-, Graben- und Leerrohrarbeiten.
Die Leitungs- und Leerrohrtrassen verlaufen teilweise innerhalb befestigter Flächen und teilweise durch bestehende Grün- und Pflanzflächen.
Die genaue Lage und Ausführung der Trassen ist den Ausführungsunterlagen zu entnehmen.
5.3.2 Vorbereitung zukünftiger Elektroladestationen
Ein Teil der vorgesehenen elektrischen Anschlüsse und Elektroladestationen wird erst zu einem späteren Zeitpunkt hergestellt.
Die im Rahmen der gegenständlichen Baumaßnahme vorgesehenen Leitungen und Leerrohre dienen daher teilweise der Vorbereitung einer späteren Nutzung.
Nicht unmittelbar genutzte Leerrohre bzw. Leitungsenden sind entsprechend den Ausführungsunterlagen für die spätere Nutzung zu sichern und zu kennzeichnen.
Art und Umfang der vom Auftragnehmer auszuführenden Leistungen ergeben sich aus den jeweiligen Positionen des Leistungsverzeichnisses.
Die Schnittstellen zu den Elektroarbeiten sind bei der Arbeitsvorbereitung und Ausführung zu berücksichtigen. Erforderliche Abstimmungen mit den beteiligten Gewerken erfolgen in Koordination mit der Bauleitung.
5.4 Baumbestand, Wurzelschutz und Pflanzflächen
5.4.1 Gehölzbestand
Innerhalb und auf den angrenzenden Grundstücken ist
Baumbestand vorhanden der unter allen Umständen
geschützt und erhalten werden muss.
Mehraufwand durch Verwendung von geeignetem
Arbeitsgerät zur Erhaltung der vorhandenen Vegetation
sind in die entsprechenden Einheitspreise
einzukalkulieren.
5.4.2 Zu erhaltender Baumbestand
Im Bereich der Baumaßnahme befinden sich bestehende Bäume und Gehölzflächen. Der gemäß Planung zu erhaltende Baumbestand ist während der gesamten Bauzeit vor Beschädigungen zu schützen.
Die vorgesehenen Leitungs- und Leerrohrtrassen verlaufen teilweise durch bestehende Pflanzflächen sowie innerhalb der durchwurzelten Bereiche erhaltenswerter Bestandsbäume.
Bei den Erd- und Leitungsarbeiten ist daher mit teilweise starker Durchwurzelung zu rechnen.
Arbeiten im Bereich des zu erhaltenden Baumbestands sind unter besonderer Berücksichtigung des Wurzelschutzes auszuführen. Beschädigungen an Stamm, Krone und Wurzelwerk der zu erhaltenden Bäume sind zu vermeiden.
Werden während der Ausführung unerwartete Wurzeln oder Konflikte mit dem zu erhaltenden Baumbestand festgestellt, ist die Bauleitung vor Fortführung der Arbeiten im unmittelbar betroffenen Bereich zu informieren.
Ein eigenmächtiges Kappen wesentlicher Wurzeln ist nicht zulässig.
5.4.3 Arbeiten mittels Saugbagger
Aufgrund der teilweise starken Durchwurzelung der Pflanzflächen ist in hierfür vorgesehenen Bereichen ein wurzelschonender Bodenaushub mittels Saugbagger vorgesehen.
Der Einsatz des Saugbaggers dient insbesondere der schonenden Freilegung vorhandener Wurzeln und der Herstellung der erforderlichen Leitungs- und Leerrohrgräben in Bereichen, in denen ein konventioneller maschineller Aushub aufgrund des vorhandenen Wurzelbestands nicht oder nur eingeschränkt möglich ist.
Aufgrund seiner Arbeitsbreite von ca. 2,50 m kann der Einsatz des Saugbaggers die Zufahrt wesentlich einschränken. Der Saugbagger darf im Zufahrtsbereich daher nur innerhalb der abgestimmten Bauphasen und in mit dem Auftraggeber bzw. der Klinikleitung abgestimmten verkehrsarmen Zeitfenstern eingesetzt werden. Soweit erforderlich, ist während des Einsatzes eine manuelle Verkehrsregelung durch geeignete Einweiser des Auftragnehmers sicherzustellen. Auch während des Saugbaggereinsatzes darf die Erreichbarkeit der Nephrologie/Dialyse in Haus B zu keinem Zeitpunkt aufgehoben werden.
Freigelegte Wurzeln der zu erhaltenden Bäume sind während der Arbeiten vor Beschädigung, Austrocknung, Frost und sonstigen nachteiligen Einwirkungen zu schützen.
5.4.4 Baumfällungen
Die im Rahmen der Baumaßnahme zu fällenden Bestandsbäume sind planerisch festgelegt und in den entsprechenden Ausführungsunterlagen bzw. im Baumbestands-/Fällplan gekennzeichnet.
Die Fällung der dort gekennzeichneten Bäume erfolgt entsprechend den hierfür vorgesehenen Positionen des Leistungsverzeichnisses.
Über die in den Ausführungsunterlagen ausdrücklich zur Fällung vorgesehenen Bäume hinausgehende Fällungen sind nicht zulässig.
Sollten sich während der Bauausführung Konflikte mit weiteren, zum Erhalt vorgesehenen Bestandsbäumen ergeben, ist die Bauleitung unverzüglich zu informieren. Die Festlegung der weiteren Vorgehensweise obliegt dem Auftraggeber bzw. der Bauleitung. Soweit erforderlich, sind die zuständigen Fachstellen bzw. Behörden einzubeziehen.
5.4.5 Ersatzpflanzungen und Wiederherstellung der Pflanzflächen
Für die festgelegten Baumfällungen sind Ersatzpflanzungen vorgesehen. Art, Anzahl, Qualität und Ausführung der Ersatzpflanzungen ergeben sich aus den Ausführungsunterlagen und den entsprechenden Positionen des Leistungsverzeichnisses.
Durch die Leitungs-, Tiefbau- und sonstigen Bauarbeiten beanspruchte Pflanzflächen sind nach Abschluss der Arbeiten entsprechend der Planung wiederherzustellen.
Hierzu gehört insbesondere die vorgesehene Wiederbepflanzung mit bodendeckenden Sträuchern sowie die Herstellung der ausgeschriebenen Baum- und Gehölzpflanzungen.
5.5 Schutz vorhandener Anlagen und Einrichtungen
Vorhandene und nicht zum Rückbau vorgesehene Bauteile und Einrichtungen sind während der Bauausführung zu erhalten und vor Beschädigungen zu schützen.
Dies betrifft insbesondere:
vorhandene Einfassungen,
verbleibende befestigte Flächen,
Entwässerungseinrichtungen,
vorhandene Leitungen und Einbauten,
zu erhaltende Bäume und Gehölze sowie
sonstige Einrichtungen des Klinikgeländes im Bereich der Baumaßnahme.
Der Auftragnehmer hat sich vor Ausführung seiner Arbeiten über die für seine Leistungen relevanten vorhandenen Anlagen und Leitungen zu informieren.
Werden während der Ausführung nicht dokumentierte Leitungen, Einbauten oder sonstige Hindernisse angetroffen, die Auswirkungen auf die vorgesehene Ausführung haben können, ist die Bauleitung unverzüglich zu informieren.
Art und Umfang gegebenenfalls erforderlicher, über die ausgeschriebenen Leistungen hinausgehender Maßnahmen sind vor deren Ausführung mit dem Auftraggeber abzustimmen.
5.6 Baustoffe
Entsprechend der Bayerischen Bauordnung (BayBo) vom 01.08.2020, §16 -
Bauprodukte - sind für die verwendeten Baustoffe und Bauteile vom Lieferanten
bzw. Hersteller Eignungsnachweise beizubringen.
Soweit die Baustoffe nicht in der Bauregelliste A aufgeführt sind, sind entweder
eine allgemeine bauaufsichtliche Zulassung (§17), ein allgemeines
bauaufsichtliches Prüfzeugnis (§18) oder eine Zustimmung im Einzelfall (§19)
erforderlich. Ausgenommen sind Bauprodukte, die für die Erfüllung der
Anforderungen der HBO oder aufgrund der HBO nur eine untergeordnete
Bedeutung haben und die das Deutsche Institut für Bautechnik im
Einvernehmen mit der obersten Bauaufsichtsbehörde in der Liste C öffentlich
bekannt gemacht hat. Bauprodukte bedürfen einer Bestätigung ihrer
Übereinstimmung mit den technischen Regeln nach §16 (1). Die Bestätigung
der Übereinstimmung (§21) folgt durch Übereinstimmungserklärung des
Herstellers (§22) oder Übereinstimmungszertifikat (§23). Die Kennzeichnung
(Ü-Zeichen, CE-Zeichen) ist auf dem Bauprodukt oder auf seiner Verpackung,
wenn dies nicht möglich ist, auf dem Lieferschein anzubringen.
Nicht gekennzeichnete Produkte dürfen nicht eingebaut werden.
5.7 Bauschutt, Abfälle, Entsorgung und Sauberkeit
Der Auftragnehmer hat seine Arbeitsbereiche arbeitstäglich von Bauschutt, Verpackungen und sonstigen durch seine Arbeiten verursachten Abfällen freizuhalten.
Aufgrund des laufenden Klinikbetriebs ist insbesondere darauf zu achten, dass angrenzende Verkehrs-, Geh- und Zufahrtsflächen nicht durch Baustellenschmutz, Aushubmaterial oder sonstige Verunreinigungen beeinträchtigt werden.
Anfallende Materialien und Abfälle sind entsprechend den geltenden gesetzlichen Bestimmungen getrennt zu erfassen und ordnungsgemäß zu entsorgen bzw. einer zulässigen Verwertung zuzuführen.
Ausbau- und Abbruchmaterialien aus Asphalt-, Pflaster-, Einfassungs- und sonstigen befestigten Flächen sind entsprechend ihrer Materialart zu behandeln.
Materialien und Bauteile, die gemäß Ausführungsunterlagen zur Wiederverwendung vorgesehen sind, sind sorgfältig auszubauen und bis zum Wiedereinbau geeignet zu lagern und vor Beschädigung sowie Verunreinigung zu schützen.
Kommt der Auftragnehmer seiner Verpflichtung zur Reinigung und Beräumung trotz Aufforderung durch die Bauleitung nicht nach, kann der Auftraggeber die erforderlichen Arbeiten auf Kosten des Auftragnehmers durchführen lassen.
Entsorgung:
Eine fachgerechte und sorgfältige Entsorgung des gesamten Abbruchmaterials
ist von hoher Bedeutung und Wichtigkeit und wird vom AG während der gesamten Bauzeit erwartet.
Die Zusätzlichen Technischen Vertragsbedingungen der München Klinik
GmbH, Stabsstelle Ökologie für Abbruchmaterial / Entsorgung/ Abfall
sind zu beachten.
Bei allen Entsorgungen nicht gefährlicher Abfälle muss folgende Bauabfallerzeugernummer verwendet werden:
München Klinik Neuperlach: I162 E 5035
5.8 Abstimmung zur Ausführung
Die Ausführung der Arbeiten erfolgt auf Grundlage der Vertragsunterlagen, der Ausführungsplanung und des Leistungsverzeichnisses.
Die in diesen Vorbemerkungen enthaltenen Angaben dienen insbesondere der Beschreibung der örtlichen Verhältnisse, des Gesamtzusammenhangs der Baumaßnahme und der besonderen Anforderungen aus dem laufenden Klinikbetrieb.
Art und Umfang der einzelnen ausgeschriebenen Leistungen ergeben sich aus den jeweiligen Positionen des Leistungsverzeichnisses in Verbindung mit den zugehörigen Ausführungsunterlagen.
Der Auftragnehmer hat für seine Leistungen erforderliche Abstimmungen mit der Bauleitung rechtzeitig vorzunehmen. Dies gilt insbesondere für Arbeiten mit Auswirkungen auf den Klinikbetrieb, die Zufahrt zu Haus B, die Verkehrsführung, Arbeiten im Bereich des Baumbestands sowie für Schnittstellen zu anderen Gewerken.
Bei Widersprüchen, Unklarheiten oder für die Ausführung relevanten Abweichungen zwischen den Planunterlagen und den vor Ort angetroffenen Verhältnissen ist die Bauleitung vor Ausführung der hiervon betroffenen Leistungen zu informieren.
5.9 Ausführungsfristen
Baubeginn: 16.11.2026
Fertigstellung Bau:01.04.2027
Ende Mängelbeseitigung: 23.12.2026
Die Fristen sind zwingend einzuhalten. Die Baumaßmahme ist ein Teileiner Förderung, welche den Abschluss der Arbeiten bis Mai  2027vorraussetzt.
Dies beeinhaltet ebenso die vollständige Abrechnung
Fertigstellung Pflegearbeiten 15.04.2028
Die Ausführung erfolgt in Etappen bzw. in teilweise
aufeinanderfolgenden Bauabschnitten. Der Bauablauf ist
aufgrund der räumlichen, wie auch terminlichen Situation auf
der Baustelle zwingend einzuhalten. Die für die
Bauabschnitte benötigten Baumaterialien sind in dem
angesetzten Zeitraum anzuliefern. Entsprechende Mehrkosten
für mehrmaliges Aufziehen, BE, o.ä. sind in den Einheitspreisen
einzukalkulieren und werden nicht gesondert vergütet.
5.10 Wesentliche Leistungen
Aufgrund seiner Arbeitsbreite von ca. 2,50 m kann der Einsatz des Saugbaggers die Zufahrt wesentlich einschränken. Der Saugbagger darf im Zufahrtsbereich daher nur innerhalb der abgestimmten Bauphasen und in mit dem Auftraggeber bzw. der Klinikleitung abgestimmten verkehrsarmen Zeitfenstern eingesetzt werden. Soweit erforderlich, ist während des Einsatzes eine manuelle Verkehrsregelung durch geeignete Einweiser des Auftragnehmers sicherzustellen. Auch während des Saugbaggereinsatzes darf die Erreichbarkeit der Nephrologie/Dialyse in Haus B zu keinem Zeitpunkt aufgehoben werden.
5.11 Ausführungsunterlagen
Lageplan Verkehrsflächen und Freianlagen 1:100
Detail 101 Regelaufbau Asphalt 1.20
Detail 102 Regelaufbau Rasenfugenplatte 1.20
5.12 Zusätzliche Unterlagen
Allgemeine Baustellen- und Hausordnung der München Klinik gGmbH

### Titel 01 Baustelleneinrichtung / Sicherungsmaßnahmen

*Hinweis: Baustelleneinrichtung*

*Hinweis: Einrichten, Vorhalten und Räumen der Baustelle*
Die Kosten für das Einrichten, Vorhalten und Räumen der
Baustelle sowie für die Unterhaltung und täglichen Reinigung der Verkehrsflächen zur Aufrechterhaltung des öffentlichen
und Anlieger-Verkehrs sowie des Baustellenverkehrs innerhalb des Baubereiches einschließlich zwischenzeitlich benutzter Behelfsfahrstreifen sind Nebenleistungen und werden nicht gesondert vergütet.

**01.1 Baustelleneinrichtung**
*** Pauschalposition
Einrichten, Vorhalten, Betreiben und Räumen der Baustelleneinrichtung nach Maßgabe der in den Ausschreibungsunterlagen angegebenen Leistungen für die Dauer der Baumaßnahme mit allen für den Baubetrieb notwendigen Anlagen.

Die Leistung beinhaltet insbesondere:

das Errichten und Unterhalten der Lagerplätze,
das Aufstellen und Vorhalten von Baumaschinen, Arbeits- und Transportgeräten,
Werkzeuge sowie Absperrungen und Sicherheitseinrichtungen,
das Herstellen und Unterhalten der erforderlichen Anschlüsse für die bauseitige Bereitstellung von Strom und Wasser,
das Einrichten, Vorhalten und Betreiben der erforderlichen Beleuchtung für Nachtarbeiten,
Personal-, Material- und Lagercontainer.

Die Ausführung hat zwingend in mindestens zwei separaten, zeitlich versetzten Bauabschnitten mit jeweils halbseitiger Sperrung der Zufahrtsstraße zu erfolgen.

Die durchgehende Erreichbarkeit von Haus B (Nephrologie/Dialyse) für Rettungs- und Einsatzfahrzeuge sowie für Dialysepatienten ist während der gesamten Bauzeit, auch nachts sowie an Wochenenden und Feiertagen, uneingeschränkt sicherzustellen. Eine Vollsperrung der Zufahrt ist nicht zulässig.

Sämtliche aus der abschnittsweisen Bauausführung entstehenden Mehraufwendungen für die Baustelleneinrichtung, insbesondere für mehrfache An- und Abfahrten, das abschnittsweise Umsetzen und erneute Einrichten von Baumaschinen, Arbeits- und Transportgeräten, Personal-, Material- und Lagercontainern, Absperrungen, Sicherheitseinrichtungen sowie sonstigen für den Baubetrieb erforderlichen Einrichtungen und Vorhaltungen, sind in die Pauschale einzukalkulieren und werden nicht gesondert vergütet.
Menge: 1,000 psch

**01.2 Baustelle sichern**
Baustelle sichern
Baustelle und alle zugehörigen Baustellenteile nach
den Vorschriften der STVO und gemäß Baubeschreibung
sichern. Dazu gehören u.a.: Beleuchtung, Beschilderung und Absperrung sowie das durch den Baufortschritt
bedingte Umsetzen derselben.
Beschaffen, unterhalten, umbauen und beleuchten der
durch die Baustelle erforderlich werdenden Umleitungsanlagen für den Fahrzeug- und/oder Fußgänger-/Radfahrverkehr sowie deren Beseitigung bei Beendigung der
Umleitungsmaßnahme, einschl. der Betriebskosten der
Beleuchtung bis zur Verkehrsfreigabe. Die Absperrbeleuchtung ist elektrisch auszuführen. (Blink- bzw.
Dauerlicht, nach Vorgabe KVR/Ordnungsamt)
Inkl. gegebenenfalls erforderlicher Lichtzeichenanlagen.
Verkehrsflächen zur Aufrechterhaltung des öffentlichen
und des Anlieger-Verkehrs innerhalb des Baubereiches
einschließlich zwischenzeitlich benutzter Behelfsfahrstreifen verkehrssicher herstellen und unterhalten.

Der Einheitspreis gilt pro Kalendertag.
Menge: 90,000 d

**01.3 Bauzaun herstellen, vorhalten, abbauen und abtransportieren**
Bauzaun standfest herstellen und während der Bauzeit
in verkehrssicherem Zustand erhalten, vorhalten und abbauen sowie abtransportieren.
Eine Abrechnung erfolgt nur nach Anweisung durch den AG bzw. die Bauleitung.
Bauzaun mit beweglichem Fundament
Höhe 2,00 m, Pfostenabstand 3,00 m
Gittermatten in Einhängerahmen aus Stahlrohr,
Einzelrahmen miteinander fest verschraubt
Zaun ist anschließend wieder abzubauen und von der Baustelle zu entfernen. Er wird Eigentum des AN und ist einer Wiederverwertung zuzuführen.
inkl. beweglichem Fundament,
Sicherung der Fundamente durch Einschlagen geeigneter
Holzpflöcke, L= 60 cm inkl. Materiallieferung,
in nicht zusammenhängenden Teillängen.
Beschädigte oder abhanden gekommene Teile der
Einrichtungen ersetzen. Umsetzungen auf Grund der
Bauabwicklung des AN gehören zum Leistungsumfang.
Einsatzort(e) "Zaun im Baustellenbereich zum Schutz der
Fußgänger (Besucher des Klinikums und Anlieger) sowie Schutz des Gehölzbestandes".
Grundvorhaltedauer: ca. 10 Monate

Abrechnung nach Aufmaß.
Menge: 200,000 m

**01.4 Bauzaunumsetzungen nach Angabe AG**
Bauzaun der Vorposition einschl. Betonfüße umsetzen im
Zuge des Baufortschrittes nach Angabe AG
innerhalb der Baustelle
Förderweg bis 500 m
einschl. aller Nebenarbeiten wie lösen und wieder
befestigen der Zaunverbindungen
Menge: 200,000 m

**01.5 Bauzaun-Tor herstellen, vorhalten und abbauen**
Bauzaun-Tor herstellen vorhalten und abbauen,
Bauzaun-Tor zweiflügelig, verschließbar, passend zum
vorgenannten Bauzaun, standfest herstellen und während
der Bauzeit in verkehrssicherem Zustand erhalten.
Eine Abrechnung erfolgt nur nach Anweisung durch
die Bauleitung.
Bauzaun mit beweglichen Fundament
Höhe ca. 2,00 m, Durchfahrtbreite 3,50 bis ca. 4,00 m
Gittermatten in Einhängerahmen aus Stahlrohr.
Zauntor ist anschließend wieder abzubauen. Es wird
Eigentum des AN und ist einer Wiederverwertung
zuzuführen.
Inkl. beweglichem Fundament, inkl. Scharniere, etc.,
sowie aller Nebenarbeiten.
Sicherung der Fundamente durch Einschlagen geeigneter
Holzpflöcke inkl. Materiallieferung.
In nicht zusammenhängenden Längen.

Abrechnung nach Aufmaß, 1 Stk = 4m.
Menge: 4,000 St

**01.6 Bauzaun-Tor der Vorposition versetzen**
Bauzaun-Tor einschl. Zaunfüße, Scharniere, etc.
der Vorposition versetzen
innerhalb der Baustelle,
Transportweg bis zu 500m
einschl. aller Nebenarbeiten wie lösen und wieder
befestigen der Zaun-und Zauntorverbindungen
in nicht zusammenhängenden Längen
zu verschiedenen Zeitpunkten
Abrechnung nach Aufmaß, 1 Stk = 4m.
Menge: 10,000 St

**01.7 Baustelle sauberhalten**
*** Pauschalposition
Baustelle und alle Fahrwege innerhalb sowie außerhalb des Werkgeländes von Verschmutzungen jeder Art freihalten. Entsorgung des anfallenden Schmutzes nach Wahl des Auftraggebers inklusive Gebühren. Abrechnung nur nach Bedarf.
Menge: 1,000 psch

**01.8 Straßenreinigung, täglich**
Mehrmals tägliche Reinigung der zur Andienung
benutzten Fahrwege im Zufahrtsbereich
mit Kehrmaschine,
gegebenenfalls unter Verwendung von Wasser.
Ausführung mindestens 1 x täglich bzw. nach Bedarf
für die Dauer der Transport- und anderer
schmutzintensiver Arbeiten.
Anfallendes Kehrgut ist einer fachgerechten
Entsorgung zuzuführen, einschließlich der
Verwertungskosten.
Ausführung nach Absprache mit dem AG und
der Bauüberwachung.
Menge: 3,000 d

**01.9 1x Mobile WC-Kabine einrichten, vorhalten, betreiben und entfenen**
1x Mobile WC-Kabine,
von außen abschließbar,
einrichten, vorhalten, betreiben und entfenen,
Austattung mit WC, Urinal, Waschbecken,
Seifenspender und Papierhandtuchhalter,
einschließlich Entsorgung,
Reinigung, Aufbereitung nach Bedarf und Umsetztung
Menge: 16,000 Wo

*Hinweis: Wurzelschutzmaßnahmen*

**01.10 Schwerlast-Stahlplatten zur provisorischen Überbrückung von Leitungsgräben**
Schwerlast-Stahlplatten zur temporären, verkehrssicheren Überbrückung offener Leitungs- und Kabelgräben im Bereich der Zufahrt zu Haus B liefern, vorhalten, verlegen, sichern, bei Bedarf umsetzen und nach Wegfall des Erfordernisses wieder aufnehmen und abtransportieren.

Die Überbrückung ist so herzustellen, dass die Zufahrt zu Haus B während der Bauarbeiten jederzeit aufrechterhalten werden kann.

Die Stahlplatten müssen für die Überfahrt durch den vorhandenen Fahrzeugverkehr, insbesondere Rettungs-, Einsatz- und Feuerwehrfahrzeuge, ausreichend tragfähig und dimensioniert sein.

Die Leistung umfasst insbesondere:

An- und Abtransport der erforderlichen Schwerlast-Stahlplatten,
Vorhalten für die erforderliche Einsatzdauer,
Verlegen über den geöffneten Leitungsgräben,
erforderliches Ausrichten und Anpassen an die örtlichen Verhältnisse,
ausreichend große Auflagerflächen beidseitig des Grabens,
erforderliche Unterfütterungen und Auflager zur sicheren und ebenen Lagerung,
rutsch-, kipp- und verschiebesichere Befestigung,
verkehrssichere Ausbildung der Übergänge zwischen vorhandener Fahrbahn und Stahlplatten,
erforderliche Maßnahmen zur Vermeidung unzulässiger Kanten und Absätze,
erforderliches Umsetzen bzw. erneutes Verlegen entsprechend dem Baufortschritt,
laufende Kontrolle und erforderliches Nachrichten während der Einsatzdauer,
Aufnahme und Abtransport nach Beendigung der Nutzung.

Die Bemessung der Stahlplatten hinsichtlich Plattendicke, Abmessungen, Auflagerlänge und Tragfähigkeit ist vom Auftragnehmer entsprechend der jeweiligen Grabenbreite, den örtlichen Verhältnissen sowie den auftretenden Verkehrslasten festzulegen.

Die sichere Befahrbarkeit für Rettungs-, Einsatz- und Feuerwehrfahrzeuge ist jederzeit zu gewährleisten.

Sämtliche erforderlichen Hebezeuge, Anschlagmittel, Befestigungen, Unterlagen und sonstigen Hilfsmittel sind in die Leistung einzukalkulieren.

Abrechnung nach tatsächlich hergestellter und vorgehaltener Überbrückungsfläche.
Menge: 20,000 m²

**01.11 Sicherungsposten zur manuellen Verkehrsregelung im Bereich der Engstelle**
Geeigneten und eingewiesenen Sicherungsposten zur manuellen Regelung und Sicherung des Fahrzeugverkehrs im Bereich der halbseitig gesperrten Zufahrt zu Haus B während der Bauarbeiten stellen.

Aufgrund der eingeschränkten Fahrbahnbreite ist ein Begegnungsverkehr im Bereich der Engstelle nicht möglich. Der Fahrzeugverkehr ist während der erforderlichen Arbeitszeiten durch den Auftragnehmer manuell zu regeln und wechselseitig durch die Engstelle zu führen.

Die Leistung umfasst insbesondere:

Regelung des ein- und ausfahrenden Fahrzeugverkehrs,
Vermeidung von Begegnungsverkehr innerhalb der Engstelle,
Koordination mit dem Baustellenverkehr,
erforderliches kurzzeitiges Anhalten und Zurückhalten des Verkehrs,
Freihalten der Zufahrt für Rettungs- und Einsatzfahrzeuge,
erforderliche Kommunikation zwischen den beteiligten Sicherungsposten und dem Baustellenpersonal,
erforderliche Warnkleidung und Kommunikationsmittel.

Rettungs- und Einsatzfahrzeugen ist jederzeit unverzüglich die Durchfahrt zu ermöglichen. Die durchgehende Erreichbarkeit von Haus B (Nephrologie/Dialyse) ist jederzeit sicherzustellen.

Der Sicherungsposten muss für die vorgesehene Tätigkeit geeignet und entsprechend eingewiesen sein.

Die Leistung erfolgt nur für die tatsächlich erforderlichen Einsatzzeiten und auf Anordnung bzw. in Abstimmung mit der Bauleitung.

Abrechnung nach tatsächlich geleisteten Einsatzstunden.
Menge: 60,000 h

**01.12 Suchgraben herstellen, T bis 1,0 m, B bis 0,60 m**
Boden für Suchgraben zur Feststellung der Lage von
Kabel, Leitungen, Rigolen u.ä.
von Hand ausheben, seitlich lagern, wieder verfüllen
und lagenweise verdichten;
Bodenklasse 3 bis 5 nach DIN 18300;
Breite bis 0,60 m
Tiefe bis 1,00 m
Einschließlich Sichern der vorgefundenen Leitungen,
Ausführung nur auf besondere Anordnung der Bauleitung.
Abrechnung nach Aufmaß.
Menge: 10,000 m3

*Hinweis: Hinweis Baumschutz*
Folgende Richtlinien, DIN-Normen und Vorschriften sind zwingend in ihrer jeweils aktuell gültigen Fassung einzuhalten:

- DIN 18920 Schutz von Bäumen, Pflanzenbeständen und
  Vegetationsflächen bei Baumaßnahmen
- RAS-LP4 Richtlinie für die Anlage von Straßen, Teil
  Landschaftspflege, Abschnitt : Schutz von Bäumen,
  Vegetationsflächen und Tieren bei Baumaßnahmen
- Baumschutzverordnungen der Städte und Gemeinden
- Satzungen der Städte und Gemeinden

Zusatz Standort München:
Das Informationsblatt zum Baumschutz auf Baustellen des LRA München - Sachgebiet Grünordnung - ist zu beachten und einzuhalten.

**01.13 Baumschutzzaun, ortsfest herstellen und vorhalten**
Baumschutzzaun, ortsfest, offene Standardausführung,
Zaunhöhe 200 cm über Gelände-OK,
Einbau in Abschnitten unterschiedlicher Länge,
Holzart Fichte oder Kiefer herstellen und vorhalten, bestehend aus:
Pfosten:
Rundholz, unbehandelt
Durchmesser über 10cm
Gesamtlänge 260 cm,
Pfostenabstand 250 cm, Rastermaß,
60 cm in das Erdreich einschlagen,
jeder dritte Pfosten ist zum Schutzbereich hin
schräg abzustützen.
Querverschalung:
Bretter/Bohlen, gesäumt, allseits gehobelt,
unbehandelt bzw. nicht imprägniert,
Dicke: 3 cm
Breite: ca. 20 - 25 cm
Bretterabstand: 20 cm
mit den Pfosten verschraubt.

Für die Herkunft des Holzes ist entsprechend der
Anforderungen der Forest-Stewardship-Council
ein FSC-zertifizierter Lieferschein mit Prüfnummer
nachzuweisen.

Abrechung nach Aufmaß.
Menge: 70,000 m

**01.14 Baumschutzzaun abbrechen und entsorgen**
Baumschutzzaun, ortsfest, offene Standardausführung,
Zaunhöhe 200 cm über Gelände-OK,
Einbau in Abschnitten unterschiedlicher Länge,
Nadelholz, abbrechen und fachgerecht entsorgen
oder einer Wiederverwertung zuführen,
bestehend aus:
Pfosten:
Rundholz, unbehandelt
Durchmesser über 10cm
Gesamtlänge 260 cm,
Pfostenabstand 250 cm, Rastermaß,
60 cm in das Erdreich einschlagen,
jeder dritte Pfosten ist zum Schutzbereich hin
mit schräger Stütze.
Querverschalung:
Bretter/Bohlen, gesäumt, allseits gehobelt,
unbehandelt bzw. nicht imprägniert,
Dicke: 3 cm
Breite: ca. 20 - 25 cm
Bretterabstand: 20 cm
mit den Pfosten verschraubt.

Anfallendes Material aus Abbruch getrennt nach AVV
auf geordnete Haufen zur Abfuhr setzen bzw.
bei Bedarf auf Anweisung auf bauseits vorhandene
Paletten zur Weiterverwendung durch den Bauherren legen.

Abrechung nach Aufmaß.
Menge: 70,000 m

**01.15 Geotextil GRK 5 liefern und einbauen**
Geotextilvlies
Festigkeitsklasse GRK 5, verrottungsfest,
als filterstabile und druckverteilende Trennschicht
zwischen Kiestragschicht und anstehendem Erdreich,
bzw. dem Verfüllmaterial liefern und nach Planung sowie
Herstellerangabe fachgerecht verlegen, Bahnen an den
Stößen mindestens 0,50 m überlappen.
Überlappungen werden übermessen und nicht eigens
vergütet. Der Vliesstoff ist ausschließlich im Vor-Kopf-Einbau
zu beschütten.
Einschl. ausbauen, laden, transportieren und
fachgerechter Entsorgung gem. TV,
einschl. Kippgebühr nach Beendigung der Baumaßnahme
durch den AN.
Abrechnung nach Aufmaß.
Menge: 1,000 m2

**01.16 Stammschutz Ummantelung Bretter u. Polsterung herstellen, vorhalten und entfernen, H 2 m**
Stammschutz als Baumschutz mittels Holz-Bohlenummantelung
inkl. Polsterung herstellen und vorhalten, Höhe 200 cm über Gelände-OK,
gem. DIN 18920, bestehend aus:
Polsterung:
Polsterung als Abstandshalter zwischen Baumstamm und
Bohlen schaffen, z.B. mittels Dränrohren.
Bohlen:
Länge: mind. 2,00 m
Holzart: Fichte od. Kiefer
Dicke: mind. 24 mm
Befestigung:
Geeignetes Drahtseil

inkl. verletzungsfreiem Hochbinden der Äste,
Kontaktstellen mit geeigentem Material abpolstern.
Die Bohlen sind nicht auf die Wurzelanläufe zu setzen.
Die Schutzvorrichtung ist ohne Beschädigung der Bäume
anzubringen.
Beschädigungen der Bäume gehen zu Lasten des AN.
Einschl. ausbauen, laden, transportieren und
fachgerechter Entsorgung gem. TV,
einschl. Kippgebühr nach Beendigung der Baumaßnahme
durch den AN.

Abrechnung nach Aufmaß.
Menge: 10,000 St

### Titel 02 Abbruchmaßnahmen

*Hinweis: Vorbemerkung Titel Abbruchmaßnahmen*
Vor Beginn sämtlicher Abbruchmaßnahmen sind mit
der Bauleitung die abzubrechenden Flächen und Einbauten aufzumessen. Vor der Ausführung nicht
aufgemessene Positionen werden nicht vergütet.
Der zu erhaltende Gehölzbestand darf in keiner Weise
geschädigt werden.

*Hinweis: Asphalt*

**02.1 Trennschnitte Asphaltdecke bis ca. 4 cm**
Asphaltdecke senkrecht schneiden, in Kleinflächen
und Streifen, Deckschicht bis ca. 10cm.
Ausführung mit Fugenschneidegerät (Nassschnitt).
In den EP ist das sofortige Absaugen und Entsorgen
des Schneidschlamms einzurechnen.
Das Material wird Eigentum des AN und ist gemäß
gesetzlichen Vorschriften zu entsorgen, einschließlich
Deponiegebühren. Entsorgungsnachweis ist zu liefern
Menge: 100,000 m

**02.2 Bituminösen Belag aufbrechen**
Vorhandenen hohlraumarmen bituminösen Belag (Asphaltbeton, Gußasphalt, Asphaltbinder und / oder bituminöse Tragschicht) aufbrechen. Abbruchmaterial ist auf dem Klinikgelände zwischenzulagern
Ausbruchtiefe von 5 bis einschließlich 25 cm Dicke
Menge: 180,000 m³

*Hinweis: Einfassungen*

**02.3 Randeinfassung Hochborde Granit ausbauen und seitlich lagern**
Bord oder Einfassung aus Bord- oder
Einfassungssteinen, aus Granit, einschließl.
Fundament und Rückenstütze aus Beton ausbauen.
Bordstein aus Granit,in allen Größen
- gerade oder gekrümmt, als Hoch- oder Tiefbord -
verlegt auf Betonfundament C12/15 einschl.
 Fundament aufnehmen bzw. ausbauen,
Bordsteine säubern, und seitlich lagern, stapeln.
Abrechnung nach Aufmaß vor Abbruch.
Menge: 100,000 m

**02.4 Bordsteine aus Beton o. Granit - entsorgen**
Bordstein aus Beton oder Granit in allen Größen
- gerade oder gekrümmt, als Hoch- oder Tiefbord -
verlegt auf Betonfundament C12/15 einschl.
Fundament aufnehmen bzw. ausbauen.
Abbruchmaterial seitlich lagern bzw. aufladen.
Menge: 30,000 m

**02.5 Randeinfassung Betonrückenstütze abbrechen und entsorgen**
Randeinfassung als Rückenstütze aus Beton
von Graniteinfassungen
ausbauen und entsorgen,
Die anfallenden Stoffe sind gem. TV zu entsorgen, einschl.
Kippgebühr.

Abrechnung nach Aufmaß vor Abbruch.
Menge: 20,000 m

**02.6 Einzeiler aus Granitsteinen abbrechen und entsorgen**
Einzeiler  aus Granitsteinen einschließlich
Beton-Fundament bzw. Bettung ausbauen und entsorgen.
Steinformat :10/10/10  - 13/13, 160/160-200/160 mm
Fundament und Fugenfüllung aus hydraulisch
gebundenem Material.
Übriges Aufbruchgut in Eigentum des AN übernehmen und einer Wiederverwertung gem. TV
einschl. Kippgebühr zuführen.

Abrechnung nach Aufmaß vor Abbruch.
Menge: 140,000 m

*Hinweis: Beton und Ortbeton*

**02.7 Ortbeton armiert/bewehrt abbrechen und entsorgen**
Ortbeton armiert/bewehrt abbrechen und entsorgen,
Art: Mauerfundamente, Betonsockel, Beläge etc.
Abbruch bis ca. 50 cm unter OK-Gelände.
Geeignete Abbruchgeräte sind mit einzukalkulieren.
Die anfallenden Stoffe sind gem. TV zu entsorgen,
einschl. Kippgebühr.
Umweltgerechte Entsorgung nach Abfallschlüssel
der Abfallverzeichnis-Verordnung AVV 17 01 01.
Der Nachweis der Entsorgung ist mittels Abladeschein der
Deoponie bzw. des Entsorger zu belegen,
anzugeben sind der Auftragnehmer, der Ausbauort,
die Abfallart und das Gewicht.

Abrechnung nach Aufmaß vor Abbruch.
Menge: 3,000 m3

**02.8 Ortbeton unbewehrt abbrechen und entsorgen**
Ortbeton unbewehrt abbrechen und entsorgen,
Art: Mauerfundamente, Betonsockel, Beläge etc.
Abbruch bis ca. 50 cm unter OK-Gelände.
Geeignete Abbruchgeräte sind mit einzukalkulieren.
Die anfallenden Stoffe sind gem. TV zu entsorgen,
einschl. Kippgebühr.
Umweltgerechte Entsorgung nach Abfallschlüssel
der Abfallverzeichnis-Verordnung AVV 17 01 01.
Der Nachweis der Entsorgung ist mittels Abladeschein der
Deoponie bzw. des Entsorger zu belegen,
anzugeben sind der Auftragnehmer, der Ausbauort,
die Abfallart und das Gewicht.

Abrechnung nach Aufmaß vor Abbruch.
Menge: 3,000 m3

*Hinweis: Wirtschaftsgegenstände*

**02.9 Wirtschaftsgegenstände abräumen, Poller**
Wirtschaftsgegenstände einschl. vorhandenem
Fundament aus Beton, abräumen,
ausgebauten Beton des Fundamentes von der Baustelle entfernen.
Wirtschaftsgegenstand und Bodenhülse von Betonresten
etc. säubern, laden, innerhalb der Baustelle fördern,
abladen und nach Unterlagen des AG lagern.
Gegenstand:
Poller, einseitig, feuerverzinkt,
bestehend aus:
Abmessungen ca. 76x120x1.000 mm,
Metallgehäuse und zugehöriger Bodenhülse und vorh.
Fundament aus Beton ausbauen, laden, abfahren und entsorgen,
einschl. Kippgebühr.
Menge: 5,000 St

**02.10 Wirtschaftsgegenstände ausbauen und lagern, Poller**
Wirtschaftsgegenstände einschl. vorhandenem
Fundament aus Beton, ausbauen,
ausgebauten Beton des Fundamentes von der Baustelle entfernen.
Wirtschaftsgegenstand und Bodenhülse von Betonresten
etc. säubern, laden, innerhalb der Baustelle fördern,
abladen und nach Unterlagen des AG lagern.
Gegenstand :
Poller, einseitig, feuerverzinkt,
bestehend aus:
Abmessungen bis ca. 80x120x1.000 mm,
Metallgehäuse und zugehöriger Bodenhülse.
Menge: 1,000 St

**02.11 Wirtschaftsgegenstände ausbauen und entsorgen, Verkehrsschilder**
Wirtschaftsgegenstände,
Verkehrschilder
einschl. vorhandenem Betonfumdament abbrechen und
entsorgen.
Wirtschaftsgegenstand und Fundament
laden,einschließlich aufnehmen und entsorgen.
Die anfallenden Stoffe sind gem. TV zu entsorgen,
einschl. Kippgebühr.
Gegenstand:
Verkehrsschild und Rohrpfosten
Länge: ca. 1,5- 2 m
Höhe Fundament: bis ca. 40 cm
Breite: ca. 0,4 - 0,4 m
Ausführung in nicht zusammenhängenden Teilflächen,
Abrechnung nach Aufmaß vor Abbruch.
Menge: 1,000 St

**02.12 Wirtschaftsgegenstände ausbauen und lagern, Vehrkehrsschilder**
Wirtschaftsgegenstände einschl. vorhandenem
Fundament aus Beton, ausbauen,
ausgebauten Beton des Fundamentes von der Baustelle entfernen.
Wirtschaftsgegenstand und Pfostenrohr von Betonresten
etc. säubern, laden, innerhalb der Baustelle fördern,
abladen und nach Unterlagen des AG lagern.
Gegenstand :
Verkehrsschild, Rohrpfosten  feuerverzinkt,
Länge: ca. 1,5- 2 m
Höhe Fundament: bis ca. 40 cm
Breite: ca. 0,4 - 0,4 m
Menge: 5,000 St

**02.13 Wirtschaftsgegenstände ausbauen und entsorgen, Mastleuchten**
Wirtschaftsgegenstände einschl. vorhandenem
Fundament aus Beton, ausbauen,
ausgebauten Beton des Fundamentes von der Baustelle entfernen.
Wirtschaftsgegenstand und Bodenhülse von Betonresten
etc. säubern, laden, innerhalb der Baustelle fördern,
abladen und nach Unterlagen des AG lagern.
Gegenstand:
Mastleuchte, Höhe ca. 3 bis ca. 5 m, inkl.
vorh. Fudament aus Beton, ausbauen, laden und entsorgen.
Anfallendes Material ist vom AN aufzunehmen und
fachgerecht gemäß TV zu entsorgen, einschließlich
Kippgebühr.
Abrechnung nach Aufmaß.

Hinweis:
Das Abklemmen und Aussichern der elektrischen Leitungen
hat vor dem Ausbau der Mastleuchten durch einen Fachbetrieb
zu erfolgen.
Menge: 5,000 St

**02.14 Wirtschaftsgegenstände ausbauen und entsorgen, Betonfertigteil**
Wirtschaftsgegenstände,
Bänke aus Beton, Pflanztröge aus Beton, etc.,
einschl. vorhandenem Betonfumdament abbrechen und
entsorgen.
Wirtschaftsgegenstand und Fundament
laden,einschließlich aufnehmen und entsorgen.
Die anfallenden Stoffe sind gem. TV zu entsorgen,
einschl. Kippgebühr.
Gegenstand:
Betonbank als Fertigteil inkl. Betonfundament C20/25
Länge: ca. 1,0 - 1,5 m
Breite: ca. 0,4 - 0,6 m
Höhe: ca. 50 - 75 cm
Höhe Fundament: bis ca. 25 cm
Gesamthöhe: ca. 75 - 100 cm
Ausführung in nicht zusammenhängenden Teilflächen,
Abrechnung nach Aufmaß vor Abbruch.
Menge: 3,000 St

### Titel 03 Herrichten der Geländeoberfläche

*Hinweis: Vorbemerkung Titel Herrichten der Geländeoberfläche*
Vor Beginn sämtlicher Abbruchmaßnahmen sind mit
der Bauleitung die abzubrechenden Flächen und Einbauten aufzumessen.
Vor der Ausführung nicht
aufgemessene Positionen werden nicht vergütet.

Hinter dem Bau-/Schutzzaun parkende PKW´s und passierende Personen sind vor umherfliegenden Steinen, Splittern, o.ä. im Zuge der Wurzelstockfräsarbeiten wirksam
und fachgerecht zu schützen.
Der zu erhaltende Gehölzbestand darf in keiner Weise
geschädigt werden.

*Hinweis: Rasen-Wiesensoden und pflanzliche Bodendecke*

**03.1 Pflanzliche Bodendecke abräumen D 5-10 cm, Wuchs-Höhe bis 15 cm, Rasen-/Wiesensoden**
Pflanzliche Bodendecke einschl.
oberster Bodenschicht profilgerechtabräumen
in nicht zusammenhängenden Flächen, mit
geeignetem Gerät,
Bewuchs: Rasen, Wiese und Kräuter
einschließlich Wurzelschicht
Schichtdicke über 5 bis 10 cm,
Wuchshöhe bis 15 cm,
anfallendes Material aufnehmen,
im Baubereich transportieren bis ca. 100m
und auf messbaren Mieten zwischenlagern.
Menge: 50,000 m2

**03.2 Pflanzliche Bodendecke abräumen D 5-30 cm, Handarbeit, Böschung**
Pflanzliche Bodendecke einschl.
oberster Bodenschicht abräumen
in Handarbeit im Bereich von Böschungen,
die Bereiche sind vor Beginn
mit der Bauleitung festzulegen.
Bewuchs: Gräser, Stauden, Kleinsträucher,
einschließlich Wurzelschicht,
Schichtdicke über 5 bis 30 cm,
anfallendes Material aufnehmen,
im Baubereich transportieren bis ca. 100m
und auf messbaren Mieten zwischenlagern.
Ausführung unter Schonung einzelner zu erhaltener
Bestandsgehölze in Absprache mit Bauleitung.
Abrechnung nach Aufmaß.
Menge: 150,000 m2

*Hinweis: Gebüsch und Hecken*

**03.3 Gebüsch und Hecken roden, bis H 5 m**
Gebüsch und Hecken roden und entsorgen
vorhandenes Gebüsch bis ca. 3 m Höhe,
einschließlich Baumaufwuchs
bis Stammumfang 20cm,
einschl. Wurzelstöcke roden,
einschl. laden, abtransportieren und ordnungsgemäßem
Entsorgen des Schnittgutes und des
Stammholzes und des Wurzelstocks gem. TV,
einschl. Absperrmaßnahmen gemäß RSA.
Ausführung nur nach Rücksprache mit der Bauleitung.
Menge: 100,000 m2

*Hinweis: Sträucher*

**03.4 Einzelstrauch roden, bis ca. H 3 m**
Einzelstrauch roden, einschl. Wurzelstock unter
Schonung des zu erhaltenden Gehölzbestandes in
Rücksprache mit der Bauleitung.
Der zu erhaltende Gehölzbestand darf in keiner Weise
geschädigt werden, einschl. laden, abtransportieren und
ordnungsgemäßem Entsorgen des Schnittgutes,des Stammholzes und des Wurzelstockes,
einschl. Kippgebühr.
Einschl. Wiederverfüllen der Grube mit bauseitgem
Oberboden
Einzelstrauch bis ca. 3,0 m Höhe, bis ca. 2,0 m Breite,
Ausführung nur nach Rücksprache mit der Bauleitung.

Abrechnung nach Aufmaß vor Rodung.
Menge: 10,000 St

*Hinweis: Bäume*

**03.5 Baum fällen, Einzelstammumfang (STU) über 80 bis 120 cm, bis ca. H 15 m**
Baum fällen, unter Schonung
des zu erhaltenden Gehölzbestandes in Absprache
mit der Bauleitung.
Einschl. Laden, Abtransportieren und ordnungsgemäßem Entsorgen des Schnittgutes und des Stammholzes gem. TV, einschl. Kippgebühr.
Einzelstammumfang: über 80 cm bis 120 cm
Höhe: bis ca. 20 m
Der Stammumfang wird 100 cm über dem Boden
gemessen. Die Gehölze sind auf 20 cm über dem
Boden abzuschneiden.
Die Wurzelstöcke werden im Zuge der weiteren
Baumaßnahmen gerodet. Die Rodung der Wurzelstöcke ist
nicht Teil dieser Ausschreibung.
Ausführung nur nach Rücksprache mit der Bauleitung.
Der zu erhaltende Gehölzbestand darf in keiner Weise geschädigt werden.
Abrechnung nach Aufmaß vor Fällung.
Menge: 1,000 St

**03.6 Baum fällen, Einzelstammumfang (STU) über 50 bis 80 cm, bis ca. H 15 m**
Baum fällen, unter Schonung
des zu erhaltenden Gehölzbestandes in Absprache
mit der Bauleitung.
Einschl. Laden, Abtransportieren und ordnungsgemäßem Entsorgen des Schnittgutes und des
Stammholzes gern. TV, einschl. Kippgebühr.
Einzelstammumfang: über 50 cm bis 80 cm
Höhe: bis ca. 15 m
Der Stammumfang wird 100 cm über dem Boden
gemessen. Die Gehölze sind auf 20 cm über dem
Boden abzuschneiden.
Die Wurzelstöcke werden im Zuge der weiteren
Baumaßnahmen gerodet. Die Rodung der Wurzelstöcke ist
nicht Teil dieser Ausschreibung.
Ausführung nur nach Rücksprache mit der Bauleitung.
Der zu erhaltende Gehölzbestand darf in keiner Weise geschädigt werden.
Abrechnung nach Aufmaß vor Fällung.
Menge: 6,000 St

**03.7 Baum- und Gehölzrückschnitt, H bis ca. 15 m**
Baum- und Gehölzrückschnitt der angrenzenden, freigestellten Bäume und Sräucher, Höhe bis ca. 15 m,
Schnittart: Rückschnitt bis ca. 40 % des Volumens.
Sämtliche tote und gebrochene Äste sind abzuschneiden.
Wundbehandlungsstoffe dürfen nicht
eingesetzt werden.
Einkürzungen sind auf entwicklungsfähige Nebenäste
vorzunehmen.
Alle Schnittstellen und Aststummel sind zu
kontrollieren und gegebenfalls nachzuschneiden.
Die Wundränder sind in Saftstromlinie zu legen
und fachgerecht zu versorgen.
Die Äste sind gegenbenenfalls stückweise abzusetzen
und abzuseilen; einschl. Bereitstellen einer Hebebühne;
Anfallendes Holz und Astwerk aufsammeln und im
Baubereich zum Abtransport lagern.
Entsorgung über separate Position.
Gehölzart: Laubbaum
Höhe: bis ca. 15m,
Breite: Rückschnitt entlang notwendiger Linie für die
folgende Baumaßnahme.
Ausführung in Rücksprache mit der Bauleitung.
Menge: 10,000 St

**03.8 Wurzelstock roden und entsorgen, StU über 80 bis 120 cm**
Wurzelstock roden,
Gesamt-StU. über 80 bis 120 cm und entsorgen, von bereits
gefällten Strauchflächen Strauch- und Baumaufwuchs,
Stockabschnitt ca. 30 cm über dem Boden gemessen,
Rodungstiefe bis ca. 1,0 m unter OK Gelände,
anfallendes Material aufnehmen, transportieren und
einer fachgerechten Wiederverwendung, Kompostierung
oder umweltgerechten Entsorgung zuführen, einschl. Kippgebühr
und Verwertungskosten.
Bei mehrstämmigen Gehölzen wird die Summer der Einzelstämme
zusammengezählt.
Der zu erhaltende Gehölzbestand darf in keiner Weise
geschädigt werden.
Abrechnung nach Aufmaß vor Rodung.
Menge: 1,000 St

**03.9 Wurzelstock roden und entsorgen, StU über 50 bis 80 cm**
Wurzelstock roden,
Gesamt-StU. über 50 bis 80 cm und entsorgen, von bereits
gefällten Strauchflächen Strauch- und Baumaufwuchs,
Stockabschnitt ca. 30 cm über dem Boden gemessen,
Rodungstiefe bis ca. 1,0 m unter OK Gelände,
anfallendes Material aufnehmen, transportieren und
einer fachgerechten Wiederverwendung, Kompostierung
oder umweltgerechten Entsorgung zuführen, einschl. Kippgebühr
und Verwertungskosten.
Bei mehrstämmigen Gehölzen wird die Summe der Einzelstämme
zusammengezählt.
Der zu erhaltende Gehölzbestand darf in keiner Weise geschädigt werden.
Abrechnung nach Aufmaß vor Rodung.
Menge: 6,000 St

### Titel 04 Bodenarbeiten

*Hinweis: Hinweis Kampfmittel*
Hinweis Kampfmittel:
ACHTUNG!

Zur Lage möglicher Kampfmittel ist bisher nur eine
Luftbildauswertung erfolgt! Es wird vor Baubeginn eine Sondierung durchgeführt ,bei Bedarf zusätzlich baubegleitend
Bei Auffinden während der Grab- und Aushubarbeiten,
etc. sind unverzüglich sämtliche Arbeiten einzustellen
und die zuständige Bauleitung sowie der AG
umgehend in Kenntnis zu setzen.

Der AN hat alle seine Mitarbeiter vor Beginn der
Baumassnahme entsprechend einzuweisen.

**04.1**
Vorhandene,  Kiestragschicht,Schottertragschicht
Kies, Schotter 0/32
im Bereich zu befestigender Flächen abtragen,
transportieren im Baustellenbereich bis 500m
und auf messbaren Mieten lagern,
Abtragstiefe ca. 10 - 20cm.

Abrechnung nach Aufmaß.
Menge: 150,000 m3

**04.2 Unterboden abheben, fördern und wieder einbauen, D bis 100 cm**
Vorh. Unterboden abheben, aufnehmen, fördern
und unter Rasen- und Pflanzflächen wieder einbauen.
Abtragstiefe: bis ca. 100 cm,
Auftragsdicke: bis ca. 40 cm,
einschl. lagenweiser Verdichtung, Dpr 93 %.
Auftragsgenauigkeit: +- 10 cm,
einschl. Transportentfernung bis ca. 500 m auf
der Baustelle, Bodenklasse 3, 4 und 5, DIN 18 300.
Abrechnung nach Aufmaß an der Entnahmestelle.
Menge: 60,000 m3

**04.3 Baumgruben 3,5x 3,5 x 1,5 m (LxBXT) herstellen**
Baumgruben ausheben, Aushubtiefe ab
OK - Rohplanie ca. 150 cm, Baumgrubensohle
40 cm tief lockern, inkl. Verzahnung mit dem
vorh. Baugrund.
Der sog. Blumentopfeffekt ist zu vermeiden.
Maße: 3,5 x 3,5 x 1,50 m (LxBxT).
Aushubmaterial im Baustellenbereich
fachgerecht einbauen.
Bodenklasse 3, 4 und 5, DIN 18 300,
Neigung der Seitenränder 1:1,7.
Die Baumgruben sind einschl. der späteren Verfüllung
von der Bauleitung abnehmen zu lassen.

Abrechnung nach Aufmaß an der Entnahmestelle.
Menge: 5,000 St

*Hinweis: Oberboden*

**04.4 Vorh. Oberboden, D 10 bis 40 cm, abheben und lagern**
Vorhandenen Oberboden abheben, laden,
im Baustellenbereich transportieren
und auf messbaren Mieten lagern, Mietenhöhe </= 2,00m,
Abtragstiefe von ca. 10 bis ca. 40cm
Transportentfernung: bis 500m
Abrechnung nach Aufmaß an der Entnahmestelle.
Menge: 60,000 m3

**04.5 Vorh. Oberboden gelagert, aufnehmen und einbauen**
Oberboden bauseits auf Zwischenlager gelagert aufnehmen
und fachgerecht einbauen.
Auftragsdicke:
Rasen-, Wiesenflächen: bis 10- 20 cm,
Pflanzflächen: 40 cm;
Auftragsgenauigkeit: +/- 5 cm
in nicht zusammenhängenden Flächen,
Transportentfernung: bis 500m.
Abrechnung nach Aufmaß.
Menge: 60,000 m3

**04.6 Oberboden liefern und einbauen, Z0 nach LAGA, unkrautfrei**
Oberboden gem. DIN 18 300 und DIN 18915, unkrautfrei
liefern und einbauen (Z0-Material nach LAGA), Körnung 0/22,
Dunkles, anmooriges oder verunkruatetes Substrat wird
nicht abgenommen.
Auftragsdicke:
Rasen-, Wiesenflächen: bis 10- 20 cm,
Pflanzflächen: 40 cm;
Auftragsgenauigkeit: +/- 5 cm
in nicht zusammenhängenden Flächen.
Der Oberboden ist der Bauleitung vor Einbau durch
repräsentative Proben zur Bemusterung vorzulegen,
abnehmen zu lassen und in gleichbleibender Qualität
unter Benennung der Herkunft während der gesamten
Bauphase nachzuliefern.
Der Austausch nicht abgenommenen Materials kann
bis zur Abnahme gefordert werden.
Abrechnung nach Aufmaß.
Menge: 50,000 m3

*Hinweis: Substrate*

*Hinweis: Hinweis Sickersubstrat*
Bei Einleitung von Niederschlagswasser von begrünten
Dachhflächen in Sickermulden besteht die Gefahr von
Phosphor-Einträgen in Gewässer oder Grundwasser.
Daher ist in diesem Fall zwingend ein phosphorarmes
Substrat einzubauen.

**04.7 Baumgrubensubstrat A, T 100 cm liefern und einbauen**
Baumgrube verfüllen mit Substrat nach Sieblinie A
der ZTV-Vegtra Mü in der aktuellen Fassung,
Schichtdicke bis 100 cm, liefern und einbauen,
Lieferung durch den AN, einschl. Nachweise der
Eignungsprüfung und Eigenüberwachungsprüfung des AN.
Die Eignungsprüfung und Eigenüberwachungsprüfung des AN
sind dem AG spätestens 2 Wochen vor Bauausführung schriftlich/
textlich zu übergeben.

Abrechnung nach Aufmaß im eingebauten Zustand.
Menge: 45,000 m3

**04.8 Baumgrubensubstrat A verbessert, T 50 cm liefern und einbauen**
Baumgrube verfüllen mit Substrat,
Substrat nach Sieblinie A der ZTV-Vegtra Mü in
der aktuellen Fassung,
mit 15% Laubkompost und
0,25kg/m3 biologischem Bodenaktivator verbessert,
Bodenverbesserung gleichmäßig mit Substrat vermischt,
Schichtdicke: 50 cm
Lieferung durch den AN, einschl. Nachweise der
Eignungsprüfung und Eigenüberwachungsprüfung des AN.
Die Eignungsprüfung und Eigenüberwachungsprüfung des AN
sind dem AG spätestens 2 Wochen vor Bauausführung schriftlich/
textlich zu übergeben.

Abrechnung nach Aufmaß im eingebauten Zustand.
Menge: 22,000 m3

### Titel 05 Befestigte Flächen

*Hinweis: Baugrund*

*Hinweis: Tragschichten*

**05.1 Vorhandene Kiestragschicht/Schottertragschicht D bis 20 cm, überarbeiten**
Bauseits vorhandene Kiestragschicht/Schottertragschicht überarbeiten,
höhen- und profilgemäß überprüfen, korrigieren und
verdichten unter zu errichtenden Belagsflächen,
Korrekturbereich bis 20 cm Dicke
Kiestragschicht 0/32 lösen, im Baubereich
profilgerecht verteilen und entsprechend den
Anforderungen gem. ZTV Sob, aktuelle Fassung,
verdichten.
Überschüssigen Kies im Baubereich transportieren
und zwischenlagern, fehlenden frostsicheren Kies
über Position Kiestragschicht liefern einsteuern.
Abrechnung nach Aufmaß.
Menge: 1450,000 m2

**05.2 Vorh. Kiestragschicht/Schottertragschicht 0/32 aufnehmen und einbauen**
Kiestragschicht/Schottertragschicht ohne Bindemittel,
SoB auf Mieten gelagert aufnehmen,
laden, transportieren im Baustellenbereich
Transportentfernung bis ca. 500m
und auf planiertem Baugrund einbauen, feinplanieren und verdichten.
Kiessand 0/32,
Schichtdicke i.M.:
40 - 60 cm unter Gehwegen (gem. Regelschnitten)
60 cm unter befahrbaren Flächen
Zulässige Abweichung von der Sollhöhe: 2 cm;
Randausbildung Neigung 1 : 1,5;
Verdichtungsgrad in der oberen 20 cm dicken Schicht
Dpr 103 %,
Verformungsmodul EV 2 min. 120 MN/m2 Gehwege,
Verformungsmodul EV 2 150 MN/m2 unter befahrenen
Flächen, d < 0.063 max. 5%.
Abrechnung nach Aufmaß.
Menge: 50,000 m3

**05.3 Schottertragschicht 0/32, D 40 - 60 cm, liefern und einbauen**
Schottertragschicht ohne Bindemittel gem. ZTV Sob
liefern und auf planiertem Baugrund einbauen,
feinplanieren und verdichten,
Schotter-Sand 0/32,
Schichtdicke i.M.:15 cm
Zulässige Abweichung von der Sollhöhe: 2 cm,
Randausbildung Neigung 1 : 1,5;
Verdichtungsgrad in der oberen 15 cm dicken Schicht
Dpr 103 %; Verformungsmodul EV 2 120 MN/m2 Gehwege,
Verformungsmodul EV 2 150 MN/m2 unter befahrenen
Flächen,
d < 0.063 max. 5%.
Abrechnung nach Aufmaß im eingebauten Zustand.
Menge: 50,000 m3

**05.4 Kontrollprüfung Verformungsmodull durchführen**
Feststellen des Verformungsmoduls
mittels Plattendruckversuch
der ungebundenen Tragschicht (Oberbau) und
des Baugrundplanums (Unterbau)
gemäß DIN 18134,
Ausführung und Auswertung durch ein
zugelassenes bautechnisches Prüfinstitut,
inkl. Prüfbericht.
Wahl der Prüforte und Zeitpunkt in Abstimmung
mit dem AG und der Objektüberwachung.
Diese Position ersetzt nicht die Eignungsprüfung
des Autragnehmers.
Menge: 5,000 St

*Hinweis: Belagsflächen*

*Hinweis: Asphaltarbeiten-abschnittsweise Herstellung,Teilflächen*
Die Asphaltarbeiten sind aufgrund der Aufrechterhaltung des Klinikbetriebs sowie der jederzeit sicherzustellenden Erreichbarkeit von Haus B (Nephrologie/Dialyse) abschnittsweise und in mehreren, räumlich voneinander getrennten Teilflächen auszuführen.

Eine zusammenhängende Herstellung der gesamten ausgeschriebenen Asphaltfläche ist nicht möglich.

Bei der Kalkulation sämtlicher nachfolgender Asphaltpositionen ist daher die Herstellung in Teilflächen und Bauabschnitten zu berücksichtigen.

In die Einheitspreise der jeweiligen Asphaltpositionen sind insbesondere einzukalkulieren:

abschnittsweise Herstellung der Asphaltflächen,
Unterbrechungen des Arbeitsablaufs aufgrund der vorgegebenen Bauphasen,
erforderliches mehrfaches Ansetzen und Umsetzen der Einbaugeräte,
Herstellung und Ausbildung der erforderlichen Arbeitsnähte und Anschlüsse zwischen den einzelnen Bauabschnitten,
Anpassungsarbeiten an bereits fertiggestellte Teilflächen und vorhandene Verkehrsflächen,
erforderliche Koordination der Asphaltanlieferung entsprechend den einzelnen Bauabschnitten und Teilflächen,
sämtliche hieraus resultierenden Erschwernisse bei Einbau, Verdichtung und Herstellung der Asphaltflächen.

Die genaue Abgrenzung und zeitliche Reihenfolge der einzelnen Teilflächen und Bauabschnitte ist vor Ausführung mit der Bauleitung abzustimmen.

Die aus der Herstellung in Teilflächen und Bauabschnitten resultierenden vorgenannten Mehraufwendungen sind mit den Einheitspreisen der jeweiligen Asphaltpositionen abgegolten und werden nicht gesondert vergütet.

Hiervon ausgenommen sind ausdrücklich angeordnete Nacht-, Samstags-, Sonntags- und gegebenenfalls Feiertagsarbeiten. Die hierfür entstehenden Mehraufwendungen werden ausschließlich über die hierfür vorgesehene gesonderte Zulageposition vergütet.

**05.5 Asphalttragschicht AC 32 T N herstellen**
Asphalttragschicht AC 32 T N herstellen
Asphalttragschicht aus Asphalttragschichtmischgut
AC 32 T N herstellen.
Einbaudicke = 14 cm.
Bindemittel Bitumen = 50/70.
In zwei Lagen.
Einbau mit Fertiger
Menge: 660,000 m²

**05.6 Asphalttragschicht AC 32 T N herstellen (Hand)**
Asphalttragschicht AC 32 T N herstellen (Hand)
sonst wie vor, jedoch
Einbau von Hand, in Bereichen bei denen ein Fertiger nicht eingesetzt werden kann/ sollte
Menge: 100,000 m²

**05.7 Reinigungsarbeiten bei Tragschichten**
Vorhandene Oberflächen für nachfolgende Deckenarbeiten, gegebenenfalls unter Verwendung von Wasser reinigen. Das Kehrgut wird Eigentum des Auftragnehmers und ist zu beseitigen.
Menge: 760,000 m²

**05.8 Bitumenhaltiges Bindemittel aufsprühen**
Bitumenhaltiges Bindemittel / Haftkleber aufsprühen auf
zusammenhängenden Teilflächen. Unterlage vorher
reinigen. Asphalttrag- und/oder - binderschicht mit U 60 K
anspritzen.
Anspritzmenge 0,20 bis 0,40 kg/m2  gem. ZTV bit - StB
sowie M SNAR 98.
Menge: 760,000 m²

**05.9 Asphaltdeckschicht aus AC 11 DNDicke 4 cm**
Asphaltdeckschicht aus Asphaltbeton für Asphaltdeckschichten AC 11 D N herstellen.
In Verkehrsflächen ‘Parkplatz‘
Einbaudicke = 4 cm. Bindemittel Bitumen = 50/70.
Einbau mit Fertiger
Menge: 660,000 m²

**05.10 Asphaltdecksch. aus AC 11 D N herst. Dicke 4 cm (Hand)**
Asphaltdecksch. aus AC 11 D N herst. Dicke 4 cm (Hand)
sonst wie vor, jedoch
Einbau von Hand, in Bereichen, bei denen ein Fertiger nicht eingesetzt werden kann/ sollte
Menge: 100,000 m²

**05.11 Fugen herstellen**
Fuge ZTV Fug-StB in Asphaltschicht, Fugenspalt  säubern
und trocknen, Fugenwandung mit Voranstrichmittel vorbehandeln, Fugenraum randüberdeckend in 2 mm Dicke schließen und mit vorbituminiertem Sand,
Körnung 1/3 abstreuen, mit Bitumenvergussmasse
TL Fug-StB füllen, Fugenbreite 12 mm, Fugentiefe 40 mm.
Menge: 240,000 m

**05.12 Fugenband einbauen**
Fugenband in der Dicke der Gußasphaltdeckschicht,  entlang von Anschlüssen liefern und einbauen. Das Fugenband muss den Anforderungen der "TLBITFUG 82" entsprechen und nach der jeweils vorgeschriebenen Arbeitsanleitung verlegt werden. Profil des Fugenbandes 10/40 mm, Lage der Fugen: Längs
bestehender Deckschichten bzw. vorverlegten Gußasphaltbahnen.
Menge: 240,000 m

**05.13 Zulage für Nacht- und Wochenenarbeiten**
*** Pauschalposition
Zulage zu den Positionen für die Herstellung der Asphalttrag- und Asphaltdeckschichten für die Ausführung der Asphaltierungsarbeiten im Bereich der Zufahrt bzw. Engstelle zu Haus B außerhalb der regulären Arbeitszeiten.

Aufgrund der Aufrechterhaltung des Klinikbetriebs und der erforderlichen ständigen Erreichbarkeit von Haus B (Nephrologie/Dialyse) sind die Asphaltierungsarbeiten in den hierfür ausgewiesenen Teilflächen zwingend in verkehrsarmen Zeiten, insbesondere an Samstagen und/oder Sonntagen sowie, soweit erforderlich, in Nachtstunden auszuführen.

Die Zulage umfasst sämtliche hieraus entstehenden Mehraufwendungen, insbesondere Personalzuschläge, zusätzliche bzw. gesonderte An- und Abfahrten, erschwerte Personal- und Geräteeinsatzplanung, Vorhaltung und Einsatz der Asphaltiergeräte außerhalb der regulären Arbeitszeiten, Mehrkosten der Asphaltlieferung, erforderliche Beleuchtung sowie zusätzliche Sicherungs- und Absperrmaßnahmen.

Die Ausführungszeiten sind rechtzeitig mit der Bauleitung und dem Auftraggeber bzw. der Klinik abzustimmen.

Die Asphaltarbeiten selbst werden über die jeweiligen Positionen für Asphalttrag- und Asphaltdeckschichten vergütet.

Abrechnung nach tatsächlich unter den vorgenannten zeitlichen Erschwernissen hergestellter Asphaltfläche.
Menge: 1,000 psch

**05.14 Stellplatzmarkierung**
Stellplatzmarkierung
Trennmarkierung  weiß,herstellen,Loser Schmutz von zu markierender Fläche beseitigen
Abgerechnet wird der markierte Strich
Strichbreite in cm "12"
geometrische Anordnung (Anwendungsbereich):
Trennlinien durchgehend
Material = Kaltplastikmass(kalthärtender Reaktivstoff)
Markierung auf Splittmastixasphalt und Asphaltbelägen
Menge: 15,000 m

**05.15 Stellplatzmarkierung Symbol Rollstuhl**
Markierung eines Behindertenstellplatzes durch Aufbringen des Rollstuhlfahrersymbols auf vorhandener Asphaltoberfläche herstellen.

Untergrund aus Splittmastixasphalt bzw. Asphaltbelag.

Die Leistung umfasst insbesondere:

Beseitigen von losem Schmutz und sonstigen haftungsmindernden Bestandteilen von der zu markierenden Fläche,
erforderliches Einmessen und Vorzeichnen des Symbols,
Herstellen des Rollstuhlfahrersymbols mittels Schablone,
fachgerechtes Aufbringen des Markierungsmaterials,
sämtliche erforderlichen Nebenarbeiten.

Markierung in Weiß.

Material: Kaltplastikmasse, kalthärtender Reaktivstoff.

Abmessungen und geometrische Ausbildung des Rollstuhlfahrersymbols gemäß Planung bzw. den geltenden Anforderungen.

Abgerechnet wird je vollständig hergestelltem Rollstuhlfahrersymbol.
Menge: 2,000 St

*Hinweis: Rasengitter-/Rasenkammersteine und Pflaster mit Rasenfuge*

**05.16 Rasenkammerplatte Kunststein Beton, 40 x 20 cm, D 12 cm liefern und versetzen**
Betonplatte mit Rasenkammern
und Trittflächen
nach DIN EN 1339
streusalzbeständig
liefern und versetzen
Oberfläche: Naturgrau
Plattengröße: 395x195mm
Plattendicke 120mm
Rasenfuge: 42 mm
Rasenanteil ca. 20-52%

Leitpordukt:
Hydropor KL Gruenfugenplatte
Rinn Beton- und Naturstein GmbH & Co. KG
Rodheimer Straße 83
D- 35452 Heuchelheim
oder gleichwertiger Art.
Abrechnung nach Aufmaß.

Versetzen in Reihen mit versetzten Fugen,
gemäß Herstellerangaben
Verlegen auf Brechsand-Splittgemisch 0/5,
Bettungsdicke im gerammten Zustand max. 4cm
Fugenfüllung in folgender Zusammensetzung:
100% Splitt 0/5 bis Fugenschluss, abrammen,
erneut verfüllen bis Fugenschluss mit Substrat
in folgender Zusammensetzung:
3 Teile Oberboden, steinfrei, den Erfordernissen DIN
18 915 entsprechend,
1 Teil Sand 0/5
1 Teil Reifkompost, Absiebung Lochweite 10 mm.
Nach einer gründlichen Durchmischung in trockenem
Zustand ist das Substrat in die Fugen einzufüllen und
leicht anzudrücken.
Die Rasenansaat wird getrennt vergütet.
Im angedrückten oder abgesetzten Zustand darf die
OK Vegetationsschicht 5 mm unter OK-Betonpflaster
sein.
Abrechnung nach Aufmaß.

Angebotenes Fabrikat:
(vom Bieter auszufüllen)
Menge: 680,000 m2

**05.17 Pflaster aus Kunststein Beton 20 x 30 x 12 cm als Stellplatzmarkierung liefern und versetzen**
Betonpflaster nach DIN EN 1338,
Qualität DI
streusalzbeständig
liefern und versetzen,
gemäß ZTVP- StB,
als Läufer zwischen Stellplätzen
Format : 296 x 196 x 120 mm,
Oberfläche: Beton
Farbe: grau
mit Microfase
1-Reihig,
in Brechsand-Splittgemisch,
Dicke Bettungsmaterial im gerammten Zustand
max. 4 cm,
Brechsand-Splittgemisch 0/5, Fugenbreite 3-5 mm,
Die Fugen sind mit Brechsand 0/4 einzuschlämmen.
Einschi, abrammen der Belagsfläche.
Die Verlegehinweise des Herstellers sind zu beachten.
Das Abrütteln der gesäuberten Fläche hat grundsätzlich mit
einer Hartgummischürze an der Rüttelplatte zu erfolgen.
Leitprodukt:
Hydropor Kl Bänderungsstein,
Rinn Beton- und Naturstein GmbH & Co. KG
Rodheimer Straße 83
D- 35452 Heuchelheim
oder gleichwertiger Art.
Abrechnung nach Aufmaß.
Menge: 225,000 m

*Hinweis: Schnitt Pflaster und Platten*

**05.18 Anpassungsschnitt Pflaster und Platten, D 12 - 14 cm, gerade herstellen**
Einseitiger Zuschnitt gerade
mit Nassschneidegerät herstellen,
Betonpflaster, Beton- und Rasenkammerplatten der Vorpositionen
an Einbauten, Pfosten, Begrenzungen und Belagsdrehungen.
Schnitt muss fluchtgerecht und geradlinig verlaufen
(Schnurkante!), in verschiedenen Winkeln zur Verlegerichtung.
Pflaster- und Plattendicke: 12cm-14cm,
Aufbruchmaterial ist einer fachgerechten
Wiederverwendung oder Entsorgung zuzuführen,
einschließlich der Verwertungskosten.
Abrechnung nach Aufmaß.
Menge: 200,000 m

*Hinweis: Einfassungen Belagsflächen*

**05.19 Bordstein Granit B5 als Hochbord liefern und einbauen**
Hochbord aus Granitbordstein Form B
Naturbordsteine DIN 482/DIN EN 1343
in Betonbettung setzen.
Gesteinsart : Granit
Oberflächenstruktur : mittelkörnig,
Farbe mittelgrau
Oberflächenbearbeitung:
alle sichtbaren Flächen und die Stoßflächen gestockt
die Rückflächen müssen aufgeraut sein,
die oberen 100 mm ebenflächig und
rechtwinklig abgearbeitet
Form : B5, gerader Stein
Fundamentdicke : 20 cm
Betongüte : C 25/30
Art der Rückenstütze : mit beidseitiger
Betonrückenstütze, OK Betonfundament 18 cm
unter OK anschl. Belag und 5 cm unter OK anschl.
Vegetationsflächen
Fugenausbildung : als Stoßfugen ohne Verfüllung,
Das Material ist 1 Woche vor Bestellung unaufgefordert
der Bauleitung zur Bemusterung vorzulegen.
Abrechnung nach Aufmaß
Menge: 30,000 m

**05.20 Wiedereinbau Bordstein Granit B5 als Hochbord**
Wiedereinbau der zuvor ausgebauten und gelagerten
Granitbordsteine als Hochbord:
Höhen-und fluchtgerecht in Betonbettung setzen und an den Bestand anarbeiten
Fundamentdicke : 20 cm
Betongüte : C 25/30
Art der Rückenstütze : mit beidseitiger
Betonrückenstütze OK Betonfundament 18 cm
unter OK anschl. Belag und 5 cm unter OK anschl.
Vegetationsflächen
Fugenausbildung : als Stoßfugen ohne Verfüllung,
Das Material ist 1 Woche vor Bestellung unaufgefordert
der Bauleitung zur Bemusterung vorzulegen.
Abrechnung nach Aufmaß
Menge: 100,000 m

**05.21 Zuschlag Passstück Granitbordstein**
Zuschlag zu Positionen Granitbordsteine
der vorangehenden Positionen
für das Anfertigen von Passstücken,
einschl. Aufmaß vor Ort.
B = bis 15cm
H = bis 30 cm
Verschiedene Längen von 40 - 99 cm.
Keine Stückelung unter 40 cm
Abrechnung nach Aufmaß.
Menge: 20,000 St

**05.22 Einzeiler aus Betonsteinen als Belagstrennung herstellen**
Ausführung: Teilgebundene Bauweise (gebundenes Fundamentbett, ungebundene Fuge zur schadensfreien Aufnahme von Bauteilbewegungen an der Belagsgrenze), als Einfassung von Belägen, mit einseitiger Schnurkante,
Betonpflaster nach DIN EN 1338,
Qualität DI
streusalzbeständig
liefern und versetzen,
gemäß ZTVP- StB,
als Läufer zwischen Stellplätzen
Format : 296 x 196 x 120 mm,
Oberfläche: Beton
Farbe: grau
mit Microfase
1-Reihig,
Einbau als Einzeiler in Betonbett C12/15,
Dicke 100mm,
mit beidseitiger Betonrückenstütze,
bis 5 cm unter OK-Stein bei anschließenden
Auf der Seite des Asphaltbelags ist die Rückenstütze so tief anzusetzen, dass die Mindesteinbaustärke der Asphalttrag- und Deckschicht vollflächig bis an den Betonstein heranreicht.
Fugenbreite 3 bis 5 mm. Fugen vollständig ausfüllen und einkehren mit ungebundenem Brechsand-Splitt-Gemisch (Körnung 0/2 oder 0/4 mm).
Leitprodukt:
Hydropor Kl Bänderungsstein,
Rinn Beton- und Naturstein GmbH & Co. KG
Rodheimer Straße 83
D- 35452 Heuchelheim
oder gleichwertiger Art.
Abrechnung nach Aufmaß.
Menge: 125,000 m

**05.23 Betonstützkeil C 20/25 herstellen, unbewehrt, T 15 cm**
Sicherung freier Belagsränder mit Betonstützkeil
aus Beton C20/25 DIN EN 206, DIN 1045-2,
ohne RC-Baustoffe, unbewehrt,
bis 3 cm unter OK-Belag, Breite unten ca. 15 cm,
oben ca. 3 cm, Höhe ca. 15 cm herstellen.

Abrechnung nach Aufmaß.
Menge: 50,000 m

*Hinweis: Wiederherstellung öffentliche Verkehrsflächen*
Wiederherstellung öffentliche Verkehrsflächen
nach Vorgaben der Stadt München, nach Baureferat Tiefbau, Abteilung Straßenunterhalt und Betrieb.

**05.24 Wiederherstellung und Anpassung öffentlicheVerkehrsflächen Gehweg**
Wiederherstellung und Anpaasung öffentlicheVerkehrsflächen Gehweg.Anpaasungsarbeiten mit Bordsteinabsekung für PKW Zufahrt.Ausbau  und Anarbeiten von Hochborsteinen 10/20,
sowie Lieferung, Einbau und Anarbeiten von Flachbordsteinen, Absenksteinen; Hochborden  8/20, 5/20, 25/20in Betonbettung C12/15; Rückenstütze Rst 1, ca 6 m.
Wiederherstellung der Gehwegpflasterung, Münchner Gehwegplatte an die neue Bordsteinhöhe, inkl. notwendigem Unterbau und Fugenverfüllung ca. 20 qm
nach Vorgaben der Stadt München, nach Baureferat Tiefbau, Abteilung Straßenunterhalt und Betrieb.
Menge: 20,000 m²

### Titel 06 Technische Anlagen - Abwasseranlagen / Entwässerung

**06.1 Abläufe überprüfen und reinigen**
Abläufe (z.B. Hofsinkkasten, Straßenablauf, etc.)
überprüfen auf Versinterung, Verschmutzung
sowie Funktionsfähigkeit und gegebenenfalls
reinigen, inkl. Leeren und Säubern des Schlitzeimers
bzw. Schlamm-/Sandfangs.
Reinigen durch Ausschleudern, Absaugen und anschließendem
Spülen mit Wasser, gem. TV einschl. Kippgebühr.

1 Ablauf/1 Arbeitsgang.
Menge: 10,000 St

**06.2 Auflagering waager. Betonfertigteil Weite 625mm H 60mm Schubsicherung**
Menge: 5,000 St

**06.3 Auflagering waager. Betonfertigteil Weite 625mm H 100mm Schubsicherung**
Menge: 5,000 St

**06.4 Vorh. Schächte auf Höhe setzen**
Bauseits vorh. Revisions- und Sickerschächte
durch Einbau oder Ausbau von einem oder mehreren Ausgleichsringen
an Belags- bzw. Geländeniveau anpassen bzw. auf Höhe
setzen.
Geringfügige Höhenanpassung durch Aufmörteln.
Höhendifferenz ca. 10 - 25 cm,
Einschl. aller Materialien und Nebenarbeiten.
Abrechnung nach Aufmaß.
Menge: 5,000 St

### Titel 07 Technische Anlagen - Elektrische Anlagen

*Hinweis: Erdarbeiten für Elektrische Anlagen*

**07.1 Suchschachtungsgraben herstellen, T bis 1,0 m, B bis 0,60 m, Handarb. mit maschn. Unterstützung**
Suchschachtungs-graben durchführen und herstellen
zur Ermittlung der Lage von
Versorgungsleitungen, Kabel, Rigolen u.ä. Graben
ausheben,und Vorbereitung Fundamentarbeiten im Wurzelbereich
Breite bis 0,60 m
Tiefe bis 1,00 m
Einzellänge bis 5m,
in Handarbeit mit Maschinenunterstützung,
Graben wieder einfüllen und lagenweise verdichten,
überschüssiger Aushub im Gelände profilgerecht wieder
einbauen, Bodenklasse 3 bis 5 nach DIN 18300,
einschließlich Sichern der vorgefundenen Leitungen;
Ausführung nur nach Rücksprache mit der Bauleitung.
Abrechnung nach Aufmaß
Menge: 30,000 m³

**07.2 Bodenlockern vor Einsatz mit dem Saugbagger mittels**
Bodenlockern vor Einsatz mit dem Saugbagger mittels Druckluftlanze,
Den gesamten Feinwurzelbereich bis ca. 90
cm Tiefe mit 7 bar Druckluft abwechselnd stoßartig bzw.
kontinuierlich lockern. Abrechnung je Einstich.
Menge: 150,000 St

**07.3 Saugbagger, mit Fahrer/-in, einsetzen,**
Saugbagger, mit Fahrer/-in, einsetzen,
der Verrechnungssatz für die jeweilige Arbeitskraft umfasst
sämtliche Aufwendungen wie Lohn- und Gehaltskosten, Lohn-
und Gehaltsnebenkosten, Zuschläge, lohngebundene und
lohnabhängige Kosten, sonstige Sozialkosten, Gemeinkosten,
Wagnis und Gewinn,
der Verrechnungssatz für das Gerät umfasst sämtliche
Aufwendungen für den Betrieb, Gemeinkosten, Wagnis und
Gewinn, Masse im Betriebszustand 15 bis 20 t.
Menge: 35,000 h

**07.4 Gräben für Versorgungsleitung elektrisch, Tiefe bis 60 cm**
Gräben für Versorgungsleitung, B bis 40 cm, T bis 60cm
Graben für elektrische Leitungen profilgerecht
ausheben maschinell, Aushubmaterial seitlich lagern,
wieder einbauen und lagenweise verdichten.
Verdichten nach dem Merkblatt für das
Verfüllen von Leitungsgräben, Bodenverdrängung
über 5 bis 10 %, verdrängten überschüssigen Boden
fördern und im Gelände profilgerecht wieder einbauen,
Graben geböscht nach DIN 41 24
Aushub ab Baugrundplanie Belagsflächen bzw.
Pflanzflächen,
Tiefe: bis 60 cm
Breite: bis 40 cm
Grabensohle verdichten DP mind. 95%.
Bodenklasse 3 und 4, DIN 18 300,
einschließlich Sand 0/4, d=10 cm
als Bettung für Leitungen
auf Grabensohle aufbringen,
einschließlich Sand 0/4, d=15 cm
als Abdeckung der Leitungen
vor Wiederverfüllen des Grabens einfüllen.
Menge: 450,000 m

*Hinweis: Fundamente*

**07.5 Punkt-Fundament für diverse Einbauten herstellen 50x50x60 cm (LxBxH), unbewehrt, Beton C 25/30**
Punktfundamente für diverse Einbauten herstellen,
Fundament: ca. 50x50x60 cm aus Beton, geschalt, OK
Fundament 15 cm unter OK anschließendem Gelände, OK
Beton nach außen abgeschrägt,
Normalbeton C25/30, DIN EN 206, DIN 1045-2,
unbewehrt, ohne RC-Baustoffe,
einschließlich Bodenaushub Bodenklasse 3 bis 5,
anfallendes Material ist zu entfernen und einer
Wiederverwertung einschl. Kippgebühr zuzuführen.
Abrechnung nach Aufmaß.
Menge: 2,000 m3

**07.6 Ladesäulenfundament in Ortbeton mit Einbauteilen**
Herstellen eines standsicheren Fundaments aus Ortbeton im Erdreich zur Aufnahme einer MENNEKES Ladesäule.Leistungsumfang beinhaltet:
Erdaushub für ein Fundament mit den Mindestmaßen von 450 x 450 mm und einer frostfreien Tiefe von mindestens 800 mm inklusive Entsorgung des Aushubs.
Liefern und Erstellen einer Schalung
Einlegen der bauseitigen Strom- und Datenzuleitungen mittels biegsamer Elektroinstallationsrohre (z. B. Fränkische Kabuflex).Liefern, Einbauen und exaktes horizontales Ausrichten des original MENNEKES Fundamentsets / der Fundamentplatte. Die Platte dient als Schablone und Verankerungselement im Betonkörper.Liefern und Einbringen von Beton der Festigkeitsklasse C20/25 (oder C30/37) fachgerecht verdichtet. Die Oberkante ist planeben und mit Gefälleausgleich zur Entwässerung abzuziehen.Ausschalen und Beidrehen des Bodens im Arbeitsraum.
inkl. Zubehör:
Produkt MENNEKES Fundamentplatte / Befestigungs-Set (passend zur Ladesäule, nach Absprache mit dem AG)
Menge: 2,000 St

**07.7 Fundament für Mastleuchten herstellen, bewehrt, Beton C 25/30**
Fundament für Mastleuchten herstellen nach
Herstellerangaben Mastleuchte,
Einbringung des Erdstückes mittels Einbau
Betonrohr DN 300,
Länge Rohr: 120 cm
OK Fundament ca. 12 cm unter OK Belag, inkl.
Einschleifen der bauseitigen Zuleitung in Leerrohr,
mittels Kernbohrung durch Rohr, Verfüllung und
Verdichtung des Zwischenraumes Mast/Rohr und 100 cm um
Leerrohr mit Mineralischem Gemisch 0/32, Fixierung des
bauseitigen Mastes mittels zweier Betonkränze ca. 20 cm
hoch aus Beton C25/30 nach DIN EN 206-1, DIN 1045-2,
ohne RC-Baustoffe und industriell hergestellte
Gesteinskörnungen,
Expositionsklassen: XF2, XM1, XD3, XS1, WF
inkl. Sauberkeitsschicht aus Riesel 4/8,
einschließlich aller Erd- und Nebenarbeiten,
anfallendes Aushubmaterial ist zu entfernen und
einer Wiederverwertung zuzuführen.
Bodenklasse 3-5, Fundament gerade, in nicht
zusammenhängenden Längen.
Abrechnung nach Aufmaß.
Menge: 15,000 St

*Hinweis: Leitungen*

**07.8 Schutzrohr für Elektrokabel liefern und verlegen, Kunststoffrohr flexibel DN 70**
Kabelschutzrohr aus PE-HD in Sandwichbauweise, inkl.
Abstandshalter, aussen gewellt, innen glatt, Größe DN 70,
Innendurchmesser Ø 63 mm geeignet für große
Druckbeanspruchung in Anlehnung an DIN 16961, liefern und
in vorhandenen Kabelgraben einlegen einschl. einsanden der
Rohre.
Ausführung auf Anweisung der örtlichen Bauüberwachung,
Menge: 200,000 m

**07.9 Doppelsteckmuffe DN 70,**
Doppelsteckmuffe für vorbeschriebenes Rohr DN 70,
einschließlich Profildichtung, liefern und montieren.
Menge: 50,000 St

**07.10 Kabel-Trassenband**
Kabel-Trassenband verrottungssicher und farbstabil, gelb mit
schwarzem Aufdruck " ACHTUNG STARKSTROMKABEL"
liefern und in vorhandenen Kabelgraben legen.
Menge: 400,000 m

**07.11 Zugdraht in vorstehende Kabelschutzrohre einziehen.**
Zugdraht in vorstehende Kabelschutzrohre einziehen.
Querschnitt min 4 mm².
Menge: 400,000 m

**07.12 Kabelschacht als Topfschacht**
Kabelschacht als Topfschacht
100 x 100 x 100 cm im Lichten aus Stahlbetonfertigteilen
=C 35/45 DIN 1045 mit hohem Wassereindringwiderstand
Bemessen nach DIN Fachbericht 101 für Einwirkungen aus:
- Straßenverkehr (max. 100 kN Radlast)
DIN 4085 "Berechnung des Erddrucks”.
Schachtabdeckung nach DIN EN 124 und DIN 1229 Klasse D
400
Bestehend aus:
1 Schachtunterteil mit Sickerloch 100 x 100 x 100 cm i. L.
(1.506 kg)
1 Deckenplatte 20 cm hoch (480 kg)
Schachtabdeckung 70/70 cm im Lichten, bestehend aus:
1 Deckelrahmen mit Wateenstahleinfassung,
2-seitig aufdübelbar, 12 cm hoch (27 kg)
1 Deckel mit Betonfüllung in Wateenstahleinfassung ohne
Lüftungsrost, Klasse D 400 (169 kg). Die Fugen zwischen den Bauteilen
sind
mit Möfix (bauamtlich zugelassener Schachtbaumörtel) oder
mit Zementmörtel (MG III) nach DIN 1045 Abschnitt 6.7.1
auszubilden.
Pro Schachseite 6 Rohrhülsen 200 mm
liefern und betriebsfertig montieren inkl. Aushub der Grube und
fachgerechter Einbau inkl. Verdichtung des Füllmaterials.
Unter den Schächten ist zur besseren Versickerung eine
Kieslage (ca. 50 cm) einzubauen.
Menge: 7,000 St

**07.13 Kabelschacht auf Höhe setzen**
Kabelschacht
durch Einbau oder Ausbau von einem oder mehreren Ausgleichsringen
an Belags- bzw. Geländeniveau anpassen bzw. auf Höhe
setzen.
Geringfügige Höhenanpassung durch Aufmörteln.
Höhendifferenz ca. 10 - 25 cm,
Einschl. aller Materialien und Nebenarbeiten.
Abrechnung nach Aufmaß.
Menge: 10,000 St

**07.14 Flexibles Kabelschutzrohr aus PE-HD 160**
Flexibles Kabelschutzrohr aus PE-HD, halogenfrei, in Verbundbauweise, außen gewellt, innen glatt, schwarz,
flammenausbreitend,
hohe Druck- und Schlagfestigkeit, mit einseitig aufgesteckter
Doppelsteckmuffe (sanddicht) und Einzugsschnur, Temperaturbeständigkeit -20°C bis +80°C,
inkl. Doppelsteckmuffen zur Sanddichtenverbindung
inkl. Abstandhalter für exakte Verlegeabstände
inkl. Profildichtungen an den Verbindungsstücken
Verwendung:
Als Schutz- oder Leerrohr im Erdreich, für große Druckbeanspruchung, wie z.B. unter Straßen oder Plätzen.
Außendurchmesser: ca.: 160 mm
liefern und in Kabelgraben verlegen inkl. einsanden
Menge: 400,000 m

**07.15 PE-Muffe AD 160**
PE-Muffe AD 160 als Rohranschluss im Kabelschacht,
zusätzlich zur vorhandene Position werden die Kabelschächte
mit Rohreinführung anstelle von Aussparungen ausgeführt.
Menge: 50,000 St

### Titel 09 Einbauten in Außenanlagen und Freiflächen, inkl. Wirtschaftsgegenstände

**09.1 Wirtschaftsgegenstände gelagert aufnehmen und einbauen, Poller**
Wirtschaftsgegenstände gelagert, wie
Poller, etc., wieder einbauen,
Gegenstand: Poller, rund, einseitig, feuerverzinkt,
bestehend aus:
Abmessungen ca. 76x120x1.000 mm
Metallgehäuse, einschließl. Bodenhülse, sowie
einschließl. Fundament
aus Beton C20/25 gem. Herstellervorschrift
(OK Fundament 13 cm unter OK-Gelände) sowie aller
Nebenarbeiten und Erdarbeiten,
verdrängter Boden: Bodenklasse 3 und 4,
anfallendes Aushubmaterial ist zu entfernen und
einer Wiederverwertung zuzuführen einschl. Kippgebühr,
inkl. Montage aller zur Montage notwendigen Kleinteile,
einschließlich aller Erd-, Nebenarbeiten, sowie allen
Materiallieferungen.

Abrechnung nach Aufmaß.
Menge: 5,000 St

**09.2 Maschendrahtzaun, H: 1,20 m**
Maschendrahtzaun, H = 1,20 m, liefern und montieren

Maschendrahtzaun mit einer Höhe von 1,20 m über Gelände liefern und fachgerecht montieren.

Zaungeflecht aus verzinktem Stahldraht, kunststoffummantelt, Maschenweite ca. 50/50 mm.

Einschließlich:

Zaungeflecht,
Zwischen-, Anfangs-, End- und Eckpfosten,
erforderlicher Streben,
oberer und unterer Spanndrähte sowie erforderlicher Zwischenspannungen,
Spannvorrichtungen,
sämtlicher Befestigungs- und Verbindungsmittel,
Zuschnitte und Anpassungen bei Richtungsänderungen,
lot- und fluchtgerechtem Setzen und Ausrichten der Pfosten,
Spannen und Befestigen des Zaungeflechts.

Pfostenabstände entsprechend den konstruktiven Erfordernissen und Herstellervorgaben.ca 2,50 m

Fundamente und Erdarbeiten werden gesondert vergütet.

Zaunhöhe: 1,20 m
Maschenweite: ca. 50/50 mm
Oberfläche: verzinkt und kunststoffummantelt
Menge: 55,000 m

**09.3 Punkfundamnet für Zwischenpfosten herstellen**
Punktfundamente aus Beton für die Zwischenpfosten des Maschendrahtzaunes herstellen.

Einschließlich:

Einmessen und Abstecken der Fundamentstandorte,
Herstellen der Fundamentgruben einschließlich Bodenaushub,
Zwischenlagern des zur Wiederverwendung geeigneten Aushubmaterials,
Liefern und Einbringen des Betons,
erforderlicher Schalungsarbeiten,
Einsetzen bzw. Einbetonieren der Zaunpfosten,
lot- und fluchtgerechtem Ausrichten,
Verfüllen der verbleibenden Arbeitsräume mit geeignetem Aushubmaterial,
lagenweisem Verdichten,
Laden und Abfahren des überschüssigen bzw. nicht wiederverwendbaren Bodenaushubs einschließlich fachgerechter Verwertung bzw. Entsorgung,
Wiederherstellen der unmittelbar beanspruchten Geländeoberfläche.

Fundamentabmessungen entsprechend den statischen und konstruktiven Erfordernissen des angebotenen Zaunsystems sowie den Herstellervorgaben.

Sämtliche zur Herstellung der Fundamente erforderlichen Erdarbeiten sowie die Abfuhr und fachgerechte Verwertung bzw. Entsorgung des überschüssigen Bodenaushubs sind Bestandteil der Leistung.

Abrechnung nach tatsächlich hergestellten Fundamenten.
Menge: 20,000 St

**09.4 Fundamnete für Eck-, End- und Strebenpfosten**
Punktfundamente aus Beton für Eck-, End- und Strebenpfosten des Maschendrahtzaunes herstellen.

Einschließlich:

Einmessen und Abstecken der Fundamentstandorte,
Herstellen der Fundamentgruben einschließlich Bodenaushub,
Zwischenlagern des zur Wiederverwendung geeigneten Aushubmaterials,
Liefern und Einbringen des Betons,
erforderlicher Schalungsarbeiten,
Einsetzen bzw. Einbetonieren der Eck-, End- bzw. Strebenpfosten,
lot- und fluchtgerechtem Ausrichten,
Verfüllen der verbleibenden Arbeitsräume mit geeignetem Aushubmaterial,
lagenweisem Verdichten,
Laden und Abfahren des überschüssigen bzw. nicht wiederverwendbaren Bodenaushubs einschließlich fachgerechter Verwertung bzw. Entsorgung,
Wiederherstellen der unmittelbar beanspruchten Geländeoberfläche.

Fundamentabmessungen entsprechend den erhöhten statischen und konstruktiven Anforderungen der Eck-, End- und Strebenpfosten, dem angebotenen Zaunsystem sowie den Herstellervorgaben.

Sämtliche zur Herstellung der Fundamente erforderlichen Erdarbeiten sowie die Abfuhr und fachgerechte Verwertung bzw. Entsorgung des überschüssigen Bodenaushubs sind Bestandteil der Leistung.

Abrechnung nach tatsächlich hergestellten Fundamenten.
Menge: 4,000 St

**09.5 Zulage für Erschwernisse bei Fundamentarbeiten im Wurzelbereich**
Zulage zu den Positionen "Punktfundamente für Zwischenpfosten" bzw. "Punktfundamente für Eck-, End- und Strebenpfosten" für die Ausführung der Fundament- und Erdarbeiten im durchwurzelten Boden bzw. Wurzelbereich von zu erhaltenden Bestandsbäumen.

Die Arbeiten sind unter besonderer Schonung des vorhandenen Wurzelbestandes auszuführen.

Einschließlich:

vorsichtigem und wurzelschonendem Freilegen des Bodens,
erforderlicher Handarbeit im Bereich vorhandener Wurzeln,
erschwerter Bodenlösung und Aufnahme des Aushubs,
Schutz freigelegter und zu erhaltender Wurzeln während der Arbeiten,
erforderlicher Anpassung der Arbeitsweise an vorhandene Wurzeln,
aller hieraus entstehenden Erschwernisse und Mehraufwendungen gegenüber der regulären Herstellung der Punktfundamente.

Vorhandene Wurzeln dürfen nicht eigenmächtig durchtrennt oder beschädigt werden. Bei stärkeren oder für die Standsicherheit bzw. Vitalität des Baumes relevanten Wurzeln ist vor Fortführung der Arbeiten die Bauleitung zu informieren und die weitere Vorgehensweise abzustimmen.

Abrechnung als Zulage je tatsächlich im Wurzelbereich ausgeführtem Punktfundament.
Menge: 15,000 St

### Titel 11 Pflanz- und Saatflächen

*Hinweis: Vorbemerkungen Pflanzenlieferung*
Alle Pflanzen Gehölze Stauden, Gräser und Blumenbulben werden einem späteren Zeitpunkt festgelegt. Die Artenzusammensetzung ist nicht teil der Ausschreibung.
Für die Gehölze sind heimische Arten anzunehmen. Festgelegt sind die Qualitäten Pflanzen

Hinweis Qualitätsprüfung

1. Pflanzqualität und Auswahl
Die Pflanzen sind nach DIN 18916, den Gütebestimmungen für
Baumschulpflanzen der FLL in 1. Qualität zu liefern. Die DIN
18916, die Gütebestimmungen der FLL und die
Qualitätsanforderungen der LHM (nur für MUC) werden, wie die DIN 18917,
18918 und 18919 sowie die Regel-Saatgut-Mischungen Rasen
der FLL (neben den einschlägigen DIN-Normen und
Merkblättern der FLL) Vertragsbestandteil.
Ggf. erforderlicher Einschlag der Pflanzen auf der Baustelle
nach DIN 18916 ist Nebenleistung des AN und wird nicht
gesondert vergütet.
Der AG behält sich vor, die geplanten Gehölze in der bzw. den
vom Bieter ausgewählten Baumschule(n) bzw. beim Züchter zu
besichtigen, auszuwählen und zu versiegeln. Alternativ kann die
Abnahme der Pflanzen nach Lieferung auf die Baustelle, jedoch
unbedingt vor der Pflanzung erfolgen. Der Liefertermin ist dem
AG in diesem Fall rechtzeitig zu benennen.
Sicherstellungs- und Standortnachweis sind vorher vom AN zu
erbringen.
Pflanzen mit Transportschäden (Bruchschäden, Wurzeltrocknung,
Frost etc.) sowie Pflanzen mit nicht fachgerechter
Verpackung bzw. Ballierung dürfen nicht gepflanzt werden.
Die Pflanzen müssen regelmäßig verpflanzt sein (Nachweis
durch Quartierbuch), mit begleitenden Schneidemaßnahmen.
Das Jahr der letzten Verschulung ist schriftlich anzugeben und
darf nicht länger als vier Vegetationsperioden zurückliegen.
Eine Überprüfung der vorgeschriebenen Verpflanzzeiten mittels
stichprobenartiger holzanalytischer Untersuchung behält sich
der AG vor.

2. Vegetationstechnische Arbeiten
Hinweis für nachfolgende Positionen
Pflanzen liefern und einpflanzen:
Die Pflanzen sind nach DIN 18916 und den einschlägigen
Gütebestimmungen (FLL) in 1. Qualität in den verlangten
Größen zu liefern. Auf fachgerechten Transport ist unbedingt
zu achten.
Notwendig werdende Wässerungen, Schutzmaßnahmen, etc.
sind vom AN in Absprache mit der Bauleitung selbstständig zu
veranlassen und zu betreuen.
Sofort nach Anlieferung der Gehölze hat ein fachgerechter
Kronenschnitt zum Ausgleich des Wurzelverlustes zu erfolgen.
Hinweis zu Gehölzlieferungen und Pflanzung:
Die Gehölze werden vom AN zum Pflanzzeitpunkt angeliefert
und auf der Baustelle abgeladen. Ein hierfür geeigneter Platz
wird vom AN zur Verfügung gestellt. Ein Einschlagen der
Gehölze ist entsprechend der Koordinierung der Lieferung durch
den AN nicht vorgesehen und wird nicht gesondert vergütet.
Die Lieferung der Pflanzen ist vom AN so zu koordinieren,
dass die angelieferten Gehölze noch am selben Tag gepflanzt
werden können. Ein Transport zur Pflanzstelle mit geeignetem
Gerät wird nicht gesondert vergütet.
Bäume dürfen nur mit Einrichtungen für eine Zwei-Punkt-Verladung (Leitergurte, Kettenhaken, Ballenhaken, Ballenzangen, Ballengreifer, etc.) geladen transportiert,
abgeladen und gepflanzt werden.
Die durch den Wurzelballen verdrängte Substratmenge
ist in Grünflächen für die Herstellung eines Gießrandes
zu verwenden. Überschüssige Massen sind allgemein
aufzunehmen und bauseitig einzubauen.
Die Herstellung des Gießrandes wird als Nebenleistung
angesehen und ist in das Angebot einzukalkulieren.

3. Freigabe der Pflanzliste Stauden
Die Pflanzliste für die Stauden bedarf der ausdrücklichen
Freigabe vor Bestellung der Pflanzen. Eventuelle Änderungen
einzelner Arten und Sorten in gleichen Preisgruppen bleiben für
den Auftraggeber kostenlos.

*Hinweis: Gehölze*

*Hinweis: Bäume*
Die Bäume und Großsträucher sind vor der Bestellung per
Foto mit darauf erkennbaren Größenverhältnissen zu
bemustern. Daraus entstehender Mehraufwand ist in die
Einheitspreise einzukalkulieren und wird nicht
gesondert vergütet.
Bestellung aller Pflanzen erst nach Freigabe durch die
Bauleitung, anhand der erstelltenPflanzenliste.
Die Pflanzen sind der Bauleitung rechtzeitig und vor
der Pflanzung zur Prüfung der Qualität vorzulegen.
Einbau erst nach Freigabe durch die Bauleitung.

**11.1 Acer platanoides liefern, HS, 4xv., StU 20/25, mDb, gem. BDB**
Acer platanoides, Hochstamm, 4xv.,  StU 20/25, mDb, liefern,
gemäß BDB
Menge: 5,000 St

**11.2 Solitärstrauch umpflanzen, H bis 3,0 m**
Vorhandenen Strauch ausgraben, und in vorbereitete
Strauchgrube pflanzen und anwässern,
bis ca. 3,00 Höhe, bis ca. 2,00 m Breite,
einschl. der erforderlichen Erdarbeiten,
einschl. fachgerechtem Rückschnitt und Entsorgung des
Schnittgutes, Transportentfernung bis ca. 500m.
Menge: 3,000 St

**11.3 Strauch umpflanzen, H bis 1,0 m**
Vorhandenen Strauch ausgraben, und in vorbereitete
Strauchgrube pflanzen und anwässern,
bis ca. 1,00 Höhe, bis ca. 1,50 m Breite,
einschl. der erforderlichen Erdarbeiten,
einschl. fachgerechtem Rückschnitt und Entsorgung des
Schnittgutes, Transportentfernung bis ca. 500m.
Menge: 3,000 St

**11.4 Strauch umpflanzen, H über 1,0 bis 2,0 m**
Vorhandenen Strauch ausgraben, und in vorbereitete
Strauchgrube pflanzen und anwässern,
über 1,00 m bis ca. 2,00 Höhe, bis ca. 2,00 m Breite,
einschl. der erforderlichen Erdarbeiten,
einschl. fachgerechtem Rückschnitt und Entsorgung des
Schnittgutes, Transportentfernung bis ca. 500m.
Menge: 3,000 St

*Hinweis: Pflanzarbeiten*

*Hinweis: Sträucher*

**11.5 Synphoricarpos albus liefern gem. BDB, im Container, 40-60 cm**
Menge: 150,000 St

**11.6 Kleinstrauch,Bodendecker pflanzen**
Kleinstrauch,Bodendecker,im Container
in vorbereitete Pflanzflächen
pflanzen, einschließlich lockern
des Bodens nach der Pflanzung durch abkrailen.
Bodengruppe 2 und 4 DIN 18915.
Pflanztiefe entsprechend den
Bedürfnissen der jeweiligen Art.
Die Pflanzen sind mit Containerin der Pflanzfläche
auszulegen und erst vor dem Pflanzen an
Ort und Stelle auszutopfen,
die Conatiner sind zu entsorgen,
einschließlich der Verwertungskosten.

Anzahl:  3/m2
Menge: 150,000 St

*Hinweis: Bäume*

**11.7 Baum pflanzen, StU 20/25**
Baum StU 20-25 mit Drahtballen
in vorbereitete Baumgrube pflanzen,
einschließlich herstellen von Gießrändern und lockern
des Bodens nach der Pflanzung durch Krailen;
Herstellen und Verfüllen der Baumgrube in gesonderter
Position.
Bodengruppe 2 und 4 DIN 18915,
einschl. fachgerechtem Erziehungsschnitt gem. ZTV
Baumpflege zur Korrektur von Fehlentwicklungen und
fachgerechtem Pflanzschnitt vor dem Einpflanzen des
Baumes
in Rücksprache Bauleitung.
Dabei ist das arttypische Erscheinungsbild der
jeweiligen
Baumarten zu berücksichtigen.
Menge: 5,000 St

*Hinweis: Schutz gegen Sonneneinstrahlung*

**11.8 Stammschattierung/-schutz, Hochstamm, StU 20-25 herstellen**
Stammschattierung aus Schilfrohrmatte liefern und
als Schutz gegen Sonneneinstrahlung einbauen
Hochstamm StU 20-25 gem. Herstellervorschrift.
Art: Schilfrohrmatte, Höhe ca. 250 cm
(evtl. nach Bedarf vor Ort einkürzen)
Beim Anbringen der Matte ist darauf zu achten, dass
zwischen Stamm und Matte eine 1-2 cm dicke Luftschicht entsteht.
Kokoststrick wird dazu in 3 Bindungen im oberen,
mittleren und unteren Bereich des Stammes befestigt.
Anschließend ist die Schilfrohrmatte in einer Lage,
mit 5 cm Überstand, um den Stamm zu wickeln und
mit Bindedraht zu befestigen.
Abrechnung pro Baum.
Menge: 5,000 St

*Hinweis: Hinweis Endo-/Ekto-Mykorrhiza-Impfung*
Die Anzahl bzw. Zahl der Impfstellen und die Aufwandmenge
des jeweils benötigten Mykorrhiza-Impfstoffes wird vom Stammunfang
(Neupflanzung) bzw. Stammdurchmesser des Gehölzes bestimmt:
Je 7 cm Stammunfang (StU) 100 ml Impfstoff, z.B.:
StU 16/18, 18/20 = 300 ml Impfstoff
StU 20/25 = 400 ml Impfstoff
StU 25/30, 30/35 = 500 ml Impfstoff
StU 35/40 = 600 ml Impfstoff
StU 40/45 = 700 ml Impfstoff
StU 45/50 = 800 ml Impfstoff
StU 50/60 = 900 ml Impfstoff, etc.

Bei Heckenpflanzungen wird die Aufwandmenge nach Laufmeter (m)
Hecke bestimmt.
Hecke:
Pro 1 Laufmeter 150 ml Impfstoff.

Die maximale Lagerfähigkeit gem. Herstellervorgabe ist zwingend zu
beachten und einzuhalten.

**11.9 Endo-Mykorrhiza-Impfung "Laub" b. Bäumen durchführen, 600 ml**
Endo-Mykorrhizaimpfung von Bäumen durchführen
gemäß Herstellervorschrift bzw. ZTV-Baumpflege
Baumart: Laubbäume
600ml Impfstoff, bis StU 35-40,
im Zuge der Pflanzung
zu 1/3 in der Pflanzgrube unter Ballen
zu 2/3 auf den Ballenseiten
aufstreichen,
Produkt
(vom Bieter zwingend einzutragen)
Menge: 5,000 St

*Hinweis: Mulchen*

**11.10 Lockern und Säubern, Pflanzscheibe Baum**
Pflanzscheiben der Bäume,
nach dem Pflanzen,
lockern und säubern
von unerwünschtem Aufwuchs,
dauerhafte Wurzelunkräuter ausstechen,
Steine über 5 cm D sind zu entfernen,
Durchmesser der Pflanzscheibe bis 150 cm,
Vegetationstragschicht aus Pflanzsubstrat,
unerwünschter Aufwuchs, Unrat, Steine sind
einer fachgerechten Wiederverwendung oder Entsorgung
zuzuführen, einschließlich der Verwertungskosten.
Menge: 5,000 St

**11.11 Lockern und Säubern, Pflanzscheibe Strauch**
Pflanzscheibe der Sträucher
nach dem Pflanzen,
lockern und säubern
von unerwünschtem Aufwuchs,
dauerhafte Wurzelunkräuter ausstechen,
Steine über 5 cm D sind zu entfernen,
Vegetationstragschicht aus Pflanzsubstrat,
unerwünschter Aufwuchs, Unrat, Steine sind
einer fachgerechten Wiederverwendung oder Entsorgung
zuzuführen, einschließlich der Verwertungskosten.
Menge: 150,000 St

**11.12 Mulchen Pflanzscheibe m. Rindenmulch 10/80, Baum, D 5-8 cm**
Rindenmulch, Pflanzscheibe, Baum
Pflanzscheiben der Bäume
nach dem Lockern und Säubern
schützen gegen Verunkrauten und Austrocknen,
Durchmesser der Pflanzscheibe bis 150 cm,
mit Rindenmulch,
gütegesichert RAL - GZ 250/1
Wertebereich RM 2 mittel, 10-80 mm,
Dicke der Mulchdecke über 5 bis 8 cm,
Feststellung der Dicke drei Wochen nach Andeckung.
Menge: 5,000 St

**11.13 Mulchen Pflanzscheibe m. Rindenmulch 10/80, Sträucher, D 5-8 cm**
Pflanzscheiben der Sträucher
nach dem Lockern und Säubern
schützen gegen Verunkrauten und Austrocknen,
Durchmesser der Pflanzscheibe bis 100 cm,
mit Rindenmulch,
gütegesichert RAL - GZ 250/1
Wertebereich RM 2 mittel, 10-80 mm,
Dicke der Mulchdecke über 5 bis 8 cm,
Feststellung der Dicke drei Wochen nach Andeckung
Menge: 150,000 St

*Hinweis: Pflanzenverankerung oberirdisch*

**11.14 Pflanzenverankerung Dreibock, 3 Pfähle L 300 cm**
Pflanzenverankerung
mit senkrechten Baumpfählen
liefern und einbauen
bestehend aus:
3 Baumpfähle
Pfahllänge 300 cm,
Zopfdicke 8/9 cm,
Pfähle weißgeschält, angespitzt,
OK der Pfähle in gleicher Höhe
abgeschnitten, nicht gesplittert, parallel und
fluchtgerecht.
Pfähle am oberen Ende mit 3 horizontalen Dachlatten
verbunden, Latten an Pfählen vernagelt
Bindegut aus Kokosstrick (25 g/m)
Pfahlstärken sind vorab zu bemustern.

Abrechnung nach Aufmaß pro Baum.
Menge: 5,000 St

*Hinweis: Kontrollprüfungen*

**11.15 Kontrollprüfung der angelieferten Pflanzen gem. DIN 18916**
*** Pauschalposition
Kontrollprüfung der angelieferten Pflanzen
gem. DIN 18916 in der aktuell gültigen Fassung,
insbesondere auf folgende Parameter:

- Vollzähligkeit
- Art
- Größe/Pflanzqualität
- Beschaffenheit
- Transport

Formular-Vordruck in Anlehnung an Ziffer 12.8 der FLL-
Innenraumbegrünungsrichtlinie (2011).
Die Kontrollprüfung erfolgt gemeinsam durch AN
und AG; eine Abwesenheit trotz rechtzeitiger
Vorankündigung wird als Zustimmung bewertet.

Abrechnung auf Nachweis.
Menge: 1,000 psch

### Titel 13 Fertigstellungspflege

*Hinweis: Vorbemerkungen zur Fertigstellungspflege*
Die Termine für die Fertigstellungspflege sind über den gesamten Pflegezeitraum vorab mit der Bauleitung festzulegen und werden in einem Pflegeplan festgehalten. Ausgenommen
von dieser Regelung ist das Wässern, das nach Bedarf
erfolgt.

Die Pflegearbeiten sind fristgerecht auszuführen,
Verschiebungen aufgrund der Witterung sind ggf.
anzumelden.

Terminlich nicht fixierte Pflegearbeiten sind mind. 1
Tag vor der Ausführung anzukündigen.
Spätestens 1 Tag nach der Ausführung ist der
Pflegebericht der Bauleitung zur Unterzeichnung
vorzulegen, bzw. falls bereits auf der Baustelle
unterzeichnet, in unterzeichneter Form der Bauleitung
vorzulegen.

Es werden nur vom AG oder der Bauleitung unterzeichnete
Pflegeberichte anerkannt.

Nicht angewachsene Pflanzen sind sofort zu entfernen
und umgehend zu ersetzen; ist dies nicht möglich, sind
sie in der nächsten Pflanzperiode zu ersetzen.

Es wird ausdrücklich darauf hingewiesen, dass eine
termin- und fachgerechte Pflegeleistung von fachlich
qualifiziertem Personal zu erbringen ist.

Falls die Pflegearbeiten nicht bzw. nicht ausreichend
erbracht werden, behält sich der AG vor, auf Kosten des
AN eine Fachfirma mit der Pflege zu beauftragen.

Ein völliges Austrocknen des Substrates bzw.
Trockenschäden an den Pflanzen sind zu vermeiden.
Ausfälle und Schäden an der Vegetation bis zur Abnahme,
die mangels Wässerung auftreten, gehen zu Lasten des
AN.

Ein Austrocknen der Vegetation ist innerhalb
der Anwuchsphase zu vermeiden.

Die Leistungen zur Fertigstellung (Fertigstellungspflege) sind bis zur Abnahme der Leistung auszuführen und erstrecken sich über eine Vegetationsperiode.

*Hinweis: Gehölze*

**13.1 F-Pflege Hoch- und Mehrstämme wässern, 20x pro Jahr**
Leistungen zur Fertigstellung in der ersten
Vegetationsperiode bis zur Abnahme.
Baum - Hoch- und Mehrstämme wässern,
Wasser kann den vorhandenen Zapfstellen
entnommen werden,
Mindestwassermenge je Arbeitsgang 250 Liter pro Stk und
Wässergang ist in mehrere Gaben von ca. 50 Liter
aufzuteilen.
Mehraufwand ist in den EP einzukalkulieren und wird
nicht gesondert vergütet.
20 Arbeitsgänge,
in der Regel ist 1 x wöchentlich zu wässern. Bei der
Ausführung ist die Witterung vor Ort zu berücksichtigen.
Jeder Pflegegang ist rechtzeitig der Bauüberwachung
anzukündigen. Der Pflegebericht ist unverzüglich nach
Ausführung der Bauüberwachung persönlich oder
per E-Mail bzw. Telefax vorzulegen und gegenzeichnen
zu lassen. Abrechnung nur nach ausgeführten, mit
bestätigtem Pflegebericht nachgewiesenen Einheiten.
Anzahl Bäume x Anzahl Arbeitsgänge = Menge.

Abrechnung nach Aufmaß der ausgeführten Arbeitsgänge.
Menge: 100,000 St

**13.2 F-Pflege Hoch- und Mehrstämme zusätzlich wässern b. Trockenheit, 1x**
wie vor, jedoch:
Ausführung von zusätzlichem Wässergang bei Trockenheit,
Mindestwassermenge je Arbeitsgang 250 Liter pro Stk und
Wässergang ist in mehrere Gaben von ca. 50 Liter
aufzuteilen.
Mehraufwand ist in den EP einzukalkulieren und wird
nicht gesondert vergütet.
1 Arbeitsgang,
Bei der Ausführung ist die Witterung vor Ort zu berücksichtigen.
Jeder Pflegegang ist rechtzeitig der Bauüberwachung
anzukündigen. Der Pflegebericht ist unverzüglich nach
Ausführung der Bauüberwachung persönlich oder
per E-Mail bzw. Telefax vorzulegen und gegenzeichnen
zu lassen. Abrechnung nur nach ausgeführten, mit
bestätigtem Pflegebericht nachgewiesenen Einheiten.
Anzahl Bäume x Anzahl Arbeitsgänge = Menge.

Abrechnung nach Aufmaß der ausgeführten Arbeitsgänge.
Menge: 25,000 St

**13.3 F-Pflege Pflanzscheibe säubern, Hoch- und Mehrstämme, 6x pro Jahr**
Leistungen zur Fertigstellung in der ersten
Vegetationsperiode bis zur Abnahme.
Pflanzscheiben der Bäume
innerhalb von Rasenflächen,
säubern,
von unerwünschtem Aufwuchs durch Jäten,
dauerhafte Wurzelunkräuter ausstechen,
Steine über 5 cm D sind zu entfernen,
Durchmesser der Pflanzscheibe bis 200 cm,
Fläche gemulcht,
Vegetationstragschicht aus Pflanzsubstrat,
6 Arbeitsgänge,
Abstand der Pflegegänge 3-4 Wochen,
unerwünschter Aufwuchs, Unrat, Steine sind
einer fachgerechten Wiederverwendung oder Entsorgung
zuzuführen, einschließlich der Verwertungskosten.
Die Anwendung von Herbiziden ist nicht zulässig.
Jeder Pflegegang ist rechtzeitig der Bauüberwachung
anzukündigen. Der Pflegebericht ist unverzüglich nach
Ausführung der Bauüberwachung persönlich oder
per E-Mail bzw. Telefax vorzulegen und gegenzeichnen

Abrechnung nach Aufmaß der ausgeführten Arbeitsgänge.
Menge: 30,000 St

**13.4 F-Pflege Hoch- und Mehrstämme düngen, 2x pro Jahr**
Leistungen zur Fertigstellung in der ersten
Vegetationsperiode bis zur Abnahme.
Hoch- und Mehrstämme düngen,
organischer-mineralischer NPK-Dünger 6-6-6-(1)
Menge 500 g/Baum je Arbeitsgang,
2 Arbeitsgänge:
1. Düngung Anfang April,
2. Düngung Mitte August
Das Düngemittel muss frei von chromhaltigen
Ledermehlen und Rhizinusschrot sein.
Jeder Pflegegang ist rechtzeitig der Bauüberwachung
anzukündigen. Der Pflegebericht ist unverzüglich nach
Ausführung der Bauüberwachung persönlich oder
per E-Mail bzw. Telefax vorzulegen und gegenzeichnen
zu lassen. Abrechnung nur nach ausgeführten, mit
bestätigtem Pflegebericht nachgewiesenen Einheiten,
Einheitspreis je Arbeitsgang,
Anzahl Bäume x Anzahl Arbeitsgänge = Menge.

Abrechnung nach Aufmaß der ausgeführten Arbeitsgänge.
Menge: 10,000 St

**13.5 F-Pflege Pflanzscheibe säubern, Sträucher, 6x pro Jahr**
Leistungen zur Fertigstellung in der ersten
Vegetationsperiode bis zur Abnahme.
Pflanzscheiben der Sträucher
innerhalb von Rasenflächen,
säubern,
von unerwünschtem Aufwuchs durch Jäten,
dauerhafte Wurzelunkräuter ausstechen,
Steine über 5 cm D sind zu entfernen,
Durchmesser der Pflanzscheibe bis 100 cm,
Fläche gemulcht,
Vegetationstragschicht aus Pflanzsubstrat,
6 Arbeitsgänge,
Abstand der Pflegegänge 3-4 Wochen,
unerwünschter Aufwuchs, Unrat, Steine sind
einer fachgerechten Wiederverwendung oder Entsorgung
zuzuführen, einschließlich der Verwertungskosten.
Die Anwendung von Herbiziden ist nicht zulässig.
Jeder Pflegegang ist rechtzeitig der Bauüberwachung
anzukündigen. Der Pflegebericht ist unverzüglich nach
Ausführung der Bauüberwachung persönlich oder
per E-Mail bzw. Telefax vorzulegen und gegenzeichnen

Abrechnung nach Aufmaß der ausgeführten Arbeitsgänge.
Menge: 200,000 St

**13.6 F-Pflege Sträucher düngen, 2x pro Jahr**
Leistungen zur Fertigstellung in der ersten
Vegetationsperiode bis zur Abnahme.
Hoch- und Mehrstämme düngen,
organischer-mineralischer NPK-Dünger 6-6-6-(1)
Menge 200 g/Strauch je Arbeitsgang,
2 Arbeitsgänge:
1. Düngung Anfang April,
2. Düngung Mitte August
Das Düngemittel muss frei von chromhaltigen
Ledermehlen und Rhizinusschrot sein.
Jeder Pflegegang ist rechtzeitig der Bauüberwachung
anzukündigen. Der Pflegebericht ist unverzüglich nach
Ausführung der Bauüberwachung persönlich oder
per E-Mail bzw. Telefax vorzulegen und gegenzeichnen
zu lassen.
Abrechnung nur nach ausgeführten, mit
bestätigtem Pflegebericht nachgewiesenen Einheiten.
Einheitspreis je Arbeitsgang,
Anzahl m2 x Anzahl Arbeitsgänge = Menge.

Abrechnung nach Aufmaß der ausgeführten Arbeitsgänge.
Menge: 300,000 St

**13.7 F-Pflege Laub entfernen bei Pflanzflächen, 1x pro Jahr**
Leistungen zur Fertigstellung in der ersten
Vegetationsperiode bis zur Abnahme.
Laub entfernen auf Rasen-, Pflanzflächen
in nicht zusammenhängenden Flächen,
Ausführung nach vollständigem Laubfall
bis spätestens Ende November.
Laub, Unrat in kleinen Mengen sind einer fachgerechten
Wiederverwendung oder Entsorgung zuzuführen
einschließlich der Verwertungskosten.
Der Pflegegang ist rechtzeitig der Bauüberwachung
anzukündigen. Der Pflegebericht ist unverzüglich nach
Ausführung der Bauüberwachung persönlich oder
per E-Mail bzw. Telefax vorzulegen und gegenzeichnen
zu lassen. Abrechnung nur nach ausgeführten, mit
bestätigtem Pflegebericht nachgewiesenen Einheiten.

Abrechnung nach Aufmaß der ausgeführten Arbeitsgänge.
Menge: 200,000 m2

*Hinweis: Rasenflächen*

**13.8 F-Pflege Rasenfugenpflaster mähen, 2x pro Jahr**
Leistungen zur Fertigstellung in der ersten
Vegetationsperiode bis zur Abnahme.
Rasenfugenpflaster  mähen,
Schnitthöhe 10 cm,
in nicht zusammenhängenden Flächen,
2 Schnitte pro Jahr, das Mähgut ist zu aufzunehmen und zu
entfernen, das Schnittgut ist einer fachgerechten
Wiederverwendung oder Entsorgung zuzuführen
einschließlich der Verwertungskosten.
Der jeweilige Schnittzeitpunkt erfolgt in Festlegung mit
der Bauleitung.

Abrechnung nach bearbeiteter Fläche.
Menge: 680,000 m2

**13.9 F-Pflege Rasenfugen düngen, 2x pro Jahr**
Leistungen zur Fertigstellung in der ersten
Vegetationsperiode bis zur Abnahme.
Rasenfugenflächen düngen,
organisch-mineralischer NPKMg-Dünger 9-4-5-1
mit humusbildender organischer Substanz,
Menge 100 g/m² je Arbeitsgang,
2 Arbeitsgänge:
1. Arbeitsgang nach dem 1. Schnitt
2. Arbeitsgang nach Rücksprache mit der Bauleitung,
Das Düngemittel muss frei von chromhaltigen
Ledermehlen und Rhizinusschrot sein.
Art und Menge des ausgebrachten Düngemittels sind an
Hand der Verpackung der Bauüberwachung nachzuweisen.
Die Bauleitung ist mind. 2 Tage vor Ausführung zu benachrichtigen.
Nicht rechtzeitig angekündigte Düngung wird nicht vergütet.

Abrechnung nach bearbeiteter Fläche.
Menge: 1360,000 m2

**13.10 F-Pflege Fugenfüllung Rasenfugenpflaster nachfüllen, 1x pro Jahr**
Leistungen zur Fertigstellung in der ersten
Vegetationsperiode bis zur Abnahme.
Fugenfüllung Rasenfugenpflaster nachfüllen
im Bereich von Substratsetzungen >1cm
Substrat liefern und in Fugen einbauen und leicht
andrücken bis OK Substrat 5mm unter OK Pflasterstein
Substratmischung
3 Teile Oberboden, steinfrei,
den Erfordernissen DIN 18 915 entsprechend,
1 Teil Sand 0/5
1 Teil Reifkompost,
Absiebung Lochweite 10 mm

Abrechnung nach Aufmaß.
Menge: 680,000 m2

### Titel 14 Recycling und Entsorgung

*Hinweis: Hinweis*
Die Ziffer 4.3.2.4 Entsorgung der Vorbemerkungen/technischen Erläuterungen (TE) ist zu beachten.

*Hinweis: Flächen säubern*

**14.1 Flächen säubern, Bauschutt**
Einzelne störende Stoffe auf der Bearbeitungsfläche
aufnehmen und nach Eigenschaften trennen.
Säubern für ungestörten Ablauf beim Flächen herrichten,
Stoffe anderer Gewerke. Die Stoffe sind gem. TV zu beseitigen.
Art der Stoffe: Bauschutt, mineralischer Bauschutt, Bau- und Abbruchabfälle u.ä.
nicht schadstoffbelastet, umweltgerechte Entsorgung
nach Abfallschlüssel der Abfallverzeichnis-Verordnung
AVV 17 01 07
Der Nachweis der Entsorgung ist mittels Abladeschein der
Deoponie bzw. des Entsorger zu belegen,
anzugeben sind der Auftragnehmer, der Ausbauort,
die Abfallart und das Gewicht.
Abrechnung nur gegen Nachweis gem. TV.
Einschl. Sammeln, Laden, Transport von TG-Flächen,
Transport, Entsorgen und Kippgebühr.

Abrechung nach Aufmaß.
Menge: 1,000 m3

**14.2 Flächen säubern, organische Stoffe**
wie Vorposition, jedoch organische Stoffe wie Holz,
Wurzeln, etc., schwer verrottbare oder sperrige
Vegetationsstücke etc., die nicht aus den Pflanzenrodungsnaßnamen stammen.
Abrechnung der
Entsorgung aus Abziehen und Rodung Pflanzendecke extensiv /
intensiv über gesonderte Position.
Abrechnung nur gegen Nachweis gem. TV und nach Freigabe
durch den AG und die Bauleitung.

Abrechung nach Aufmaß.
Menge: 5,000 m3

**14.3 Flächen säubern, Restmüll**
wie Vorposition, jedoch Stoffe, die als Restmüll
einzustufen sind und nicht unter die
Stoffgruppen der Vorpositionen fallen.
Abrechnung nur gegen Nachweis gem. TV und
nach Freigabe durch den AG und die Bauleitung.

Abrechung nach Aufmaß.
Menge: 1,000 m3

**14.4 Flächen säubern, Metall**
wie Vorposition, jedoch Stoffe, die als Metall
einzustufen sind und nicht unter die
Stoffgruppen der Vorpositionen fallen.
Metall aufnehmen,
abfahren und entsorgen,
umweltgerechte Entsorgung
nach Abfallschlüssel der Abfallverzeichnis-Verordnung
AVV 17 04 05.
Deoponie bzw. des Entsorger zu belegen,
anzugeben sind der Auftragnehmer, der Ausbauort,
die Abfallart und das Gewicht.
Der Nachweis der Entsorgung ist mittels Abladeschein der
Abrechnung nur gegen Nachweis gem. TV und
nach Freigabe durch den AG und die Bauleitung.

Abrechung nach Aufmaß.
Menge: 1,000 t

*Hinweis: Kiestragschichten*

**14.5 Kiestragschicht entsorgen, </= Z 0 im Baubereich gelagert**
Entsorgung Kiestragschicht <= Z 0,
gemäß Hinweis belastetes Bodenmaterial,
Boden beprobt mit Fremdanteilen,
Belastung nach LVGBT deklariert als <= Z 0,
Oberboden gelagert im Baubereich,
laden und zu einer zugelassenen Verwertungsanlage
abtransportieren incl. aller Verwertungs-/Entsorgungsgebühren,
erstellen der Entsorgungsnachweise und Begleitscheinvordrucke.
Die Abrechnung erfolgt auf der Basis von gegengezeichneten Übernahme-/Begleitscheinen mit
Wiegescheinen.
Ohne Gegenzeichnung der Entsorgungsstelle und
der eindeutigen Zuordnung einer bestimmten Fuhre
erfolgt keine Vergütung.
Menge: 240,000 t

**14.6 Kiestragschicht entsorgen, > Z 0 </= Z 1.1 im Baubereich gelagert**
Kiestragschicht entsorgen
gemäß Hinweis belastetes Bodenmaterial,
Boden beprobt mit Fremdanteilen,
Belastung nach LVGBT in der Feinfraktion
deklariert als > Z 0 <= Z 1.1,
Boden gelagert im Zwischenlager,
laden und zu einer zugelassenen Verwertungsanlage
abtransportieren inkl. aller Verwertungs-/Entsorgungsgebühren,
erstellen der Entsorgungsnachweise und Begleitscheinvordrucke.
Die Abrechnung erfolgt auf der Basis von gegengezeichneten
Übernahme-/Begleitscheinen mit Wiegescheinen.
Ohne Gegenzeichnung der Entsorgungsstelle und der
eindeutigen Zuordnung einer bestimmten Fuhre erfolgt keine Vergütung.
Menge: 100,000 t

**14.7 Kiestragschicht entsorgen, > Z 1.1 </= Z 1.2 im Baubereich gelagert**
Kiestragschicht entsorgen
gemäß Hinweis belastetes Bodenmaterial,
Boden beprobt mit Fremdanteilen,
Belastung nach LVGBT in der Feinfraktion
deklariert als > Z 1.1 <= Z 1.2,
Boden gelagert im Zwischenlager
laden und zu einer zugelassenen Verwertungsanlage
abtransportieren inkl. aller Verwertungs-/Entsorgungsgebühren,
erstellen der Entsorgungsnachweise und Begleitscheinvordrucke.
Die Abrechnung erfolgt auf der Basis von gegengezeichneten
Übernahme-/Begleitscheinen mit Wiegescheinen.
Ohne Gegenzeichnung der Entsorgungsstelle und der
eindeutigen Zuordnung einer bestimmten Fuhre erfolgt keine Vergütung.
Menge: 20,000 t

*Hinweis: Oberboden*

**14.8 Oberboden entsorgen, </= Z 0 im Baubereich gelagert**
Oberboden entsorgen / verwerten
Boden mit organischem Anteil bis 6 Massen-% TOC
Oberboden beprobt mit Fremdanteilen,
Belastung nach LVGBT deklariert als <= Z 0,
Oberboden gelagert im Baubereich,
laden und zu einer zugelassenen Verwertungsanlage
abtransportieren incl. aller Verwertungs-/Entsorgungsgebühren,
erstellen der Entsorgungsnachweise und Begleitscheinvordrucke.
Die Abrechnung erfolgt auf der Basis von gegengezeichneten
Übernahme-/Begleitscheinen mit Wiegescheinen.
Ohne Gegenzeichnung der Entsorgungsstelle und der
eindeutigen Zuordnung einer bestimmten Fuhre erfolgt
keine Vergütung.
Menge: 10,000 t

**14.9 Oberboden entsorgen, > Z 0 </= Z 1.1 im Baubereich gelagert**
Oberboden entsorgen / verwerten
Boden mit organischem Anteil bis 6 Massen-% TOC
Oberboden beprobt mit Fremdanteilen,
Belastung nach LVGBT deklariert als > Z 0 <= Z 1.1,
Oberboden gelagert im Baubereich,
laden und zu einer zugelassenen Verwertungsanlage
abtransportieren incl. aller Verwertungs-/Entsorgungsgebühren,
erstellen der Entsorgungsnachweise und Begleitscheinvordrucke.
Die Abrechnung erfolgt auf der Basis von gegengezeichneten
Übernahme-/Begleitscheinen mit Wiegescheinen.
Ohne Gegenzeichnung der Entsorgungsstelle und der
eindeutigen Zuordnung einer bestimmten Fuhre erfolgt
keine Vergütung.
Menge: 20,000 t

**14.10 Oberboden entsorgen, > Z 1.1 </= Z 1.2 im Baubereich gelagert**
Oberboden entsorgen / verwerten
Boden mit organischem Anteil bis 6 Massen-% TOC
Oberboden beprobt mit Fremdanteilen,
Belastung nach LVGBT deklariert als > Z 1.1 <= Z 1.2,
Oberboden gelagert im Baubereich,
laden und zu einer zugelassenen Verwertungsanlage
abtransportieren incl. aller Verwertungs-/Entsorgungsgebühren,
erstellen der Entsorgungsnachweise und Begleitscheinvordrucke.
Die Abrechnung erfolgt auf der Basis von gegengezeichneten
Übernahme-/Begleitscheinen mit Wiegescheinen.
Ohne Gegenzeichnung der Entsorgungsstelle und der
eindeutigen Zuordnung einer bestimmten Fuhre erfolgt
keine Vergütung.
Menge: 10,000 t

*Hinweis: Boden*

**14.11 Boden entsorgen, >Z 0 </= Z 1.1 im Baubereich gelagert**
Boden entsorgen / verwerten
Boden beprobt mit Fremdanteilen,
Belastung nach LVGBT deklariert als > Z 0 <= Z 1.1,
Boden gelagert im Baubereich,
laden und zu einer zugelassenen Verwertungsanlage
abtransportieren incl. aller Verwertungs-/Entsorgungsgebühren,
erstellen der Entsorgungsnachweise und Begleitscheinvordrucke.
Die Abrechnung erfolgt auf der Basis von gegengezeichneten
Übernahme-/Begleitscheinen mit Wiegescheinen.
Ohne Gegenzeichnung der Entsorgungsstelle und der
eindeutigen Zuordnung einer bestimmten Fuhre erfolgt
keine Vergütung.
Menge: 70,000 t

**14.12 Boden entsorgen, >Z 1.1 </= Z 1.2 im Baubereich gelagert**
Boden entsorgen / verwerten
Boden beprobt mit Fremdanteilen,
Belastung nach LVGBT deklariert als > Z 1.1 <= Z 1.2,
Boden gelagert im Baubereich,
laden und zu einer zugelassenen Verwertungsanlage
abtransportieren incl. aller Verwertungs-/Entsorgungsgebühren,
erstellen der Entsorgungsnachweise und Begleitscheinvordrucke.
Die Abrechnung erfolgt auf der Basis von gegengezeichneten
Übernahme-/Begleitscheinen mit Wiegescheinen.
Ohne Gegenzeichnung der Entsorgungsstelle und der
eindeutigen Zuordnung einer bestimmten Fuhre erfolgt
keine Vergütung.
Menge: 10,000 t

*Hinweis: Transport von belastetem Bodenmaterial >Z2*
Ggf. anfallende zusätzliche Entsorgungskosten für belastetes
Bodenmaterial >Z2 werden nach den tatsächlich entstehenden
Kosten im jeweiligen Einzelfall bzw. Einzelausschreibung abgerechnet.

**14.13 Vorh. kontaminiertes Material aufnehmen und abfahren zur Entsorgung**
Vorhandenes kontaminiertes Material
LVGBT/LAGA deklariert als > Z 2.0 von Zwischenlager
im Kliniksgelände aufnehmen, laden und transportieren
zu vom AG vogegegebenen Entsorgungsfachbetrieb.

Abrechnung nach Aufmaß an der Entnahmestelle.
Menge: 5,000 m3

*Hinweis: Asphalt*

**14.14 Entsorgung Asphalt**
Entsorgung Asphalt
Entsorgung von Bau- und Abbruchabfällen, Abfallschlüssel
nach AVV:17 03 02 "Bitumengemische, nicht schadstoffbelastet der ordnungsgemäßen Entsorgung zuführen,die Gebühren der Entsorgung werden vom AN übernommen
Abgerechnet wird nach Wiegekarte
Menge: 350,000 t

### Titel 15 Stundenlohnarbeiten

*Hinweis: Stundenlöhne für Arbeitskräfte, Baugeräte und Materialien*
Die nachfolgend aufgelisteten Stundenlohnarbeiten müssen durch die Bauoberleitung oder den Bauherrn ausdrücklich angeordnet und täglich anerkannt werden.
Die nachfolgend aufgeführten Bedingungen gehören zur
vertraglichen Leistung und sind in die Einheitspreise
mit einzukalkulieren.

Arbeitskräfte:
Sämtliche Aufwendungen für die jeweilige Arbeitskraft,
insbesondere den tatsächlichen Lohn einschließlich
vermögenwirksame Leistungen mit den Zuschlägen für
Gemeinkosten (Sozialkassenbeiträge, Winterbauumlage
und dgl.), sowie Lohn- und Gehaltsnebenkosten und
Zuschläge für Überstunden, Auslösung, Schmutzzulagen
usw., ausgenommen Zuschläge für Nacht-, Sonntags- und
Feiertagsarbeit, die bei Anfall gesondert vergütet
werden.

Baugeräte, Lastkraftwagen, Kräne:
Sämtliche Aufwendungen für den Einsatz des Gerätes
bzw. Lastkraftwagens, insbesondere Geräte vorhalten und Betriebsstoffkosten sowie sämtliche Zuschläge
einschließlich der Kosten für das Bedienungspersonals
bzw. den Fahrer.

Materialien:
Materialien werden auf Nachweis von vorliegenden
Rechnungen der Lieferanten mit dem kalkulierten
Stoffkostenzuschlag vergütet.
Kleinwerkzeuge sind mit den jeweiligen Einheitspreisen
abgegolten und werden nicht gesondert vergütet.
Die Abrechnung erfolgt gegen Nachweis der tatsächlich
geleisteten Arbeitsstunden und des Materialverbrauchs.
Soweit die anfallenden Arbeiten zur Herstellung der
vorgesehenen Baumaßnahme kalkulierbar erscheinen,
werden diese über Positionen im LV aufgenommen.

**15.1 Stundenlohnarbeiten Baumkletterer**
Menge: 1,000 h

**15.2 Stundenlohnarbeiten Meister-Vorarbeiter**
Stundenlohnarbeiten Meister-Vorarbeiter
im GaLa-Bau.
Menge: 1,000 h

**15.3 Stundenlohnarbeiten Facharbeiter-Landschaftsgärtner / Baumpfleger**
Menge: 1,000 h

**15.4 Stundenlohnarbeiten angelernter Arbeiter**
Menge: 1,000 h

**15.5 Stundenlohnarbeiten Auszubildender**
Menge: 1,000 h

*Hinweis: Geräte und Maschinen*
Bitte beachten:
Es dürfen im Normalfall maximal 15% der
Abrechnungssumme pro Einzelauftrag über die
Material- und Grerätepositionenabgerechnet werden.

An- und Abtransport sind einzukalkulieren.

Ein Kalkulationsnachweis inkl. der ausgewiesenen Nachlässe und den AGK ist beizulegen.

**15.6 Kleintransporter bis 3,5 t**
Verrechnungssätze für Baugeräte einschließlich
der Kosten für das Bedienungspersonal:
Kleintransporter bis 3,5 t zul. Gesamtgewicht
Menge: 1,000 h

**15.7 LKW-Kipper über 3,5 - 5 t Nutzlast**
Verrechnungssätze für Baugeräte einschließlich
der Kosten für das Bedienungspersonal:
LKW-Kipper über 3,5 - 5 t Nutzlast.
Menge: 1,000 h

**15.8 LKW-Kipper mit Allradantrieb, ca. 16,0 t zul. Gesamtgewicht, ca. 9,2 t Nutzlast**
Verrechnungssätze für Lastkraftwagen
einschließlich der Kosten für den Fahrer:
LKW-Kipper mit Allradantrieb, ca. 16,0 t
zul. Gesamtgewicht, ca. 9,2 t Nutzlast,
2-Achser.
Menge: 1,000 h

**15.9 LKW-Kipper mit Allradantrieb, ca. 26,0 t zul. Gesamtgewicht, 3- Achser**
Verrechnungssätze für Lastkraftwagen
einschließlich der Kosten für den Fahrer:
LKW-Kipper mit Allradantrieb, ca. 26,0 t
zul. Gesamtgewicht, 3-Achser.
Menge: 1,000 h

**15.10 Zulage für LKW-Ladekran**
Verrechnungssätze zu den Vorpositionen LKW
für Zulage LKW-Ladekran einschließlich der Kosten
für Bedienung:
LKW-Ladekran.
Menge: 1,000 h

**15.11 Wassertankwagen**
Verrechnungssätze für Lastkraftwagen
einschließlich der Kosten für den Fahrer:
Wassertankwagen.
Menge: 1,000 h

**15.12 Baugerät: Front-/Radlader bis 37 kW**
Verrechnungssätze für Baugeräte einschließlich
der Kosten für das Bedienungspersonal:
Front-/Radlader bis 37 KW, Schaufelinhalt ca. 0,4 - 1,5 m3
Menge: 1,000 h

**15.13 Baugerät: Front-/Radlader über 45 kW bis 76 kW**
Verrechnungssätze für Baugeräte einschließlich
der Kosten für das Bedienungspersonal:
Front-/Radlader luftbereift über 45 kW bis 76 kW,
Schaufelinhalt ca. 0,8 - 4,0 m3.
Menge: 1,000 h

**15.14 Baugerät: Front-/Radlader über 76 kW bis 88 kW**
Verrechnungssätze für Baugeräte einschließlich
der Kosten für das Bedienungspersonal:
Front-/Radlader luftbereift über 76 kW bis 88 kW,
Schaufelinhalt ca. 0,8 - 4,0 m3.
Menge: 1,000 h

**15.15 Baugerät: Kleinbagger bis 20 KW**
Verrechnungssätze für Baugeräte einschließlich
der Kosten für das Bedienungspersonal:
Kleinbagger bis 20 kW.
Menge: 1,000 h

**15.16 Baugerät: Bagger über 0,4 bis 1m3**
Verrechnungssätze für Baugeräte einschließlich
der Kosten für das Bedienungspersonal:
Bagger über 0,4 bis 1 m3 Schaufelinhalt.
Menge: 1,000 h

**15.17 Baugerät: Bagger über 1 m3 bis 2,5 m3**
Verrechnungssätze für Baugeräte einschließlich
der Kosten für das Bedienungspersonal:
Bagger über 1 bis 2,5 m3 Schaufelinhalt.
Menge: 1,000 h

**15.18 Baugerät: Bagger/Mobilbagger 15t**
Verrechnungssätze für Baugeräte einschließlich
der Kosten für das Bedienungspersonal:
Bagger/Mobilbagger 15 t.
Menge: 1,000 h

**15.19 Baugerät: Kompressor mit Abbruchhammer**
Verrechnungssätze für Baugeräte einschließlich
der Kosten für das Bedienungspersonal:
Kompressor mit Abbruchhammer.
Menge: 1,000 h

**15.20 Baugerät: Rüttel-/Verdichtungsplatte klein**
Verrechnungssätze für Baugeräte einschließlich
der Kosten für das Bedienungspersonal:
Rüttel-/Verdichtungsplatte klein.
Menge: 1,000 h

**15.21 Baugerät: Rüttel-/Verdichtungsplatte groß**
Verrechnungssätze für Baugeräte einschließlich
der Kosten für das Bedienungspersonal:
Rüttel-/Verdichtungsplatte groß.
Menge: 1,000 h

**15.22 Baugerät: Verdichtungsstampfer**
Verrechnungssätze für Baugeräte einschließlich
der Kosten für das Bedienungspersonal:
Verdichtungsstampfer
Menge: 1,000 h

**15.23 Baugerät: Einachsfräse**
Verrechnungssätze für Baugeräte einschließlich
der Kosten für das Bedienungspersonal:
Einachsfräse
Menge: 1,000 h

**15.24 Motorfräse**
Verrechnungssätze für Baugeräte einschließlich
der Kosten für das Bedienungspersonal:
Motorfräse.
Menge: 1,000 h

**15.25 Handschneidegerät mit Flexscheibe**
Verrechnungssätze für Baugeräte einschließlich
der Kosten für das Bedienungspersonal:
Handschneidegerät mit Flexscheibe.
Menge: 1,000 h

**15.26 Motorsäge bis 40 cm Schwertlänge**
Verrechnungssätze für Baugeräte einschließlich
der Kosten für das Bedienungspersonal:
Motorsäge bis 40 cm Schwertlänge.
Menge: 1,000 h

**15.27 Motorsense über 1.250 bis 2.200 W**
Verrechnungssätze für Baugeräte einschließlich
der Kosten für das Bedienungspersonal:
Motorsense über 1.250 bis 2.200 Watt
Menge: 1,000 h

**15.28 Motorsense über 2.200 bis 4.500 W**
Verrechnungssätze für Baugeräte einschließlich
der Kosten für das Bedienungspersonal:
Motorsense über 2.200 bis 4.500 Watt
Menge: 1,000 h

*Hinweis: Baustoffe: Materialien, Schüttgüter und Beton*

*Hinweis: Hinweis zu Baustoffen*
Die jeweiligen Verrechnungssätze für Baustoffe müssen
die Lieferung frei Baustelle einschließlich dem
Transport zur Verwendungsstelle und dem Abladen sowie
alle Zuschläge enthalten.

*Hinweis: Schüttgüter*

**15.29 Sand Körnung 0/4 mm**
Sand Körnung 0/4 mm, liefern und fachgerecht einbauen.
Menge: 1,000 m3

**15.30 Brechsand-Splitt 0/5 mm**
Brechsand-Splitt 0/5 mm, liefern und fachgerecht einbauen.
Menge: 1,000 m3

**15.31 Splitt 1/3 mm**
Splitt 1/3 mm, liefern und fachgerecht einbauen.
Menge: 1,000 m3

**15.32 Splitt 2/5 mm**
Splitt 2/5 mm, liefern und fachgerecht einbauen.
Menge: 1,000 m3

**15.33 Splitt 8/11 mm**
Splitt 5/8 mm, liefern und fachgerecht einbauen.
Menge: 1,000 m3

**15.34 Rollkies 16/32 mm**
Rollkies 16/32 mm, liefern und fachgerecht einbauen.
Menge: 1,000 m3

**15.35 Rollkies 32/x mm**
Rollkies 32/x mm liefern und fachgerecht einbauen.
Menge: 1,000 m3

*Hinweis: Beton- und Zementbaustoffe*

**15.36 Beton C 12/15**
Beton C 12/15 liefern und fachgerecht einbauen.
Menge: 1,000 m3

**15.37 Beton C 20/25**
Beton C 20/25 liefern und fachgerecht einbauen.
Menge: 1,000 m3

**15.38 Beton C 25/30**
Beton C 25/30 liefern und fachgerecht einbauen.
Menge: 1,000 m3

**15.39 Trasszementmörtel als Mauerfugen-/Sanierungsmörtel N M III, M 10 liefern und einbauen**
Trasszementmörtel geeignet als
Mauerfugen-/Sanierungsmörtel N M III, M10, liefern und
fachgerecht in Fugen bestehender Kalksteinmauer,
Wichte ca. 20 kN/m2 einbauen.

Kennwerte:
Farbe: grau
Druckfestigkeit: M 10 gemäß DIN EN 998-2
Mörtelgruppe: NM III gemäß DIN V 18580
Biegezufestigkeit: ca. 6 N/mm2
Körnung: ca. 0-1 mm
PH-Wert: ca. 12 - 13
oder gleichwertig.

Fugentiefe: mind. 10 mm
Fugenbreite: ca. 15 - 40 mm
Bestehende Mauerfugen säubern und anfeuchten vor Einbau
des Fugenmörtels,
anschließend Fugen bis ca. 10 mm unter Steinaußenkante
mit Trasszementmörtel NM III verfüllen mit Fugenbreite
ca. 15 mm bis ca. 40 mm.
Sämtliche Steine sind von Verschmutzungen
durch Mörtelreste, Zementschleier, usw. zu reinigen.
Verschmutzte Steine werden nicht abgenommen.
Einschließlich Materiallieferungen sowie aller
Nebenarbeiten.
Das zu verwendende Material ist der Bauleitung nach
Auftragserteilung unaufgefordert zur Bemusterung
vorzulegen.

Abrechnung nach Aufmaß.
Menge: 1,000 t

*Hinweis: Sonstiges*

### Titel 16 Sonstige Maßnahmen für Außenanlagen und Freiflächen

**16.1 Dokumentation**
*** Pauschalposition
Der Auftragnehmer hat sämtliche im Leistungsumfang eingesetzten Produkte, Materialien, Baustoffe, Bauteile, Systeme und Komponenten vollständig zu dokumentieren und dem Auftraggeber geordnet zu übergeben. Die Dokumentation dient der Qualitätssicherung, Nachverfolgbarkeit, der Einhaltung von Ausschreibungsvorgaben sowie der Erfüllung bau-, förder- und umweltrechtlicher Anforderungen.

Die Unterlagen sind vollständig, prüfbar, gewerkeweise gegliedert und eindeutig den jeweiligen Bauteilen bzw. LV-Positionen zuzuordnen.
Folgende Inhalte sind mindestens bereitzustellen:

1. Produkt- und Materialangaben
- Hersteller, Produktbezeichnung, Typ/Modell
- Technische Datenblätter und Verarbeitungshinweise
- Chargen-, Serien- oder Liefernummern, sofern relevant
- Einsatzbereich bzw. konkreter Einbauort im Bauwerk
- Vergleich der eingesetzten Produkte mit den Ausschreibungs- und Planvorgaben
- Dokumentation von Ersatz- oder Alternativprodukten inkl. Freigaben des Auftraggebers

2. Gesetzlich und normativ erforderliche Nachweise
- CE-Konformitätserklärungen und Leistungserklärungen (DoP) gemäß BauPVO
- Prüfzeugnisse, Ü-Zeichen, bauaufsichtliche Zulassungen (allg. Bauartgenehmigungen, abZ/abP)
- Normnachweise (z. B. DIN-, EN-, ISO-Konformität)
- Brandschutz-, Schallschutz-, Statik- oder sicherheitsrelevante Nachweise entsprechend Gewerk
- Einbau- und Montageanleitungen

3. Umwelt- und Nachhaltigkeitsnachweise (falls gefordert oder projektspezifisch erforderlich)
- Umweltproduktdeklarationen (EPD)
- FSC-/PEFC-Nachweise, Recyclinganteile, Herkunftsnachweise
- Zertifizierungen wie "Blauer Engel", Cradle-to-Cradle u. a.
- Angaben zur Materialherkunft oder Lieferkette

4. Einbau- und Qualitätsdokumentation
- Nachweis ordnungsgemäßer Verarbeitung gemäß Herstellerangaben
- Fotodokumentation vor, während und nach dem Einbau, sofern sinnvoll oder gefordert
- Mess-, Prüf- und Funktionsprotokolle (z. B. Feuchtemessung, Dichtigkeitsprüfungen, Druckprüfungen, elektrische Messprotokolle etc.)
- Abnahmeprotokolle von Teilleistungen und Prüfstellen
- Benutzer- und Wartungshinweise, sofern für den Gebäudebetrieb erforderlich

5. Übergabeform und Struktur
- Vollständige, digitale Übergabe (PDF), geordnet nach Gewerk und Bauteil
- Inhaltsverzeichnis sowie eindeutige Zuordnung zu jeder LV-Position
- Übergabe spätestens mit Vorlage der Schlussrechnung
- Auf Verlangen zusätzlich zweifach in Papierform bereitzustellen

Besondere Hinweise
Unvollständige oder verspätet eingereichte Dokumentationen können zur Zurückhaltung der Schlusszahlung gemäß VOB/B führen.
Der Auftragnehmer stellt sicher, dass auch alle Nachunternehmer die notwendigen Unterlagen fristgerecht liefern.

Abrechnung:
Pauschal. Die Pauschale umfasst sämtliche zur Erstellung, Beschaffung, Prüfung, Aufbereitung und Übergabe der vollständigen Dokumentation erforderlichen Leistun
Menge: 1,000 psch
